# ILR
Angebotsaufforderung (GAEB DA XML 3.2, DA83)
Projekt: 2360
Währung: EUR
Vergabeart: Offenes Verfahren
Auftraggeber: DV-Nummer: 2360-RLT; Vergabenummer: 2360-RLT
Erstellt mit: BECHMANN AVA 2026.20/ GXML Toolbox V3.3 R20210630, BECHMANN AVA 2026.20, 20.05.2026

## Zusätzlicher Text
LEISTUNGSVERZEICHNIS

Gewerk: Feuerlöschanlagen - Sprinkler -

Projekt: 2288 BTZ[]

Ausführungszeitraum:[]

Bauherr:[]

Planung und Bauleitung: PEG-Planungsbüro für Energie-
 und Gebäudetechnik GmbH
 Rudolf-Diesel-Str. 7b
 82205 Gilching
 Tel.: +49 8105 / 27 35 - 0
 Fax: +49 8105 / 27 35 - 55

Abgabeort:[]

Abgabetermin:[]

Beim Ausfüllen dieses LV unbedingt beachten:

Die vom Bieter auszufüllenden Felder für Einh.-Preis
u. Gesamtbetrag befinden sich am Anfang einer jeden Position.

Die Mengenansätze und Abrechnungseinheiten dürfen keinesfalls verändert werden.
Ebenso darf die Reihenfolge der Positionen und die Endzusammenstellung nicht verändert werden.

Summe netto  ......................................  €  .............................................. €

+ 19% MwSt.  ......................................  €  .............................................. €
  _________________________________________________

Summe brutto  ......................................  €  .............................................. €
  ===============================================
  Angebot bei Abgabe  Angebot nach Prüfung

## 2360-RLT_BA3_1 P2/P4 - 30 Lüftung
Datum: 20.05.2026

*Hinweis: Baubeschreibung*
1  Allgemeines
Das Landratsamt Bad Tölz-Wolfratshausen saniert seit ein paar Jahren die Isar-Loisach-Realschule-Wolfratshausen, Franz-Klöbl-Weg 2 in 82515 Wolfratshausen. Die Maßnahme 1 Sanierung und Aufstockung Fachklaasentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den GEbäuden, sowie rund um den Erweiterungbau. Außerhalb diesem festgelegten Umgriff der Baustelleneinrichtung können keine Flächen zur Verfügung gestellt werden. Das Gebäude ist nur eingeschränkt auf der Ostseite mit einem LKW direkt anfahrbar. Die Materialien und das Werkzeug sind daher auf die übrigen Gebäudeseiten bzw. innerhalb des Gebäudes entsprechend zu vertragen. Zur Sicherung der Verkehrswege für Schüler, Lehrer und Besucher der Schule wird eine Art Schleuse als Einfahrtstor zur Baustelle errichtet werden, welches durch die ein- und ausfahrenden Gewerke selbst zu bedienen ist.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht nicht zur Verfügung. Der AN hat den Transport seiner Leistungen eigenständig zu organisieren, soweit keine entsprechenden Hebezeuge als Einzelpositionen im nachfolgenden LV enthalten sind.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leitungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist spätestens mit der Schlussrechnung zu übergeben und gilt als Zahlungsvoraussetzung. Der erforderliche Aufwand ist in die einzelnen Einheitspreise einzukalkulieren und wird nicht gesondert vergütet, soweit keine separate Position im Leistungsverzeichnis vorhanden ist.

Bestandteil der Dokumentation ist für sämtliche Produkte der Nachweis gemäß Bayerische Technische Baubestimmungen (BayTB) über den fachgerechten Einbau. Dies beinhaltet insbesondere Kopien der Verwendbarkeitsnachweise wie bauaufsichtliche Zulassungen und bauaufsichtlichen Prüfzeugnisse, der Leistungserklärungen bei CE-Kennzeichnung, sowie Produkt- und Sicherheitsdatenblätter, jeweilige Übereinstimmungserklärungen des Fachunternehmers über die fachgerechte und zulassungskonforme Herstellung / den Einbau. Darüber hinaus sind sämtliche Montage-, Revisions- und Wartungsunterlagen, sowie Pflege- und Reinigungshinweise bzw. Entsorgungsnachweise beizufügen.

8. Bauzeiten / Einschränkungen der Bautätigkeit
Während des gesamten Sanierungszeitraums ist durchgängig Rücksicht auf Mirarbeiter und Besucher des Gebäudedes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: Kalkulationshinweise*
Gegenstand diese Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle.
Der Titel 2 umfasst das Förderpaket P2 (Anteil BA3.1), also die Umbauten/Sanierungen im Bestand.

Die Beauftragung erfolgt für beide Titel gemeinsam, jedoch sind die Rechnungen getrennt je Titel zu stellen! Gemeinsame Rechnungen für Titel 1 und 2 werden zurückgewiesen.

Diese Vorgehensweise und dabei ggf. entstehender Mehraufwand beim AN ist bei der Kalkulation für das nachfolgende LV zu berücksichtigen und damit abgegolten.

### 01 Titel 1 (Förderpaket P4), Erweiterungsbau

#### 01.01 KG 430 Lufttechnische Anlagen

##### Titel 01.01.01 KG 431.1 Geräte mit Zubehör

*Hinweis: Standardbesch RLT Unterlagen, Nebengew., Wärme- Kälteversorgung, Sanitär, Gebäudeautomation, Elektroinst., Wärmedämmung*
Der AN für die RLT-Anlagen stellt für Nebengewerke technische Unterlagen/Angaben, unterteilt nach Bauelementen, zur Verfügung:

Wärme-, Kälteversorgung:
vermaßte Anschlusszeichnungen, Verfahrensfließschemata, Massenströme in kg/h, Temperaturen in Grad C, Druckdifferenzen in kPa

Sanitäre Ver- und Entsorgung:
vermaßte Anschlusszeichnungen, Verfahrensfließschemata, Massenströme in kg/h, Temperaturen in Grad C, Druckdifferenzen bzw. Vordrücke in kPa, Wasserqualität

Gebäudeautomation:
Anschlusspläne, Verfahrensfließschemata, Funktionsbeschreibungen, Funktionslisten, Vorgaben der Einbauorte sowie Anschluss- oder Einbaubedingungen für Messwertgeber und Stellgeräte

Elektroinstallation:
Bemessungsleistungen in kW, Vorgaben für Verkabelungen, Verbindungspläne/Tabellen

Wärmedämmung:
Montagezeichnung mit Angaben der Lage und Temperaturen der zu dämmenden Anlagenteile, die Unterlagen sind 3-fach dem AG zu übergeben.

*Hinweis: Einzelbeschreibung Nr. 1 - Luftleitungskomponenten*
Einzelbeschreibung Nr. 1

Luftleitungskomponenten sind gem. VDI 6022 ab Werk zu verpacken und bis zum Einbau zu schützen.
Bei Montageunterbrechungen muss darauf geachtet werden, dass der Verschluss bis zur Weitermontage sichergestellt wird.

*Hinweis: Einzelbeschreibung Nr. 2 - Formstücke als Zuschlag nach DIN 18379*
Einzelbeschreibung Nr. 2

Alle runden Formstücke als Zuschlag nach DIN 18379 zu den entsprechenden Rohrlängen.
Bei Positionen mit Gradangaben bezieht sich dieser jeweils auf den größtmöglichen.

*Hinweis: Einzelbeschreibung Nr. 3 - Schalungshilfen*
Einzelbeschreibung Nr. 3

Die Herstellung notwendige Schalungshilfen, einschl. des entfernens nach Fertigestellung, zum zulassungskonformen Verschluss von Brandschutzabsperrungen müssen in den Einheitspreisen berücksichtigt werden.

*Hinweis: Einzelbeschreibung Nr. 4 - Schrauben und Nieten*
Einzelbeschreibung Nr. 4

Es wird ausdrücklich darauf hingewiesen, dass der maximale Überstand von Schrauben und Nieten von 12mm eingehalten werden muss.

*Hinweis: Einzelbeschreibung Nr. 5 - Revisionsöffnungen in Luftleitungen*
Einzelbeschreibung Nr. 5

Es wird ausdrücklich darauf hingewiesen, dass bei der Erstellung der Anlagen die notwendigen Zugangsmöglichkeiten gem. DIN EN 12097 bwz. VDI 6022 berücksichtigt werden müssen. Die Abrechnung erfolgt über die entsprechende Leistungsposition.

*Hinweis: Einzelbeschreibung Nr. 6 - Sonderkonstruktionen*
Einzelbeschreibung Nr. 6

Die Erstellung von Lüftungsaufhängungen mittels Konstruktionsschienen wird nicht als separat zu vergütende Konstruktion akzeptiert und ist, wie in den Einzelpositionen beschrieben, im entsprechenden Einheitspreis der Luftleitungen enthalten! Die Position wird nur für Sonderkonstruktionen bzw. für gewerkeübergreifende Konstruktionen herangezogen.

*Hinweis: Einzelbeschreibung Nr. 7 - Ausschnitte Einbaugitter Luftleitung*
Einzelbeschreibung Nr. 7

Der Einheitspreis der Position bezieht sich inklusive den notwendigen Ausschnitten in Luftleitungen gem. den Herstellerangaben sowie dem Entgraten der Schnittstelle.

*Hinweis: Einzelbeschreibung Nr. 8 - Anlage Teilklima Zentralgerät*
Einzelbeschreibung Nr. 8 - Anlage Teilklima Zentralgerät

Technische Hauptdaten:
Luftmenge Zuluft: ca. 6.300 m³/h 1
Luftmenge Abluft: ca. 6.300 m³/h 1
Ausführung als übereinander angeordnetes Kombigerät Zuluft/Abluft
Geräteleistung und Ausführung geeignet zur Erfüllung der Anforderungen gemäß EN 13053, EN 1886 sowie EU-VO 1253/2014, soweit die hierfür erforderlichen Zusatzkomponenten bauseits bzw. im Leistungsumfang vorgesehen werden.

Gehäuseausführung:
Doppelschaliges Gehäuse in wärme- und schalldämmender Ausführung
Paneelstärke ca. 50 mm, Nichtbrennbares Isoliermaterial, Baustoffklasse A1 nach DIN EN 13501 1, Innen- und Außenflächen glatt und reinigungsfähig ausgeführt. Geräteboden begehbar, wärmegedämmt und hygienegerecht ohne schmutzanfällige Innenvertiefungen. Revisionszugänge über dicht schließende Wartungstüren mit geeigneten Verschlüssen und Sicherungseinrichtungen. Kondensatführende Bereiche mit korrosionsbeständigen, gedämmten Wannen und sicherem Ablauf. Mechanische Gehäusekennwerte mindestens in einer der Geräteklasse entsprechenden Ausführung gemäß EN 1886 1

Hygienische und konstruktive Anforderungen:
Hygienegerechte Ausführung für RLT-Anlagen mit guter Reinigbarkeit und Wartungszugänglichkeit, Dicht ausgeführte Geräteabschnitte mit geeigneten Kammerdichtungen. Schutzmaßnahmen im Bereich rotierender Komponenten entsprechend den Sicherheits- und Hygieneanforderungen, u. a. unter Berücksichtigung VDI 6022.

Komponenten Zuluftseitig bestehend aus:
Außen-/Anschlusssektion
Filtersektion
Wärmerückgewinnung
Heizregister
Schalldämpfersektion
Ventilatorsektion
Leer- bzw. Servicekammern
Anschlusssektion

Komponenten Abluftseitig entsprechend funktionsgerecht abgestimmt als Kombinationsgerät mit Wärmerückgewinnung.

Filter:
Zuluftfilter mindestens in der Klasse ISO ePM1 60 %
Abluftfilter mindestens in der Klasse ISO ePM10 60 %
Filter einschiebbar, wartungsfreundlich zugänglich
Filtergehäuse und Aufnahmen korrosionsgeschützt ausgeführt
Erforderliche Einrichtungen zur Filterüberwachung sind vorzusehen, soweit für die Einhaltung der Ökodesign-Anforderungen notwendig

Wärmerückgewinnung:
Wärmerückgewinnung über Plattenwärmeübertrager
Ausführung mit Bypassfunktion
Kondensatableitung aus WRG-Sektion ist vorzusehen
Temperaturübertragungsgrad und Effizienz geeignet für energieeffizienten Anlagenbetrieb

Heizregister:
Warmwasser-Heizregister für Lufterwärmung
Registerauslegung auf projektspezifische Leistungsdaten. Mit geeigneten Anschlüssen sowie Einrichtungen zum Entlüften und Entleeren

Ventilatorsektion:
Ventilatoren als freilaufende Radialventilatoren mit rückwärtsgekrümmten Laufrädern.
Direkt angetrieben, mit energieeffizienten Motoren und integrierter Drehzahlregelung.
Motorregelung über geeignetes Standardsignal, z. B. 0–10 V.
Schwingungsentkoppelte Lagerung und flexible Anschlussausbildung zur Reduzierung der Körperschallübertragung.

Schalldämpfung:
Integrierte Schalldämpfersektionen zur Reduzierung der abgestrahlten Kanal- und Gehäusegeräusche

Elektrische Ausrüstung:
Interne Verdrahtung gemäß den einschlägigen VDE-Bestimmungen.
Vorsehen eines allpoligen Reparatur-/Wartungsschalters in geeigneter Schutzart.
Beleuchtung der relevanten Wartungssektionen sowie Sichtkontrollmöglichkeiten, soweit für Betrieb und Instandhaltung erforderlich.

Schwingungs- und Körperschallentkopplung:
Gerät einschließlich Anschlussrahmen und Anschlüssen mit geeigneten Maßnahmen zur Schwingungs- und Körperschallentkopplung ausführen.

Mitzuliefernde Leistungen:
Vollständige Lieferung aller funktions- und betriebsnotwendigen Komponenten
Einbringung, Zusammenbau vor Ort, Ausrichtung und Befestigung
Anschlussfertige Montage
Dichtheits- und Funktionsprüfung
Übergabe mit technischer Dokumentation, Revisionsunterlagen sowie Wartungsanleitung

Alle elastischen Verbindungen mit Potentialausgleich!

*Hinweis: Einzelbeschreibung Nr. 9 -Aufbau Außen / Zuluftteil - Anlage Teilklima Zentralgerät*
Einzelbeschreibung Nr. 9 - Aufbau Außen / Zuluftteil - Anlage Teilklima Zentralgerät

Die angesaugte Außenluft (ODA) wird in folgenden Bauelementen (Reihenfolge ODA zu SUP) im Lüftungsaufstellraum der RLT-Anlage aufbereitet:

- Flexibler Anschluss
- Gliederklappe
- Außenluftkammer
- Filter (mit Tür)
- Bypassklappe
- Wärmeüberträger Kreuzstrom
- Lufterwärmer
- Revisonskammer (mit Tür)
- Kulissenschalldämpfer
- Revisonskammer (mit Tür)
- Ventilator
- Kulissenschalldämpfer
- Flexibler Anschluss

*Hinweis: Einzelbeschreibung Nr. 10 -Aufbau Abluft / Fortluft - Anlage Teilklima Zentralgerät*
Einzelbeschreibung Nr. 10 - Aufbau Abluft / Fortluft - Anlage Teilklima Zentralgerät

Die angesaugte Abluft (ETA) wird in folgenden Bauelementen (Reihenfolge ETA zu EHA)  in der Lüftungszentrale der RLT-Anlage aufbereitet:

- Flexibler Anschluss
- Abluftkammer
- Filter (mit Tür)
- Kulissenschalldämpfer
- Ventilator (mit Tür)
- Kulissenschalldämpfer
- Wärmeüberträger Kreuzstrom
- Fortluftkammer
- Gliederklappe
- Flexibler Anschluss

**01.01.01.001 RLT-Zentralgerät Zu-Abluft Heizen Grundrahmen Profilstahl verz**
*** Leitbeschreibung
STLB-Bau 2026-04 075
Raumlufttechnisches Zentralgerät,
Volumenstrom '6300' m3/h,
zur Innenaufstellung, als liegende Konstruktion, für Zu- und Abluft, mit Außen- und Fortluftbetrieb, mit Plattenwärmerückgewinner, thermodynamische Luftbehandlung: heizen, mit 3 Leergehäusen, einschl. Tür, Hygieneanforderungen VDI 6022 Blatt 1, Geschwindigkeitsklasse V1 DIN EN 13053 (max 1,6 m/s), Qualitätsanforderungen an das Gehäuse DIN EN 1886, mechanische Festigkeit, Gehäuseklasse D 1 (M), Dichtheitsklasse L 1 (M), Wärmedurchgangszahl Klasse T 2, Wärmebrückenfaktor TB 3, Wärmebrückenfaktor TB 3 für kaltluftberührte Gehäuseteile,
Luftvolumenstrom des Zuluftgerätes in m3/h '6300'

Luftvolumenstrom des Abluftgerätes in m3/h '6300'

max. mögliche Maße L/B/H in mm 'ca. 9000 / 1800 / 1900 (2*900)'

max. zulässige Transportmaße eines Bauelements L/B/H in mm '1200 / 1200 / 1600'

Gehäuse für alle Bauteile doppelschalig, Wände und Decke aus verzinktem Stahl, mit Schall- und Wärmedämmung, Brandverhaltensklasse DIN EN 13501-1 A1 -s1, d0 (nichtbrennbar), Gehäuserahmen aus verzinktem Stahl, mit Anschlüssen für Außenluft-, Abluft-, Zuluft- und Fortluftbauteile, mit Grundrahmen, aus verzinktem Profilstahl, Ausführung gemäß Einzelbeschreibung,
Einzelbeschreibungs-Nr '8, 9 und 10, beinhaltend folgende Unterbeschreibungen:'
.
Menge: 1,000 St
*Unterbeschreibung 1 Stellklappe Stahl verz Motorbetätigung elektr.Stellantrieb Anz1St*
STLB-Bau 2026-04 075
Stellklappe, für Außenluftanschluss, außenliegend, mit Absperrfunktion, Rahmen und Lamellen aus verzinktem Stahl, gegenläufig, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '8'
.
*Unterbeschreibung 2 Luftfilter Taschenfilter Filter-L bis 600mm Taschen-L bis 600mm Rahmen Stahl verz besch ePM1 Anz1St*
STLB-Bau 2026-04 075
Luftfilter, für Einbau in raumlufttechnisches Gerät, als Taschenfilter, Filtermedium aus Glasfasern, Filterlänge bis 600 mm, Taschenlänge bis 600 mm, Rahmen aus verzinktem Stahl, beschichtet,
für die Anlage 'Anlage Teilklima Zentralgerät'

Filterklasse ePM1 DIN EN ISO 16890, Abscheidegrad von 60 % bis unter 65 %,
Luftvolumenstrom in m3/h '6300'

Wartung staubluftseitig,
max. Anfangsdruckdifferenz in Pa '68'

Anzahl der Luftfilter 1 St, Ausführung gemäß Einzelbeschreibung,
Einzelbeschreibungs-Nr '8'
.
*Unterbeschreibung 3 WRG Plattenwärmeübertrager geteilt Gehäuse Stahl verz Anz1St*
STLB-Bau 2026-04 075
Wärmerückgewinner als Plattenwärmeübertrager, für Einbau in raumlufttechnisches Gerät, in geteilter Ausführung, Luftvolumenströme übereinander, mit Gehäuse aus verzinktem Stahl, mit Sichtfenster, mit Bypass, Regelklappe und Stellantrieb, Bypass im Außenluftstrom, Klappenrahmen aus verzinktem Stahl, Klappenblatt aus Aluminium, mit elektrischem Stellantrieb, Bemessungsbetriebsspannung 24 V DC, mit stufenloser Steuerung, Stellsignal analog 0 (2) bis 10 V, ohne Rückmeldung, Schutzart IP 44 DIN EN 60529 (VDE 0470-1), Anzahl der Plattenwärmeübertrager 1 St, Ausführung gemäß Einzelbeschreibung,
Einzelbeschreibungs-Nr '8'
.
*Unterbeschreibung 4 Wärmeübertrager Lufterwärmer PN16 Anz1St*
STLB-Bau 2026-04 075
Wärmeübertrager, für Einbau in raumlufttechnisches Gerät, als Lufterwärmer,
für die Anlage 'Anlage Teilklima Zentralgerät'

Luftvolumenstrom in m3/h '6300'

mit Einschubvorrichtung, mit Rahmen aus verzinktem Stahl, Rohre und Sammelrohre aus Kupfer, Lamellen aus Aluminium, PN 16, mit Gewindeanschluss, R 1, Kondensatwanne und Ablaufstutzen, korrosionsgeschützt, Heizmedium Wasser, Anzahl der Wärmeübertrager 1 St.
*Unterbeschreibung 5 Kulissenschalldämpfer rechteckig Druckdifferenz bis 50Pa Zuluft Rahmen Stahl verz Anz1St*
STLB-Bau 2026-04 075
Kulissenschalldämpfer, rechteckig, für Einbau in raumlufttechnisches Gerät,
für die Anlage 'Anlage Teilklima Zentralgerät'

Druckdifferenz bis 50 Pa, für Zuluft, Volumenstrom gemäß Gerätedaten,
Mind.-Dämpfung bei den Oktavmittenfrequenzen 63/125/250/500/1000/2000/4000/8000 Hz in dB '35'

Hygieneanforderungen VDI 6022 Blatt 1, Absorptionsschicht biolöslich im Sinne der TRGS 905, mit Abdeckung aus Glasseidengewebe, Kulissenrahmen aus verzinktem Stahl, Luftdichtheitsklasse ATC3 DIN EN 16798-3, Baustoffklasse DIN 4102-1 A (nichtbrennbar); DIN EN 13501-1 A1, A2 s1 d0 (nichtbrennbar), Anzahl der Schalldämpfer 1 St, Ausführung gemäß Einzelbeschreibung,
Einzelbeschreibungs-Nr '8'
.
*Unterbeschreibung 6 Radialventilator Direktantrieb Zuluft Wartungs-Lasttrennschalter 1S 1Ö 3polig*
STLB-Bau 2026-04 075
Radialventilator, einseitig saugend, ohne Gehäuse,
für die Anlage 'Anlage Teilklima Zentralgerät'

mit Direktantrieb, Laufrad mit rückwärts gekrümmten Hohlprofilschaufeln, für Einbau in raumlufttechnisches Gerät, für Zuluft, spezifische Ventilatorleistung SFP 3 DIN EN 16798-3, Leistungsaufnahme Klasse P1 DIN EN 13053, Genauigkeitsklasse 1 DIN 24166, für Dauerbetrieb, saugseitig angeschlossen, frei ausblasend, Volumenstrom(ströme) gemäß Gerätedaten,
externe Totaldruckerhöhung bei max. Volumenstrom in Pa '500'

Totaldruckerhöhung in Pa 'ca. 910 Pa'

mit Motor, Bemessungsbetriebsspannung 230/400 V AC, Schutzart IP 54 DIN EN 60529 (VDE 0470-1), als Dreiphasenwechselstrom-Motor, einschl. Steuergerät, Motorschutz mit Messwertgeber als Kaltleiter zur Vorwarnung und Abschaltung,
A-Schallleistungspegel in dB '85 dB(A)'

mit elastischem Verbindungsstück, mit Klemmenkasten außerhalb des Gerätegehäuses, einschl. Wartungsschalter als Lasttrennschalter, mit 2 Hilfskontakten 1 S, 1 Ö, 3-polig, mit kalibrierter Volumenstrommesseinrichtung, Anzahl der Ventilatoren 2 St, Ausführung gemäß Einzelbeschreibung,
Einzelbeschreibungs-Nr '8'
.
*Unterbeschreibung 7 Statischer Frequenzumrichter für Motor 2,5 kW (Zuluft) ANZ1St*
Statischer Frequenzumrichter, zur Drehzahlverstellung von Dreiphasenwechselstrom-Asynchronmotoren für Ventilatoren und Pumpen mit quadratischer Momentenkennlinie, leerlauf-, kurzschluss- und rückspeisungsfest, Motorfangschaltung, min./max. Drehzahlbegrenzung einstellbar, Nenndrehzahl Motor bei 2363 1/min., Über- und Unterspannungsbegrenzung, Stromrampenfunktion sowie Temperatur- und Überstromschutz, Motor-Bemessungsleistung 2,54 kW, Motor-Bemessungsspannung 400 V, Bemessungsfrequenz 50 Hz, mit Wechselrichter, mit galvanisch getrenntem Eingang, Stellsignal 0 (2) bis 10 V, mit Kontakteingang für Betriebsfreigabe mit potentialfreiem Sammelstörmeldekontakt, belastbar bis 230 V/2 A, mit analogem Ausgangssignal 0 (2) bis 10 V für Motorfrequenz, funkentstört DIN EN 55011 (VDE 0875-11) Klasse A, Netzschutzdrossel und Schutz gegen nicht periodische Überspannungen DIN EN 50178 (VDE 0160), Umgebungsbedingungen 0 bis 40 Grad C und 5 bis 90 % relative Umgebungsfeuchte, geeingnet für Ventilatorantrieb, für Montage an Gerätegehäuse,für die Anlage 'Teilklimaanlage 03 Technit/Nebenräume', Schutzart IP 54 DIN EN 60529 (VDE 0470-1), mit eingebauter Anzeige- und Bedieneinheit,

mit integriertem Reparaturschalter. Ausführung gemäß Einzelbeschreibung, Einzelbeschreibungs-Nr '8'.

Anzahl der Frequenzumrichter 1 St.
*Unterbeschreibung 8 Kulissenschalldämpfer rechteckig Druckdifferenz bis 50Pa Zuluft Rahmen Stahl verz Anz1St*
STLB-Bau 2026-04 075
Kulissenschalldämpfer, rechteckig, für Einbau in raumlufttechnisches Gerät,
für die Anlage 'Anlage Teilklima Zentralgerät'

Druckdifferenz bis 50 Pa, für Zuluft, Volumenstrom gemäß Gerätedaten,
Mind.-Dämpfung bei den Oktavmittenfrequenzen 63/125/250/500/1000/2000/4000/8000 Hz in dB '40'

Hygieneanforderungen VDI 6022 Blatt 1, Absorptionsschicht biolöslich im Sinne der TRGS 905, mit Abdeckung aus Glasseidengewebe, Kulissenrahmen aus verzinktem Stahl, Luftdichtheitsklasse ATC3 DIN EN 16798-3, Baustoffklasse DIN 4102-1 A (nichtbrennbar); DIN EN 13501-1 A1, A2 s1 d0 (nichtbrennbar), Anzahl der Schalldämpfer 1 St, Ausführung gemäß Einzelbeschreibung,
Einzelbeschreibungs-Nr '8'
.
*Unterbeschreibung 9 Luftfilter Taschenfilter Filter-L bis 600mm Taschen-L bis 600mm Rahmen Stahl verz besch ePM10 Anz1St*
STLB-Bau 2026-04 075
Luftfilter, für Einbau in raumlufttechnisches Gerät, als Taschenfilter, Filtermedium aus Glasfasern, Filterlänge bis 600 mm, Taschenlänge bis 600 mm, Rahmen aus verzinktem Stahl, beschichtet,
für die Anlage 'Anlage Teilklima Zentralgerät'

Filterklasse ePM10 DIN EN ISO 16890, Abscheidegrad von 60 % bis unter 65 %,
Luftvolumenstrom in m3/h '6300'

Wartung staubluftseitig,
max. Anfangsdruckdifferenz in Pa '28'

Anzahl der Luftfilter 1 St, Ausführung gemäß Einzelbeschreibung,
Einzelbeschreibungs-Nr '8'
.
*Unterbeschreibung 10 Kulissenschalldämpfer rechteckig Druckdifferenz bis 50Pa Abluft Rahmen Stahl verz Anz1St*
STLB-Bau 2026-04 075
Kulissenschalldämpfer, rechteckig, für Einbau in raumlufttechnisches Gerät,
für die Anlage 'Anlage Teilklima Zentralgerät'

Druckdifferenz bis 50 Pa, für Abluft, Volumenstrom gemäß Gerätedaten,
Mind.-Dämpfung bei den Oktavmittenfrequenzen 63/125/250/500/1000/2000/4000/8000 Hz in dB '35'

Hygieneanforderungen VDI 6022 Blatt 1, Absorptionsschicht biolöslich im Sinne der TRGS 905, mit Abdeckung aus Glasseidengewebe, Kulissenrahmen aus verzinktem Stahl, Luftdichtheitsklasse ATC3 DIN EN 16798-3, Baustoffklasse DIN 4102-1 A (nichtbrennbar); DIN EN 13501-1 A1, A2 s1 d0 (nichtbrennbar), Anzahl der Schalldämpfer 1 St, Ausführung gemäß Einzelbeschreibung,
Einzelbeschreibungs-Nr '8'
.
*Unterbeschreibung 11 Radialventilator Direktantrieb Zuluft Wartungs-Lasttrennschalter 1S 1Ö 3polig*
STLB-Bau 2026-04 075
Radialventilator, einseitig saugend, ohne Gehäuse,
für die Anlage 'Anlage Teilklima Zentralgerät'

mit Direktantrieb, Laufrad mit rückwärts gekrümmten Hohlprofilschaufeln, für Einbau in raumlufttechnisches Gerät, für Zuluft, spezifische Ventilatorleistung SFP 3 DIN EN 16798-3, Leistungsaufnahme Klasse P1 DIN EN 13053, Genauigkeitsklasse 1 DIN 24166, für Dauerbetrieb, saugseitig angeschlossen, frei ausblasend, Volumenstrom(ströme) gemäß Gerätedaten,
externe Totaldruckerhöhung bei max. Volumenstrom in Pa '500'

Totaldruckerhöhung in Pa 'ca. 840 Pa'

mit Motor, Bemessungsbetriebsspannung 230/400 V AC, Schutzart IP 54 DIN EN 60529 (VDE 0470-1), als Dreiphasenwechselstrom-Motor, einschl. Steuergerät, Motorschutz mit Messwertgeber als Kaltleiter zur Vorwarnung und Abschaltung,
A-Schallleistungspegel in dB '85 dB(A)'

mit elastischem Verbindungsstück, mit Klemmenkasten außerhalb des Gerätegehäuses, einschl. Wartungsschalter als Lasttrennschalter, mit 2 Hilfskontakten 1 S, 1 Ö, 3-polig, mit kalibrierter Volumenstrommesseinrichtung, Anzahl der Ventilatoren 2 St, Ausführung gemäß Einzelbeschreibung,
Einzelbeschreibungs-Nr '8'
.
*Unterbeschreibung 12 Statischer Frequenzumrichter für Motor 2,5 kW (Zuluft) ANZ1St*
Statischer Frequenzumrichter, zur Drehzahlverstellung von Dreiphasenwechselstrom-Asynchronmotoren für Ventilatoren und Pumpen mit quadratischer Momentenkennlinie, leerlauf-, kurzschluss- und rückspeisungsfest, Motorfangschaltung, min./max. Drehzahlbegrenzung einstellbar, Nenndrehzahl Motor bei 2363 1/min., Über- und Unterspannungsbegrenzung, Stromrampenfunktion sowie Temperatur- und Überstromschutz, Motor-Bemessungsleistung 2,54 kW, Motor-Bemessungsspannung 400 V, Bemessungsfrequenz 50 Hz, mit Wechselrichter, mit galvanisch getrenntem Eingang, Stellsignal 0 (2) bis 10 V, mit Kontakteingang für Betriebsfreigabe mit potentialfreiem Sammelstörmeldekontakt, belastbar bis 230 V/2 A, mit analogem Ausgangssignal 0 (2) bis 10 V für Motorfrequenz, funkentstört DIN EN 55011 (VDE 0875-11) Klasse A, Netzschutzdrossel und Schutz gegen nicht periodische Überspannungen DIN EN 50178 (VDE 0160), Umgebungsbedingungen 0 bis 40 Grad C und 5 bis 90 % relative Umgebungsfeuchte, geeingnet für Ventilatorantrieb, für Montage an Gerätegehäuse,für die Anlage 'Teilklimaanlage 03 Technit/Nebenräume', Schutzart IP 54 DIN EN 60529 (VDE 0470-1), mit eingebauter Anzeige- und Bedieneinheit,

mit integriertem Reparaturschalter. Ausführung gemäß Einzelbeschreibung, Einzelbeschreibungs-Nr '8'.

Anzahl der Frequenzumrichter 1 St.
*Unterbeschreibung 13 Kulissenschalldämpfer rechteckig Druckdifferenz bis 50Pa Abluft Rahmen Stahl verz Anz1St*
STLB-Bau 2026-04 075
Kulissenschalldämpfer, rechteckig, für Einbau in raumlufttechnisches Gerät,
für die Anlage 'Anlage Teilklima Zentralgerät'

Druckdifferenz bis 50 Pa, für Abluft, Volumenstrom gemäß Gerätedaten,
Mind.-Dämpfung bei den Oktavmittenfrequenzen 63/125/250/500/1000/2000/4000/8000 Hz in dB '40'

Hygieneanforderungen VDI 6022 Blatt 1, Absorptionsschicht biolöslich im Sinne der TRGS 905, mit Abdeckung aus Glasseidengewebe, Kulissenrahmen aus verzinktem Stahl, Luftdichtheitsklasse ATC3 DIN EN 16798-3, Baustoffklasse DIN 4102-1 A (nichtbrennbar); DIN EN 13501-1 A1, A2 s1 d0 (nichtbrennbar), Anzahl der Schalldämpfer 1 St, Ausführung gemäß Einzelbeschreibung,
Einzelbeschreibungs-Nr '8'
.
*Unterbeschreibung 14 Stellklappe Stahl verz Motorbetätigung elektr.Stellantrieb Anz1St*
STLB-Bau 2026-04 075
Stellklappe, für Außenluftanschluss, außenliegend, mit Absperrfunktion, Rahmen und Lamellen aus verzinktem Stahl, gegenläufig, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '8'
.
*Unterbeschreibung 15 Inspektionstür doppelwandig Anz7St*
STLB-Bau 2026-04 075
Inspektions- und Wartungstür, mit Scharnieren und Doppelhebelverschluss, geeignet zum Zylinderschlosseinbau, mit Profilgummidichtung, doppelwandig, Ausführung wie Gehäusewand, mit Wärmedämmung, Baustoffklasse DIN 4102-1 A (nichtbrennbar), Anzahl der Türen/Öffnungen 7 St.
*Unterbeschreibung 16 Sichtfenster Anz7St*
STLB-Bau 2026-04 075
Sichtfenster, in rechteckiger Ausführung, fest eingebaut, Anzahl der Sichtfenster 7 St.
*Unterbeschreibung 17 Leergehäuse RLT-Zentralgerät Grundrahmen Profilstahl verz*
STLB-Bau 2026-04 075
Leergehäuse für raumlufttechnisches Zentralgerät
für die Anlage 'Anlage Teilklima Zentralgerät'

zur Innenaufstellung, Hygieneanforderungen VDI 6022 Blatt 1,
Ausführung wie Gehäuse für '4 St Leerkammern'

Qualitätsanforderungen an das Gehäuse DIN EN 1886, mechanische Festigkeit, Gehäuseklasse D 1 (M), Dichtheitsklasse L 1 (M), Wärmedurchgangszahl Klasse T 2, Wärmebrückenfaktor TB 3, Wärmebrückenfaktor TB 3 für kaltluftberührte Gehäuseteile, Gehäuse für alle Bauteile doppelschalig, Wände und Decke aus verzinktem Stahl, mit Schall- und Wärmedämmung, Baustoffklasse DIN 4102-1 A (nichtbrennbar); DIN EN 13501-1 A1, A2 s1 d0 (nichtbrennbar), Gehäuseboden aus verzinktem Stahl, Gehäuserahmen aus verzinktem Stahl, mit Grundrahmen, aus verzinktem Profilstahl, Ausführung gemäß Einzelbeschreibung,
Einzelbeschreibungs-Nr '8'
.
Menge: 0,000 St
*Unterbeschreibung 18 Beleuchtung Feuchtraumleuchte Anz7St*
STLB-Bau 2026-04 075
Beleuchtungseinrichtung für RLT-Zentralgerät,
für die Anlage 'Anlage Teilklima Zentralgerät'

Bemessungsbetriebsspannung 230/400 V AC, mit Feuchtraumleuchte, berührungs- und schlaggeschützt, einschl. Leuchtmittel, mit elektrischer Verdrahtung und außenliegendem Schalter, Kabeldurchführungen mit Verschraubungen, auflegen und anklemmen, Anzahl der Beleuchtungseinrichtungen 7 St.
*Unterbeschreibung 19 Anschlusssystem*
STLB-Bau 2026-04 054
Anschlusssystem, einschl. systemgebundenem Zubehör mit dauerhafter Anschlussbezeichnung, Ausführung gemäß Einzelbeschreibung,
Einzelbeschreibungs-Nr '8'
.
Menge: 0,000 St

*Hinweis: Einzelbeschreibung Nr. 11 -Schwingungsdämpfer für RLT-Teilklima*
Einzelbeschreibung Nr. 11
Schwingungsdämpfelement aus zweischichtigen Polyurethan-Elastomer mit Zwischenmasse, mit Druckverteilungsplatte aus verzinkten Stahl, mit Klebeplatte, für Lüftungsgerät, abgestimmt auf die niedrigste Erregerfrequenz des Motoraggregates und die Gesamtmasse des gefederten Systems, Statische Nennlast bis 3.000N.

**01.01.01.002 Schwingungsdämpfer Unterlage Profilgummi**
STLB-Bau 2026-04 075
Schwingungsdämpfer für RLT-Zentralgerät, abgestimmt auf die niedrigste Erregerfrequenz des Aggregates und die Gesamtmasse des gefederten Systems, Isoliergrad mind. 90 %, als Unterlage aus Profilgummi, streifenweise.
Menge: 5,000 St

**01.01.01.003 Ersatzfilter**
Einen vollständigen Satz Ersatzfilter für die Filter
auf die Aussen-, Zu- und Abluftseite des oben genannten
Lüftungsgeräts. Die Auslieferung der Ersatzteile
erfolgt bei Anlagenübergabe an den Betreiber.
Menge: 1,000 St

*Hinweis: Einzelbeschreibung Nr. 12 - Anlage Kompaktanlage Klassenzimmer*
Einzelbeschreibung Nr. 12 - Anlage Kompaktanlage Klassenzimmer

Technische Hauptdaten:
Luftmenge Zuluft: ca. 1.400 m³/h 1
Luftmenge Abluft: ca. 1.400 m³/h 1
Ausführung als Kombigerät Zuluft/Abluft
Geräteleistung und Ausführung geeignet zur Erfüllung der Anforderungen gemäß EN 1886 sowie EU-VO 1253/2014, soweit die hierfür erforderlichen Zusatzkomponenten bauseits bzw. im Leistungsumfang vorgesehen werden.

Gehäuseausführung:
Kältebrückenfreie rahmenlose Gehäuse-Konstruktion in wärme- und schalldämmender Ausführung aus ISO-Paneelen.
Paneelstärke ca. 30 mm, schwerentflammbares Isoliermaterial, Baustoffklasse B1-s1-d0 nach DIN EN 13501, Innen- und Außenflächen glatt und reinigungsfähig ausgeführt. Geräteboden begehbar, wärmegedämmt und hygienegerecht ohne schmutzanfällige Innenvertiefungen. Revisionszugänge über dicht schließende Wartungstüren mit geeigneten Verschlüssen und Sicherungseinrichtungen. Kondensatführende Bereiche mit korrosionsbeständigen, gedämmten Wannen und sicherem Ablauf. Mechanische Gehäusekennwerte mindestens in einer der Geräteklasse entsprechenden Ausführung gemäß EN 1886

Hygienische und konstruktive Anforderungen:
Hygienegerechte Ausführung für RLT-Anlagen mit guter Reinigbarkeit und Wartungszugänglichkeit, Dicht ausgeführte Geräteabschnitte mit geeigneten Kammerdichtungen. Schutzmaßnahmen im Bereich rotierender Komponenten entsprechend den Sicherheits- und Hygieneanforderungen, u. a. unter Berücksichtigung VDI 6022.

Komponenten Zuluftseitig bestehend aus:
Verbindungsstutzen
Außen-/Anschlussklappensektion
Filtersektion
Bypassklappensektion
Wärmerückgewinnung
Ventilatorsektion
Nachheizregister
Anschlusssektion

Komponenten Abluftseitig entsprechend funktionsgerecht abgestimmt als Kombinationsgerät mit Wärmerückgewinnung.

Filter:
Zuluftfilter mindestens in der Klasse ISO ePM1 55 %
Abluftfilter mindestens in der Klasse ISO ePM10 50 %
Filter einschiebbar, wartungsfreundlich zugänglich
Filtergehäuse und Aufnahmen korrosionsgeschützt ausgeführt
Erforderliche Einrichtungen zur Filterüberwachung sind vorzusehen, soweit für die Einhaltung der Ökodesign-Anforderungen notwendig

Wärmerückgewinnung:
Wärmerückgewinnung über Plattenwärmeübertrager
Ausführung mit Bypassfunktion
Kondensatableitung aus WRG-Sektion ist vorzusehen
Temperaturübertragungsgrad und Effizienz geeignet für energieeffizienten Anlagenbetrieb

Heizregister:
Warmwasser-Heizregister für Lufterwärmung
Registerauslegung auf projektspezifische Leistungsdaten. Mit geeigneten Anschlüssen sowie Einrichtungen zum Entlüften und Entleeren

Ventilatorsektion:
Ventilatoren als freilaufende Radialventilatoren mit rückwärtsgekrümmten Laufrädern.
Direkt angetrieben, mit energieeffizienten Motoren und integrierter stufenloser Drehzahlregelung.
Motorregelung über geeignetes Standardsignal, z. B. 0–10 V.
Schwingungsentkoppelte Lagerung und flexible Anschlussausbildung zur Reduzierung der Körperschallübertragung.

Elektrische Ausrüstung:
Interne Verdrahtung gemäß den einschlägigen VDE-Bestimmungen.
Vorsehen eines allpoligen Reparatur-/Wartungsschalters in geeigneter Schutzart.
Beleuchtung der relevanten Wartungssektionen sowie Sichtkontrollmöglichkeiten, soweit für Betrieb und Instandhaltung erforderlich.

Digitale Steuerung:
Die systemintegrierte Steuerung dient zur Regelung des zentralen Lüftungsgerätes. Mit modularer Hardware und flexibler Softwarelogik sind zahlreiche Steuerungsmöglichkeiten gegeben, die passgenau auf die Nutzersituation angepasst wird.
Die Regelung besteht aus einem Hauptregelmodul sowie aus Erweiterungsmodulen, je nach Ausstattung und Zubehör der Lüftungsgeräte.

Steuerungsfunktionen:
- Ein- und Ausschalten des Lüftungsgerätes
- getrennte und stufenlose Ansteuerung beider Ventilatoren
- Kalenderfunktion mit programmierbaren Tages- und Wochenprogrammen
- programmierbare Benutzerprofile
- Regelung wahlweise nach ZUL/ ABL/ RAUM
- Sommer- / Winterkompensation
- Freie Nachtauskühlung
- Regelung Heizregister
- Filterüberwachung
- Reglung der modulierenden Bypassklappe
- Auswahl einer Bypassenteisung
- Laufüberwachung der Ventilatioren
- Reglung der Verschlussklappen
- Digitaleingänge/Analogeingänge 0-10V
- Analogeingänge
- Programmierbare Ein- und Ausgänge
- automatische Erkennung von Erweiterungsmodulen
- Fernkommunikation über RS485 und Ethernet
- Kommunikation über ModBus
- externer Freigabekontakt (Ein/Aus)
- Sammelstörmeldung
- integrierter Datenlogger
  Benutzeroberflächen WEB, Mobile, Bedienteil und Cloud
- integrierter Webserver und Cloud-Anbindung
- Fernwartung

Bedieneinheit:
Bedientableau mit sensitiven Vollfarb-Touchscreen mit hoher Auflösung, integriertem Temperatursensor für Aufputz-Montage. Zur Einstellung und Überwachung aller Regelungsparameter, zur Anzeige aller Betriebszustände sowie zur Fehlervisualisierung. Kabelkommunikation mit dem Lüftungsgerät erfolgt über RS485. Regelmodule verdrahtet in Schaltkasten, außen am Gerät montiert.

Interne Sensoren:
- Außenlufttemperatursensor: ANS T1
- Zulufttemperatursensor: ANS TM1
- Ablufttemperatursensor: ANS T2
- Fortlufttemperatursensor: ANS TM2
- Kapillar-Thermostat PWW: 016-H6927-107 - 3m
- Thermostat TF Plattentauscher: 016-H6927-107 - 3m
- Druckdose Zuluftfilter: 0 - 500 Pa (on / off)
- Druckdose Abluftfilter: 0 - 500 Pa (on / off)
Externe Sensoren:
- CO2-D
Schwingungs- und Körperschallentkopplung:
Gerät einschließlich Anschlussrahmen und Anschlüssen mit geeigneten Maßnahmen zur Schwingungs- und Körperschallentkopplung ausführen.

Mitzuliefernde Leistungen:
Vollständige Lieferung aller funktions- und betriebsnotwendigen Komponenten
Einbringung, Zusammenbau vor Ort, Ausrichtung und Befestigung
Anschlussfertige Montage
Dichtheits- und Funktionsprüfung
Übergabe mit technischer Dokumentation, Revisionsunterlagen sowie Wartungsanleitung

Alle elastischen Verbindungen mit Potentialausgleich!

*Hinweis: Einzelbeschreibung Nr. 13 -Aufbau Außen / Zuluftteil - Anlage Kompaktanlage Klassenzimmer*
Einzelbeschreibung Nr. 13 - Aufbau Außen / Zuluftteil - Anlage Kompaktanlage Klassenzimmer

Die angesaugte Außenluft (ODA) wird in folgenden Bauelementen (Reihenfolge ODA zu SUP) im Lüftungsaufstellraum der RLT-Anlage aufbereitet:

- Flexibler Anschluss
- Gliederklappe
- Filter
- Bypassklappe
- Wärmeüberträger Kreuzstrom
- Ventilator
- Lufterwärmer
- Flexibler Anschluss

*Hinweis: Einzelbeschreibung Nr. 14 -Aufbau Abluft / Fortluft - Anlage Kompaktanlage Klassenzimmer*
Einzelbeschreibung Nr. 14 - Aufbau Abluft / Fortluft - Anlage Kompaktanlage Klassenzimmer

Die angesaugte Abluft (ETA) wird in folgenden Bauelementen (Reihenfolge ETA zu EHA)  in der Lüftungszentrale der RLT-Anlage aufbereitet:

- Flexibler Anschluss
- Gliederklappe
- Filter
- Wärmeüberträger Kreuzstrom
- Ventilator
- Flexibler Anschluss

**01.01.01.004 RLT-Zentralgerät Zu-Abluft Heizen**
*** Leitbeschreibung
STLB-Bau 2026-04 075
Raumlufttechnisches Zentralgerät,
Volumenstrom '1400' m3/h,
zur Innenaufstellung, als stehende Konstruktion, für Zu- und Abluft, mit Außen- und Fortluftbetrieb, mit Plattenwärmerückgewinner, thermodynamische Luftbehandlung: heizen, Hygieneanforderungen VDI 6022 Blatt 1, Geschwindigkeitsklasse V1 DIN EN 13053 (max 1,6 m/s), Qualitätsanforderungen an das Gehäuse DIN EN 1886, mechanische Festigkeit, Gehäuseklasse D 1 (M), Dichtheitsklasse L 2 (M); Wärmedurchgangszahl Klasse T 2, Wärmebrückenfaktor TB 1, Wärmebrückenfaktor TB 1 für kaltluftberührte Gehäuseteile,
Luftvolumenstrom des Zuluftgerätes in m3/h '1400'

Luftvolumenstrom des Abluftgerätes in m3/h '1400'

max. mögliche Maße L/B/H in mm 'ca. 2500 / 600 / 1650'

max. zulässige Transportmaße eines Bauelements L/B/H in mm '1200 / 1200 / 1600'

Gehäuse für alle Bauteile doppelschalig, Wände und Decke aus verzinktem Stahl, mit Schall- und Wärmedämmung, Brandverhaltensklasse DIN EN 13501-1 A2 -s1, d0 (nichtbrennbar), Gehäuserahmen aus verzinktem Stahl, mit Anschlüssen für Außenluft-, Abluft-, Zuluft- und Fortluftbauteile, Ausführung gemäß Einzelbeschreibung,
Einzelbeschreibungs-Nr '12, 13 und 14, beinhaltend folgende Unterbeschreibungen:'
.
Menge: 3,000 St
*Unterbeschreibung 1 Stellklappe Stahl verz Motorbetätigung elektr.Stellantrieb Anz1St*
STLB-Bau 2026-04 075
Stellklappe, für Außenluftanschluss, außenliegend, mit Absperrfunktion, Rahmen und Lamellen aus verzinktem Stahl, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '12'
.
*Unterbeschreibung 2 Luftfilter Kompaktfilter Panelfilter Filter-L 96mm Rahmen Karton ePM10 Anz1St*
STLB-Bau 2026-04 075
Luftfilter, für Einbau in raumlufttechnisches Gerät, als Kompaktfilter als Panelfilter, Filtermedium aus Glasfasern, Filterlänge 96 mm, Rahmen aus Karton,
für die Anlage 'Anlage Kompaktanlage Klassenzimmer'

Filterklasse ePM10 DIN EN ISO 16890, Abscheidegrad von 55 % bis unter 60 %,
Luftvolumenstrom in m3/h '1400'

max. Anfangsdruckdifferenz in Pa '17'

Anzahl der Luftfilter 1 St, Ausführung gemäß Einzelbeschreibung,
Einzelbeschreibungs-Nr '12'
.
*Unterbeschreibung 3 WRG Plattenwärmeübertrager geteilt Gehäuse Stahl verz Anz1St*
STLB-Bau 2026-04 075
Wärmerückgewinner als Plattenwärmeübertrager, für Einbau in raumlufttechnisches Gerät, in geteilter Ausführung, Luftvolumenströme nebeneinander, mit Gehäuse aus verzinktem Stahl, mit Bypass, Regelklappe und Stellantrieb, Bypass im Außenluftstrom, Klappenrahmen aus verzinktem Stahl, Klappenblatt aus Aluminium, mit elektrischem Stellantrieb, Bemessungsbetriebsspannung 24 V DC, mit stufenloser Steuerung, Stellsignal analog 0 (2) bis 10 V, ohne Rückmeldung, Schutzart IP 44 DIN EN 60529 (VDE 0470-1), Anzahl der Plattenwärmeübertrager 1 St, Ausführung gemäß Einzelbeschreibung,
Einzelbeschreibungs-Nr '12'

Außenluftvolumenstrom in m3/h '1400'

Abluftvolumenstrom in m3/h '1400'

Außenlufteintrittstemperatur im Winter in Grad C '-16'

Außenlufteintrittsfeuchte im Winter in g/kg '0,9'

Ablufteintrittstemperatur im Winter in Grad C '20'

Ablufteintrittsfeuchte im Winter in g/kg '13,5'

Außenlufteintrittstemperatur im Sommer in Grad C '32'

Außenlufteintrittsfeuchte im Sommer in g/kg '15'

Ablufteintrittstemperatur im Sommer in Grad C '26'

Ablufteintrittsfeuchte im Sommer in g/kg '10,5'
.
*Unterbeschreibung 4 Wärmeübertrager Lufterwärmer PN16 Anz1St*
STLB-Bau 2026-04 075
Wärmeübertrager, für Einbau in raumlufttechnisches Gerät, als Lufterwärmer,
für die Anlage 'Anlage Kompaktanlage Klassenzimmer'

Luftvolumenstrom in m3/h '1400'

mit Rahmen aus verzinktem Stahl, Rohre und Sammelrohre aus Kupfer, Lamellen aus Aluminium, PN 16, mit Gewindeanschluss, R 1, Kondensatwanne und Ablaufstutzen, korrosionsgeschützt, Heizmedium Wasser,
Eintrittstemperatur des Heizmediums in Grad C '50'

Austrittstemperatur des Kühl-/Heizmediums in Grad C '30'

Anzahl der Wärmeübertrager 1 St.
*Unterbeschreibung 5 Radialventilator Direktantrieb Zuluft Wartungs-Lasttrennschalter 1S 1Ö 3polig*
STLB-Bau 2026-04 075
Radialventilator, einseitig saugend, ohne Gehäuse,
für die Anlage 'Anlage Kompaktanlage Klassenzimmer'

mit Direktantrieb, Laufrad mit rückwärts gekrümmten Schaufeln, für Einbau in raumlufttechnisches Gerät, für Zuluft, spezifische Ventilatorleistung SFP 3 DIN EN 16798-3, Leistungsaufnahme Klasse P1 DIN EN 13053, Genauigkeitsklasse 1 DIN 24166, für Dauerbetrieb, saugseitig angeschlossen, frei ausblasend,
Volumenstrom '1400' m3/h,

externe Totaldruckerhöhung bei max. Volumenstrom in Pa '380'

Totaldruckerhöhung in Pa '490'

mit Motor, Bemessungsbetriebsspannung 230/400 V AC, Schutzart IP 54 DIN EN 60529 (VDE 0470-1), als Dreiphasenwechselstrom-Motor, einschl. Steuergerät, Motorschutz mit Messwertgeber als Kaltleiter zur Vorwarnung und Abschaltung,
A-Schallleistungspegel in dB '80 dB(A)'

mit elastischem Verbindungsstück, mit Klemmenkasten außerhalb des Gerätegehäuses, einschl. Wartungsschalter als Lasttrennschalter, mit 2 Hilfskontakten 1 S, 1 Ö, 3-polig, mit kalibrierter Volumenstrommesseinrichtung, Ausführung gemäß Einzelbeschreibung,
Einzelbeschreibungs-Nr '12'
.
Menge: 0,000 St
*Unterbeschreibung 6 Stellklappe Stahl verz Motorbetätigung elektr.Stellantrieb Anz1St*
STLB-Bau 2026-04 075
Stellklappe, für Außenluftanschluss, außenliegend, mit Absperrfunktion, Rahmen und Lamellen aus verzinktem Stahl, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '12'
.
*Unterbeschreibung 7 Luftfilter Kompaktfilter Panelfilter Filter-L 96mm Rahmen Karton ePM10 Anz1St*
STLB-Bau 2026-04 075
Luftfilter, für Einbau in raumlufttechnisches Gerät, als Kompaktfilter als Panelfilter, Filtermedium aus Glasfasern, Filterlänge 96 mm, Rahmen aus Karton,
für die Anlage 'Anlage Kompaktanlage Klassenzimmer'

Filterklasse ePM10 DIN EN ISO 16890, Abscheidegrad von 50 % bis unter 55 %,
Luftvolumenstrom in m3/h '1400'

max. Anfangsdruckdifferenz in Pa '8'

Anzahl der Luftfilter 1 St, Ausführung gemäß Einzelbeschreibung,
Einzelbeschreibungs-Nr '12'
.
*Unterbeschreibung 8 Radialventilator Direktantrieb Abluft Wartungs-Lasttrennschalter 1S 1Ö 3polig*
STLB-Bau 2026-04 075
Radialventilator, einseitig saugend, ohne Gehäuse,
für die Anlage 'Anlage Kompaktanlage Klassenzimmer'

mit Direktantrieb, Laufrad mit rückwärts gekrümmten Schaufeln, für Einbau in raumlufttechnisches Gerät, für Abluft, spezifische Ventilatorleistung SFP 3 DIN EN 16798-3, Leistungsaufnahme Klasse P1 DIN EN 13053, Genauigkeitsklasse 1 DIN 24166, für Dauerbetrieb, saugseitig angeschlossen, frei ausblasend,
Volumenstrom '1400' m3/h,

externe Totaldruckerhöhung bei max. Volumenstrom in Pa '350'

Totaldruckerhöhung in Pa '445'

mit Motor, Bemessungsbetriebsspannung 230/400 V AC, Schutzart IP 54 DIN EN 60529 (VDE 0470-1), als Dreiphasenwechselstrom-Motor, einschl. Steuergerät, Motorschutz mit Messwertgeber als Kaltleiter zur Vorwarnung und Abschaltung,
A-Schallleistungspegel in dB '79 dB(A)'

mit elastischem Verbindungsstück, mit Klemmenkasten außerhalb des Gerätegehäuses, einschl. Wartungsschalter als Lasttrennschalter, mit 2 Hilfskontakten 1 S, 1 Ö, 3-polig, mit kalibrierter Volumenstrommesseinrichtung, Ausführung gemäß Einzelbeschreibung,
Einzelbeschreibungs-Nr '12'
.
Menge: 0,000 St
*Unterbeschreibung 9 Inspektionstür doppelwandig Anz2St*
STLB-Bau 2026-04 075
Inspektions- und Wartungstür, mit Werkzeug zu öffnen, doppelwandig, Ausführung wie Gehäusewand, Anzahl der Türen/Öffnungen 2 St.
*Unterbeschreibung 10 Anschlusssystem 3polig Schraubbefest.*
STLB-Bau 2026-04 054
Anschlusssystem, 3-polig, mit Schraubbefestigung, einschl. systemgebundenem Zubehör mit dauerhafter Anschlussbezeichnung, Ausführung gemäß Einzelbeschreibung,
Einzelbeschreibungs-Nr '12'
.

*Hinweis: Einzelbeschreibung Nr. 11 -Schwingungsdämpfer für RLT-Teilklima*
Einzelbeschreibung Nr. 11
Schwingungsdämpfelement aus zweischichtigen Polyurethan-Elastomer mit Zwischenmasse, mit Druckverteilungsplatte aus verzinkten Stahl, mit Klebeplatte, für Lüftungsgerät, abgestimmt auf die niedrigste Erregerfrequenz des Motoraggregates und die Gesamtmasse des gefederten Systems, Statische Nennlast bis 3.000N.

**01.01.01.005 Schwingungsdämpfer Unterlage Profilgummi**
STLB-Bau 2026-04 075
Schwingungsdämpfer für RLT-Zentralgerät, abgestimmt auf die niedrigste Erregerfrequenz des Aggregates und die Gesamtmasse des gefederten Systems, Isoliergrad mind. 90 %, als Unterlage aus Profilgummi, streifenweise.
Menge: 18,000 St

**01.01.01.006 Ersatzfilter**
Einen vollständigen Satz Ersatzfilter für die Filter
auf die Aussen-, Zu- und Abluftseite des oben genannten
Lüftungsgeräts. Die Auslieferung der Ersatzteile
erfolgt bei Anlagenübergabe an den Betreiber.
Menge: 3,000 St

**01.01.01.007 Rauchauslöseeinrichtung zur Verhinderung von Rauchübertragung**
Rauchauslöseeinrichtung zur Verhinderung von Rauchübertragung

Rauchauslöseeinrichtung zur Verhinderung von Rauchübertragung über die Lüftungsleitungen von Raumlufttechnischen Anlagen.
Umgebungstemperatur: -10...+50°C
Schutzart: IP 54
Versorgungsspannung 230 V AC oder 24 V DC.
Menge: 4,000 St

**01.01.01.008 Kombisensor CO2 Luftfeuchte Temperatur KNX-TP**
STLB-Bau 2026-04 057
Kombisensor zum Erfassen von CO2-Konzentration, Luftfeuchte und Temperatur, Bussystem KNX-TP, Messbereich 300 bis 9999 ppm CO2, Messbereich 1 bis 100 % relative Feuchte, Messbereich 0 bis 40 Grad C, mit Schwellwertschalter für CO2-Konzentration, Luftfeuchte und Temperatur, mit Luftmengensteuerung 0 bis 100 Prozent, mit integriertem Busankoppler und Busanschluss über Busanschlussklemme, Bemessungsbetriebsspannung: Busspannung, Schutzart IP 54 DIN EN 60529 (VDE 0470-1).
Menge: 3,000 St

*Hinweis: Allgemeine Arbeiten RLT Geräte*

**01.01.01.009 Einbau einer zusätzlichen Gerätetrennung**
Menge: 3,000 St

**01.01.01.010 Richtmeister Gerätehersteller Teilklimagerät Zentralgerät**
Richtmeister Gerätehersteller
Teilklima Zentralgerät

Richtmeister Gerätehersteller Fachliche Anleitung der Geräteeinbringung und -aufstellung durch einen Richtmeister des Geräteherstellers
Menge: 8,000 Std

**01.01.01.011 Richtmeister Gerätehersteller Teilklimagerät Kompaktgeräte**
Richtmeister Gerätehersteller
Teilklimagerät Kompaktgeräte

Richtmeister Gerätehersteller Fachliche Anleitung der Geräteeinbringung und -aufstellung durch einen Richtmeister des Geräteherstellers
Menge: 8,000 Std

**01.01.01.012 Geruchverschluss RLT saugseitig 1000Pa Zulauf DN20 DN40 Schraubdeckel**
STLB-Bau 2026-04 075
Geruchverschluss für luftseitigen Anbau an RLT-Geräte zur Kondensatableitung mit eingelegter Schwimmerkugel als Rückschlagventil, zum saugseitigen Anschluss, aus PP, Betriebsdruck bis 1000 Pa, Zulaufanschluss für Geräteablauf DN 20, Ablaufdurchmesser DN 40, Schraubdeckel als Wartungsöffnung.
Menge: 8,000 St

**01.01.01.013 Geruchverschluss RLT druckseitig 1000Pa Zulauf DN20 DN40 Schraubdeckel**
STLB-Bau 2026-04 075
Geruchverschluss für luftseitigen Anbau an RLT-Geräte zur Kondensatableitung mit eingelegter Schwimmerkugel als Rückschlagventil, zum druckseitigen Anschluss, aus PP, Betriebsdruck bis 1000 Pa, Zulaufanschluss für Geräteablauf DN 20, Ablaufdurchmesser DN 40, Schraubdeckel als Wartungsöffnung.
Menge: 8,000 St

##### Titel 01.01.02 KG 431.2 Lüftungskamine / Wetterschutzgitter

*Hinweis: Außenluftturm*
Außenluftturm

In dem nachfolgend beschriebene Lüftungsturm sind folgende Leistungen des Herstellers mit einzukalkulieren:

- Anfertigen von Ausführungs- und Montagezeichnungen in CAD - Technik.
- Erstellen einer prüffähigen statischen Berechnung.
- Einschließlich Lastangaben für den Baustatiker zur Dimensionierung des
  Fundaments.
- Sämtliche Unterlagen sind dem Planer als Datei zum Beantragen der
  verschiedenen Prüfungen und Genehmigungen zu übergeben.
- Mit der Fertigung darf erst nach der Freigabe durch den Bauherrn bzw. Planer
  begonnen werden.

Aufstellung im freiem auf einem schallentkoppelten Fundament.

**01.01.02.014 Lüftungsturm für Außenluftansaugung**
Lüftungsturm für Außenluftansaugung

Aussen- und Fortluftturm, Lamellen bündig,
Edelstahl V2A 1.4301/1.4307

Turm nach den technischen Regeln nach lfd. Nr. 4.5.4 der Bauregelliste A Teil 1 hergestellt, mit Lieferung und Verwendung des Deklarationsverfahrens ZA und Leistungserklärung nach DIN EN 1090-1 des Herstellers. Zertifikat über die Werkseigene Produktionskontrolle, ist bei Angebotsabgabe vorzulegen. Nachweise müssen auf den Namen des Herstellers ausgestellt sein.

Lüftungsturm in runder Ausführung, bestehend aus einem 2-Schaligen, statisch tragendem Turmunterteil nach DIN in Segmenten verschweißt mit Befestigungsflansch, Lamellenaufsatz und Turmdach zusammen verschweißt.
Turmdach gerade mit vertikaler Rohrerhöhung, abschraubbaren Kranösen und Verschluss-Schrauben.

Lamellenhaube
bestehend aus einem V-Kantrohr Tragrahmen mit aufgesetzten einzelnen Wetterschutzlamellen, in geprägter Segmentausführung. Der freie Ansaugquerschnitt beträgt mindestens 80%. Lamellenkopf innen mit Vogelschutzgitter
19 x 19 x 1,5 hinterlegt, die Höhe des Lamellenteils und Lamellenanzahl werden durch die Luftmenge bestimmt, (Luftgeschwindigkeit nach VDI 3803 max. 2,5 m/s bei AUL und 4,0 m/s bei FOL).

Lamellen
45° mit einem vertikalen Abstand von 100 mm. Lamellen zum Turmrohr bündig und umlaufend 360° aktiv.

Fortluft über Innenrohr aus Edelstahl V2A 1.4301/1.4307.

Standrohr
Einteiliges fugenfreies Mantelrohr nach DIN-EN 1506 aus Segmenten mit horizontalen und vertikalen Maschinenschweißnähten. Schweißnähte am Turmrohr sichtbar, bzw. überbürstet und dem Schliffbild angepasst.

Inklusive Regen-bzw. Kondensatkonus:
Werkstoff CNS 1.4301 (AISI 304)
Geeignet für Türme mit Lamellen

Innenliegender Konus als Regen- und Kondensatrinne ausgebildet eingeschweißt - außen keine Schweißnähte sichtbar - mit Ablaufstutzen Dimension in Abhängigkeit vom Turmdurchmesser.

Turmbefestigung
Befestigungsflansch Stahl lackiert, luftdicht mit Turmstandrohr verschweißt, mit Befestigungsbohrungen nach statischen Erfordernissen. Befestigung erfolgt durch zugelassene Chemische Anker HVZ auf Beton-Fundament.

Turmabschluss
Vertikaler, zylindrischer Luftabschluss mit eingeschweißtem Kopfring, abschraubbaren Kranösen und aufgeschraubten V2A-Vogelschutzgitter MW 19x19 mm.

Luftanschluss horizontal seitlich:
inkl. zwei seitlich übereinander angeschweißten Anschlussstutzen in rechteckiger Ausführung mit Anschlussflansch, passend zum Aussen- bzw. Fortluftkanal. Aussteifung der Fuchsöffnung nach statischen Anforderungen,
maximale Länge 150 mm inkl. Ablaufboden

Blitzschutzklemme
Im Fußbereich fest mit dem Turmrohr verschweißte Lasche zum bauseitigen Anschluß der Blitzschutzeinrichtung (M8). Blitzschutzmaßnahmen sind bauseitig zu prüfen.

Materialausführung
CNS, V2A Werkstoff - Nr. 1.4301/ 1.4307 (AISI 304/AISI 304L)
Oberfläche Duploschliff

Abmessungen
Außendurchmesser OD:  1.200 mm
Gesamthöhe L:  700 mm
Luftmenge V:  6.300 m³/h
Unterteil I1:  6.300 mm
Lamellenteil I2:  600 mm
Anzahl der Lamellen:  6 Stück, Rohr bündig
Befestigungsflansch OD:  1.400 mm, Stahllackiert
Gewicht:  ca. 830 kg
Luftgeschwindigkeit im Rohr AUL:5,8 m/s
Luftgeschwindigkeit im Rohr FOL:4,7 m/s m/sLuftgeschwindigkeit a. Lamelle: 1,5 m/s
Druckverlust ca.:  80 Pa
Schalldruckpegel bei 3 m Abstand: ca. 36 dB (A)
(Bei Wand oder Eckaufstellung muss wegen der Schallreflexion, die Schallerhöhung berücksichtigt werden!)
Materialstärke mind.:  2,0 mm bzw. nach Statik
Inkl. Ablaufboden
Inkl. Regenkragen
Inkl. 2x seitl. Anschlüssen mit Anschlussflansch
Inkl. Blitzschutzklemme
inkl. Kranösen mit Verschluss-Schrauben
inkl. Befestigungsmaterial: 1 Garnitur Befestigungsanker mit
Abdeckkappen
inkl. prüffähiger Statik nach DIN EN 1993-3-2 und
DIN EN 1998-6

Anmerkung Statik:
Stahlbauwerke ab einer Höhe von 2 Meter, unterliegen der Bauregelliste A Teil 1.
Hierfür ist nach DIN EN 1993-3-2 eine prüffähige Statik erforderlich
Prüfung bauseits.
Menge: 1,000 St

**01.01.02.015 Mehrpreis zu v. g. Position für Lackierung (Sonderlackierung)**
Mehrpreis zu v. g. Position für Lackierung RLT-Kombiturmin
Farbton RAL nach Abstimmung und Vorgabe mit dem Auftraggeber (Sonderlackierung).
Menge: 1,000 St

**01.01.02.016 Transport und Montage des vor genannten Aussenluftansaugturm**
Transport und Montage des vor genannten Luftturm

Montage des vor genannten Luftturm ohne Kran- und ohne Hebewerkzeugbeistellung

Anmerkung zu Montage:
In der Leistung enthalten ist:
- Eine zusammenhängende unterbrechungslose Montage,
  Mo.-Fr. zw. 7°° - 17°° Uhr.
  Fahrtzeiten und Auslösen der Monteure
  Unter folgenden Voraussetzungen:
  Befestigte Anfahrt und Standplatz für LKW und Kran, kein
  Gebäude zwischen dem Aufstellplatz und dem Kran.
  Eventuell anfallende Zusatzkosten, (Straßensperrungen,
  erschwerte Zufahrt, usw.) werden gesondert gegen Nachweis
  in Rechnung gestellt. Nicht vorhersehbare anfallende,
  Zusatzarbeiten werden nach Zeit und Aufwand in Rechnung
  gestellt.
- Nicht enthalten bzw. bauseitige Leistungen:
  Aufmaßtermine, Koordinierung und
  Baustellenbesprechungen, erforderliche
  Einfahrgenehmigungen und sonstige Stand oder
  Arbeitsgenehmigungen. Anschluss an bauseitige Luftleitung,
  Eindichtungsarbeiten, Einbetonierung der Ankerkörbe,
  Dach- bzw. Fassadenöffnungen, Kernbohrungen und damit
  verbundene Eindichtungen, Prüfkosten der statischen
  Berechnung, statische Berechnungen von Fundamenten,
  behördliche Abnahmekosten, Bauabnahmen mit Ihrem AG
- Wichtiger Hinweis:
  Eine Sichtabnahme findet unwillkürlich nach Beendigung bzw.
  im Anschluss der Montage statt. Die Abnahme erfolgt nach
  VOB Teil B §12 Nr. 5. Das Abnahmeprotokoll sowie der
  Lieferschein ist durch eine von Ihnen genannte bzw.
  berechtigte Person zu unterzeichnen.
Menge: 1,000 St

**01.01.02.017 Kranarbeiten Autokran 30 - to**
Kranarbeiten Autokran 30 - to

Für die Dauer der Aufstellung.
Befestigte, ungehinderte Zufahrt zur Montagestelle, der
Arbeitsbereich ist frei von Hindernissen wie Bäume,  Stromleitungen, etc. zuhalten.

Ausleger max.  35 m
Hakenhöhe max.  25 m
Menge: 1,000 St

**01.01.02.018 Verpackung für Lüftungsturm**
Verpackung für Lüftungsturm

Holzverschlag als Verpackung gegen Beschädigungen,
geeignet zum Entladen durch Stapler und Kran.
Menge: 1,000 St

##### Titel 01.01.03 KG 431.3 Luftleitungen mit Zubehör

*Hinweis: Montagehöhen bis 3,5m*

**01.01.03.019 Luftltg rechteckig Stahl verz gefalzt Kanten-L bis 500mm H bis 3,5m Aufhänge-Auflagekonstruktion schallg.**
STLB-Bau 2026-04 075
Luftleitung, rechteckig, Luftdichtheitsklasse ATC3 DIN EN 16798-3, Druckklasse 2 DIN EN 1507, aus verzinktem Stahl, gefalzt, Kantenlänge bis 500 mm, Verbindung mit Winkelflansch, aus verzinktem Stahl, mit Schrauben und Dichtung, Form- und Verbindungsstücke werden gesondert vergütet, Montagehöhe über Gelände/Fußboden bis 3,5 m, mit Aufhänge-/Auflagekonstruktion, schallgedämmt, befestigen mit Befestigungsmitteln mit bauaufsichtlichem Nachweis einschl. Bohrungen, Befestigungsuntergrund Stahlbeton, Ausführung gemäß Einzelbeschreibung,
Einzelbeschreibungs-Nr '1'
.
Menge: 195,000 m2

**01.01.03.020 Luftltg rechteckig Stahl verz gefalzt Kanten-L 500-1000mm H bis 3,5m Aufhänge-Auflagekonstruktion schallg.**
STLB-Bau 2026-04 075
Luftleitung, rechteckig, Luftdichtheitsklasse ATC3 DIN EN 16798-3, Druckklasse 2 DIN EN 1507, aus verzinktem Stahl, gefalzt, Kantenlänge über 500 bis 1000 mm, Verbindung mit Winkelflansch, aus verzinktem Stahl, mit Schrauben und Dichtung, Form- und Verbindungsstücke werden gesondert vergütet, Montagehöhe über Gelände/Fußboden bis 3,5 m, mit Aufhänge-/Auflagekonstruktion, schallgedämmt, befestigen mit Befestigungsmitteln mit bauaufsichtlichem Nachweis einschl. Bohrungen, Befestigungsuntergrund Mauerwerk, Ausführung gemäß Einzelbeschreibung,
Einzelbeschreibungs-Nr '1'
.
Menge: 60,000 m2

**01.01.03.021 Luftltg rechteckig Stahl verz gefalzt Kanten-L 1000-1500mm H bis 3,5m Aufhänge-Auflagekonstruktion schallg.**
STLB-Bau 2026-04 075
Luftleitung, rechteckig, Luftdichtheitsklasse ATC3 DIN EN 16798-3, Druckklasse 2 DIN EN 1507, aus verzinktem Stahl, gefalzt, Kantenlänge über 1000 bis 1500 mm, Verbindung mit Winkelflansch, aus verzinktem Stahl, mit Schrauben und Dichtung, Form- und Verbindungsstücke werden gesondert vergütet, Montagehöhe über Gelände/Fußboden bis 3,5 m, mit Aufhänge-/Auflagekonstruktion, schallgedämmt, befestigen mit Befestigungsmitteln mit bauaufsichtlichem Nachweis einschl. Bohrungen, Befestigungsuntergrund Mauerwerk, Ausführung gemäß Einzelbeschreibung,
Einzelbeschreibungs-Nr '1'
.
Menge: 15,000 m2

**01.01.03.022 Luftltg rechteckig Stahl verz gefalzt Kanten-L 1500-2000mm H bis 3,5m Aufhänge-Auflagekonstruktion schallg.**
STLB-Bau 2026-04 075
Luftleitung, rechteckig, Luftdichtheitsklasse ATC3 DIN EN 16798-3, Druckklasse 2 DIN EN 1507, aus verzinktem Stahl, gefalzt, Kantenlänge über 1500 bis 2000 mm, Verbindung mit Winkelflansch, aus verzinktem Stahl, mit Schrauben und Dichtung, Form- und Verbindungsstücke werden gesondert vergütet, Montagehöhe über Gelände/Fußboden bis 3,5 m, mit Aufhänge-/Auflagekonstruktion, schallgedämmt, befestigen mit Befestigungsmitteln mit bauaufsichtlichem Nachweis einschl. Bohrungen, Befestigungsuntergrund Mauerwerk, Ausführung gemäß Einzelbeschreibung,
Einzelbeschreibungs-Nr '1'
.
Menge: 6,000 m2

**01.01.03.023 Formstück Luftltg rechteckig Stahl verz gefalzt Kanten-L bis 500mm H bis 3,5m**
STLB-Bau 2026-04 075
Formstück für Luftleitung, rechteckig, Luftdichtheitsklasse ATC3 DIN EN 16798-3, Druckklasse 2 DIN EN 1507, aus verzinktem Stahl, gefalzt, Kantenlänge bis 500 mm, Verbindung mit Winkelflansch, aus verzinktem Stahl, mit Schrauben und Dichtung, Montagehöhe über Gelände/Fußboden bis 3,5 m, mit Aufhänge-/Auflagekonstruktion, schallgedämmt, befestigen mit Befestigungsmitteln mit bauaufsichtlichem Nachweis einschl. Bohrungen, Befestigungsuntergrund Stahlbeton, Ausführung gemäß Einzelbeschreibung,
Einzelbeschreibungs-Nr '1'
.
Menge: 230,000 m2

**01.01.03.024 Formstück Luftltg rechteckig Stahl verz gefalzt Kanten-L 500-1000mm H bis 3,5m**
STLB-Bau 2026-04 075
Formstück für Luftleitung, rechteckig, Luftdichtheitsklasse ATC3 DIN EN 16798-3, Druckklasse 2 DIN EN 1507, aus verzinktem Stahl, gefalzt, Kantenlänge über 500 bis 1000 mm, Verbindung mit Winkelflansch, aus verzinktem Stahl, mit Schrauben und Dichtung, Montagehöhe über Gelände/Fußboden bis 3,5 m, mit Aufhänge-/Auflagekonstruktion, schallgedämmt, befestigen mit Befestigungsmitteln mit bauaufsichtlichem Nachweis einschl. Bohrungen, Befestigungsuntergrund Mauerwerk, Ausführung gemäß Einzelbeschreibung,
Einzelbeschreibungs-Nr '1'
.
Menge: 85,000 m2

**01.01.03.025 Formstück Luftltg rechteckig Stahl verz gefalzt Kanten-L 1000-1500mm H bis 3,5m**
STLB-Bau 2026-04 075
Formstück für Luftleitung, rechteckig, Luftdichtheitsklasse ATC3 DIN EN 16798-3, Druckklasse 2 DIN EN 1507, aus verzinktem Stahl, gefalzt, Kantenlänge über 1000 bis 1500 mm, Verbindung mit Winkelflansch, aus verzinktem Stahl, mit Schrauben und Dichtung, Montagehöhe über Gelände/Fußboden bis 3,5 m, mit Aufhänge-/Auflagekonstruktion, schallgedämmt, befestigen mit Befestigungsmitteln mit bauaufsichtlichem Nachweis einschl. Bohrungen, Befestigungsuntergrund Mauerwerk, Ausführung gemäß Einzelbeschreibung,
Einzelbeschreibungs-Nr '1'
.
Menge: 10,000 m2

**01.01.03.026 Formstück Luftltg rechteckig Stahl verz gefalzt Kanten-L 1500-2000mm H bis 3,5m**
STLB-Bau 2026-04 075
Formstück für Luftleitung, rechteckig, Luftdichtheitsklasse ATC3 DIN EN 16798-3, Druckklasse 2 DIN EN 1507, aus verzinktem Stahl, gefalzt, Kantenlänge über 1500 bis 2000 mm, Verbindung mit Winkelflansch, aus verzinktem Stahl, mit Schrauben und Dichtung, Montagehöhe über Gelände/Fußboden bis 3,5 m, mit Aufhänge-/Auflagekonstruktion, schallgedämmt, befestigen mit Befestigungsmitteln mit bauaufsichtlichem Nachweis einschl. Bohrungen, Befestigungsuntergrund Stahlträger, Ausführung gemäß Einzelbeschreibung,
Einzelbeschreibungs-Nr '1'
.
Menge: 25,000 m2

**01.01.03.027 Wickelfalzrohr Stahl verz DN80 -750-2000Pa H bis 3,5m Aufhänge-Auflagekonstruktion schallg.**
STLB-Bau 2026-04 075
Wickelfalzrohr aus verzinktem Stahl, Nähte gefalzt, Luftdichtheitsklasse ATC3 DIN EN 16798-3, DN 80, Form- und Verbindungsstücke werden gesondert vergütet, Druckbereich von -750 bis 2000 Pa, Montagehöhe über Gelände/Fußboden bis 3,5 m, mit Aufhänge-/Auflagekonstruktion, schallgedämmt, befestigen mit Befestigungsmitteln mit bauaufsichtlichem Nachweis einschl. Bohrungen, Befestigungsuntergrund Stahlbeton, Ausführung gemäß Einzelbeschreibung,
Einzelbeschreibungs-Nr '1'
.
Menge: 13,000 m

**01.01.03.028 Wickelfalzrohr Stahl verz DN100 -750-2000Pa H bis 3,5m Aufhänge-Auflagekonstruktion schallg.**
STLB-Bau 2026-04 075
Wickelfalzrohr aus verzinktem Stahl, Nähte gefalzt, Luftdichtheitsklasse ATC3 DIN EN 16798-3, DN 100, Form- und Verbindungsstücke werden gesondert vergütet, Druckbereich von -750 bis 2000 Pa, Montagehöhe über Gelände/Fußboden bis 3,5 m, mit Aufhänge-/Auflagekonstruktion, schallgedämmt, befestigen mit Befestigungsmitteln mit bauaufsichtlichem Nachweis einschl. Bohrungen, Befestigungsuntergrund Stahlbeton, Ausführung gemäß Einzelbeschreibung,
Einzelbeschreibungs-Nr '1'
.
Menge: 25,000 m

**01.01.03.029 Wickelfalzrohr Stahl verz DN125 -750-2000Pa H bis 3,5m Aufhänge-Auflagekonstruktion schallg.**
STLB-Bau 2026-04 075
Wickelfalzrohr aus verzinktem Stahl, Nähte gefalzt, Luftdichtheitsklasse ATC3 DIN EN 16798-3, DN 125, Form- und Verbindungsstücke werden gesondert vergütet, Druckbereich von -750 bis 2000 Pa, Montagehöhe über Gelände/Fußboden bis 3,5 m, mit Aufhänge-/Auflagekonstruktion, schallgedämmt, befestigen mit Befestigungsmitteln mit bauaufsichtlichem Nachweis einschl. Bohrungen, Befestigungsuntergrund Stahlbeton, Ausführung gemäß Einzelbeschreibung,
Einzelbeschreibungs-Nr '1'
.
Menge: 95,000 m

**01.01.03.030 Wickelfalzrohr Stahl verz DN140 -750-2000Pa H bis 3,5m Aufhänge-Auflagekonstruktion schallg.**
STLB-Bau 2026-04 075
Wickelfalzrohr aus verzinktem Stahl, Nähte gefalzt, Luftdichtheitsklasse ATC3 DIN EN 16798-3, DN 140, Form- und Verbindungsstücke werden gesondert vergütet, Druckbereich von -750 bis 2000 Pa, Montagehöhe über Gelände/Fußboden bis 3,5 m, mit Aufhänge-/Auflagekonstruktion, schallgedämmt, befestigen mit Befestigungsmitteln mit bauaufsichtlichem Nachweis einschl. Bohrungen, Befestigungsuntergrund Stahlbeton, Ausführung gemäß Einzelbeschreibung,
Einzelbeschreibungs-Nr '1'
.
Menge: 11,000 m

**01.01.03.031 Wickelfalzrohr Stahl verz DN160 -750-2000Pa H bis 3,5m Aufhänge-Auflagekonstruktion schallg.**
STLB-Bau 2026-04 075
Wickelfalzrohr aus verzinktem Stahl, Nähte gefalzt, Luftdichtheitsklasse ATC3 DIN EN 16798-3, DN 160, Form- und Verbindungsstücke werden gesondert vergütet, Druckbereich von -750 bis 2000 Pa, Montagehöhe über Gelände/Fußboden bis 3,5 m, mit Aufhänge-/Auflagekonstruktion, schallgedämmt, befestigen mit Befestigungsmitteln mit bauaufsichtlichem Nachweis einschl. Bohrungen, Befestigungsuntergrund Stahlbeton, Ausführung gemäß Einzelbeschreibung,
Einzelbeschreibungs-Nr '1'
.
Menge: 19,000 m

**01.01.03.032 Wickelfalzrohr Stahl verz DN180 -750-2000Pa H bis 3,5m Aufhänge-Auflagekonstruktion schallg.**
STLB-Bau 2026-04 075
Wickelfalzrohr aus verzinktem Stahl, Nähte gefalzt, Luftdichtheitsklasse ATC3 DIN EN 16798-3, DN 180, Form- und Verbindungsstücke werden gesondert vergütet, Druckbereich von -750 bis 2000 Pa, Montagehöhe über Gelände/Fußboden bis 3,5 m, mit Aufhänge-/Auflagekonstruktion, schallgedämmt, befestigen mit Befestigungsmitteln mit bauaufsichtlichem Nachweis einschl. Bohrungen, Befestigungsuntergrund Mauerwerk, Ausführung gemäß Einzelbeschreibung,
Einzelbeschreibungs-Nr '1'
.
Menge: 4,000 m

**01.01.03.033 Wickelfalzrohr Stahl verz DN200 -750-2000Pa H bis 3,5m Aufhänge-Auflagekonstruktion schallg.**
STLB-Bau 2026-04 075
Wickelfalzrohr aus verzinktem Stahl, Nähte gefalzt, Luftdichtheitsklasse ATC3 DIN EN 16798-3, DN 200, Form- und Verbindungsstücke werden gesondert vergütet, Druckbereich von -750 bis 2000 Pa, Montagehöhe über Gelände/Fußboden bis 3,5 m, mit Aufhänge-/Auflagekonstruktion, schallgedämmt, befestigen mit Befestigungsmitteln mit bauaufsichtlichem Nachweis einschl. Bohrungen, Befestigungsuntergrund Stahlbeton, Ausführung gemäß Einzelbeschreibung,
Einzelbeschreibungs-Nr '1'
.
Menge: 8,000 m

**01.01.03.034 Wickelfalzrohr Stahl verz DN250 -750-2000Pa H bis 3,5m Aufhänge-Auflagekonstruktion schallg.**
STLB-Bau 2026-04 075
Wickelfalzrohr aus verzinktem Stahl, Nähte gefalzt, Luftdichtheitsklasse ATC3 DIN EN 16798-3, DN 250, Form- und Verbindungsstücke werden gesondert vergütet, Druckbereich von -750 bis 2000 Pa, Montagehöhe über Gelände/Fußboden bis 3,5 m, mit Aufhänge-/Auflagekonstruktion, schallgedämmt, befestigen mit Befestigungsmitteln mit bauaufsichtlichem Nachweis einschl. Bohrungen, Befestigungsuntergrund Stahlbeton, Ausführung gemäß Einzelbeschreibung,
Einzelbeschreibungs-Nr '1'
.
Menge: 2,000 m

**01.01.03.035 Wickelfalzrohr Stahl verz DN710 -750-2000Pa H bis 3,5m Aufhänge-Auflagekonstruktion schallg.**
STLB-Bau 2026-04 075
Wickelfalzrohr aus verzinktem Stahl, Nähte gefalzt, Luftdichtheitsklasse ATC3 DIN EN 16798-3, DN 710, Form- und Verbindungsstücke werden gesondert vergütet, Druckbereich von -750 bis 2000 Pa, Montagehöhe über Gelände/Fußboden bis 3,5 m, mit Aufhänge-/Auflagekonstruktion, schallgedämmt, befestigen mit Befestigungsmitteln mit bauaufsichtlichem Nachweis einschl. Bohrungen, Befestigungsuntergrund Stahlbeton, Ausführung gemäß Einzelbeschreibung,
Einzelbeschreibungs-Nr '1'
.
Menge: 5,000 m

**01.01.03.036 Wickelfalzrohr Stahl verz DN800 -750-2000Pa H bis 3,5m Aufhänge-Auflagekonstruktion schallg.**
STLB-Bau 2026-04 075
Wickelfalzrohr aus verzinktem Stahl, Nähte gefalzt, Luftdichtheitsklasse ATC3 DIN EN 16798-3, DN 800, Form- und Verbindungsstücke werden gesondert vergütet, Druckbereich von -750 bis 2000 Pa, Montagehöhe über Gelände/Fußboden bis 3,5 m, mit Aufhänge-/Auflagekonstruktion, schallgedämmt, befestigen mit Befestigungsmitteln mit bauaufsichtlichem Nachweis einschl. Bohrungen, Befestigungsuntergrund Stahlbeton, Ausführung gemäß Einzelbeschreibung,
Einzelbeschreibungs-Nr '1'
.
Menge: 4,000 m

**01.01.03.037 Luftltg rund flexibel Alu DN80 ATC3 H bis 3,5m Aufhänge-Auflagekonstruktion schallg.**
STLB-Bau 2026-04 075
Luftleitung, rund, flexibel, aus Aluminium, Ausführung C DIN EN 13180, Biegeradius größer gleich 1 DN, DN 80, Form- und Verbindungsstücke werden gesondert vergütet, Luftdichtheitsklasse ATC3 DIN EN 16798-3, Montagehöhe über Gelände/Fußboden bis 3,5 m, mit Aufhänge-/Auflagekonstruktion, schallgedämmt, befestigen mit Befestigungsmitteln mit bauaufsichtlichem Nachweis einschl. Bohrungen, Befestigungsuntergrund Stahlbeton.
Menge: 6,000 m

**01.01.03.038 Luftltg rund flexibel Alu DN100 ATC3 H bis 3,5m Aufhänge-Auflagekonstruktion schallg.**
STLB-Bau 2026-04 075
Luftleitung, rund, flexibel, aus Aluminium, Ausführung C DIN EN 13180, Biegeradius größer gleich 1 DN, DN 100, Form- und Verbindungsstücke werden gesondert vergütet, Luftdichtheitsklasse ATC3 DIN EN 16798-3, Montagehöhe über Gelände/Fußboden bis 3,5 m, mit Aufhänge-/Auflagekonstruktion, schallgedämmt, befestigen mit Befestigungsmitteln mit bauaufsichtlichem Nachweis einschl. Bohrungen, Befestigungsuntergrund Mauerwerk.
Menge: 10,000 m

**01.01.03.039 Luftltg rund flexibel Alu DN125 ATC3 H bis 3,5m Aufhänge-Auflagekonstruktion schallg.**
STLB-Bau 2026-04 075
Luftleitung, rund, flexibel, aus Aluminium, Ausführung C DIN EN 13180, Biegeradius größer gleich 1 DN, DN 125, Form- und Verbindungsstücke werden gesondert vergütet, Luftdichtheitsklasse ATC3 DIN EN 16798-3, Montagehöhe über Gelände/Fußboden bis 3,5 m, mit Aufhänge-/Auflagekonstruktion, schallgedämmt, befestigen mit Befestigungsmitteln mit bauaufsichtlichem Nachweis einschl. Bohrungen, Befestigungsuntergrund Mauerwerk.
Menge: 10,000 m

**01.01.03.040 Luftltg rund flexibel Alu DN160 ATC3 H bis 3,5m Aufhänge-Auflagekonstruktion schallg.**
STLB-Bau 2026-04 075
Luftleitung, rund, flexibel, aus Aluminium, Ausführung C DIN EN 13180, Biegeradius größer gleich 1 DN, DN 160, Form- und Verbindungsstücke werden gesondert vergütet, Luftdichtheitsklasse ATC3 DIN EN 16798-3, Montagehöhe über Gelände/Fußboden bis 3,5 m, mit Aufhänge-/Auflagekonstruktion, schallgedämmt, befestigen mit Befestigungsmitteln mit bauaufsichtlichem Nachweis einschl. Bohrungen, Befestigungsuntergrund Stahlbeton.
Menge: 5,000 m

**01.01.03.041 Luftltg rund flexibel Alu DN200 ATC3 H bis 3,5m Aufhänge-Auflagekonstruktion schallg.**
STLB-Bau 2026-04 075
Luftleitung, rund, flexibel, aus Aluminium, Ausführung C DIN EN 13180, Biegeradius größer gleich 1 DN, DN 200, Form- und Verbindungsstücke werden gesondert vergütet, Luftdichtheitsklasse ATC3 DIN EN 16798-3, Montagehöhe über Gelände/Fußboden bis 3,5 m, mit Aufhänge-/Auflagekonstruktion, schallgedämmt, befestigen mit Befestigungsmitteln mit bauaufsichtlichem Nachweis einschl. Bohrungen, Befestigungsuntergrund Stahlbeton.
Menge: 3,000 m

**01.01.03.042 Luftltg rund flexibel Alu DN250 ATC3 H bis 3,5m Aufhänge-Auflagekonstruktion schallg.**
STLB-Bau 2026-04 075
Luftleitung, rund, flexibel, aus Aluminium, Ausführung C DIN EN 13180, Biegeradius größer gleich 1 DN, DN 250, Form- und Verbindungsstücke werden gesondert vergütet, Luftdichtheitsklasse ATC3 DIN EN 16798-3, Montagehöhe über Gelände/Fußboden bis 3,5 m, mit Aufhänge-/Auflagekonstruktion, schallgedämmt, befestigen mit Befestigungsmitteln mit bauaufsichtlichem Nachweis einschl. Bohrungen, Befestigungsuntergrund Stahlbeton.
Menge: 2,000 m

*Hinweis: Formstücke:*
Anmerkung:

Alle nachfolgenden Formstücke als Zuschlag nach DIN 18379 zu den vorbeschriebenen Rohrlängen.
Bei Positionen mit Gradangaben bezieht sich dieser jeweils auf den größtmöglichen. Niedrigere Grade müssen mit dem Einheitspreis abgedeckt werden.

**01.01.03.043 Bogen Luftleitg rund 90Grad Stahl verz DN80 H bis 3,5m**
STLB-Bau 2026-04 075
Bogen, für Luftleitung, rund, Luftdichtheitsklasse ATC3 DIN EN 16798-3, 90 Grad, aus verzinktem Stahl, DN 80, mit Einsteckenden, mit Lippendichtung, geschraubt/genietet, Druckbereich von -750 bis 2000 Pa, Montagehöhe über Gelände/Fußboden bis 3,5 m, mit Aufhänge-/Auflagekonstruktion, schallgedämmt, befestigen mit Befestigungsmitteln mit bauaufsichtlichem Nachweis einschl. Bohrungen, Befestigungsuntergrund Stahlbeton.
Menge: 5,000 St

**01.01.03.044 Bogen Luftleitg rund 90Grad Stahl verz DN100 H bis 3,5m**
STLB-Bau 2026-04 075
Bogen, für Luftleitung, rund, Luftdichtheitsklasse ATC3 DIN EN 16798-3, 90 Grad, aus verzinktem Stahl, DN 100, mit Einsteckenden, mit Lippendichtung, geschraubt/genietet, Druckbereich von -750 bis 2000 Pa, Montagehöhe über Gelände/Fußboden bis 3,5 m, mit Aufhänge-/Auflagekonstruktion, schallgedämmt, befestigen mit Befestigungsmitteln mit bauaufsichtlichem Nachweis einschl. Bohrungen, Befestigungsuntergrund Stahlbeton.
Menge: 32,000 St

**01.01.03.045 Bogen Luftleitg rund 90Grad Stahl verz DN125 H bis 3,5m**
STLB-Bau 2026-04 075
Bogen, für Luftleitung, rund, Luftdichtheitsklasse ATC3 DIN EN 16798-3, 90 Grad, aus verzinktem Stahl, DN 125, mit Einsteckenden, mit Lippendichtung, geschraubt/genietet, Druckbereich von -750 bis 2000 Pa, Montagehöhe über Gelände/Fußboden bis 3,5 m, mit Aufhänge-/Auflagekonstruktion, schallgedämmt, befestigen mit Befestigungsmitteln mit bauaufsichtlichem Nachweis einschl. Bohrungen, Befestigungsuntergrund Stahlbeton.
Menge: 41,000 St

**01.01.03.046 Bogen Luftleitg rund 90Grad Stahl verz DN140 H bis 3,5m**
STLB-Bau 2025-10 075
Bogen, für Luftleitung, rund, Luftdichtheitsklasse ATC3 DIN EN 16798-3, 90 Grad, aus verzinktem Stahl, DN 140, mit Einsteckenden, mit Lippendichtung, geschraubt/genietet, Druckbereich von -750 bis 2000 Pa, Montagehöhe über Gelände/Fußboden bis 3,5 m, mit Aufhänge-/Auflagekonstruktion, schallgedämmt, befestigen mit Befestigungsmitteln mit bauaufsichtlichem Nachweis einschl. Bohrungen, Befestigungsuntergrund Stahlbeton.
Menge: 5,000 St

**01.01.03.047 Bogen Luftleitg rund 90Grad Stahl verz DN160 H bis 3,5m**
STLB-Bau 2026-04 075
Bogen, für Luftleitung, rund, Luftdichtheitsklasse ATC3 DIN EN 16798-3, 90 Grad, aus verzinktem Stahl, DN 160, mit Einsteckenden, mit Lippendichtung, geschraubt/genietet, Druckbereich von -750 bis 2000 Pa, Montagehöhe über Gelände/Fußboden bis 3,5 m, mit Aufhänge-/Auflagekonstruktion, schallgedämmt, befestigen mit Befestigungsmitteln mit bauaufsichtlichem Nachweis einschl. Bohrungen, Befestigungsuntergrund Stahlbeton.
Menge: 15,000 St

**01.01.03.048 Bogen Luftleitg rund 90Grad Stahl verz DN180 H bis 3,5m**
STLB-Bau 2026-04 075
Bogen, für Luftleitung, rund, Luftdichtheitsklasse ATC3 DIN EN 16798-3, 90 Grad, aus verzinktem Stahl, DN 180, mit Einsteckenden, mit Lippendichtung, geschraubt/genietet, Druckbereich von -750 bis 2000 Pa, Montagehöhe über Gelände/Fußboden bis 3,5 m, mit Aufhänge-/Auflagekonstruktion, schallgedämmt, befestigen mit Befestigungsmitteln mit bauaufsichtlichem Nachweis einschl. Bohrungen, Befestigungsuntergrund Mauerwerk.
Menge: 5,000 St

**01.01.03.049 Bogen Luftleitg rund 90Grad Stahl verz DN200 H bis 3,5m**
STLB-Bau 2026-04 075
Bogen, für Luftleitung, rund, Luftdichtheitsklasse ATC3 DIN EN 16798-3, 90 Grad, aus verzinktem Stahl, DN 200, mit Einsteckenden, mit Lippendichtung, geschraubt/genietet, Druckbereich von -750 bis 2000 Pa, Montagehöhe über Gelände/Fußboden bis 3,5 m, mit Aufhänge-/Auflagekonstruktion, schallgedämmt, befestigen mit Befestigungsmitteln mit bauaufsichtlichem Nachweis einschl. Bohrungen, Befestigungsuntergrund Stahlbeton.
Menge: 5,000 St

**01.01.03.050 Abzweigstück Luftleitg rund 90Grad Stahl verz DN100 H bis 3,5m**
STLB-Bau 2026-04 075
Abzweigstück, für Luftleitung, rund, Luftdichtheitsklasse ATC3 DIN EN 16798-3, 90 Grad, aus verzinktem Stahl, größter DN 100, mit Einsteckenden, mit Lippendichtung, geschraubt/genietet, Druckbereich von -750 bis 2000 Pa, Montagehöhe über Gelände/Fußboden bis 3,5 m, mit Aufhänge-/Auflagekonstruktion, schallgedämmt, befestigen mit Befestigungsmitteln mit bauaufsichtlichem Nachweis einschl. Bohrungen, Befestigungsuntergrund Stahlbeton.
Menge: 3,000 St

**01.01.03.051 Abzweigstück Luftleitg rund 90Grad Stahl verz DN125 H bis 3,5m**
STLB-Bau 2026-04 075
Abzweigstück, für Luftleitung, rund, Luftdichtheitsklasse ATC3 DIN EN 16798-3, 90 Grad, aus verzinktem Stahl, größter DN 125, mit Einsteckenden, mit Lippendichtung, geschraubt/genietet, Druckbereich von -750 bis 2000 Pa, Montagehöhe über Gelände/Fußboden bis 3,5 m, mit Aufhänge-/Auflagekonstruktion, schallgedämmt, befestigen mit Befestigungsmitteln mit bauaufsichtlichem Nachweis einschl. Bohrungen, Befestigungsuntergrund Stahlbeton.
Menge: 17,000 St

**01.01.03.052 Abzweigstück Luftleitg rund 90Grad Stahl verz DN140 H bis 3,5m**
STLB-Bau 2026-04 075
Abzweigstück, für Luftleitung, rund, Luftdichtheitsklasse ATC3 DIN EN 16798-3, 90 Grad, aus verzinktem Stahl, größter DN 140, mit Einsteckenden, mit Lippendichtung, geschraubt/genietet, Druckbereich von -750 bis 2000 Pa, Montagehöhe über Gelände/Fußboden bis 3,5 m, mit Aufhänge-/Auflagekonstruktion, schallgedämmt, befestigen mit Befestigungsmitteln mit bauaufsichtlichem Nachweis einschl. Bohrungen, Befestigungsuntergrund Stahlbeton.
Menge: 5,000 St

**01.01.03.053 Abzweigstück Luftleitg rund 90Grad Stahl verz DN160 H bis 3,5m**
STLB-Bau 2026-04 075
Abzweigstück, für Luftleitung, rund, Luftdichtheitsklasse ATC3 DIN EN 16798-3, 90 Grad, aus verzinktem Stahl, größter DN 160, mit Einsteckenden, mit Lippendichtung, geschraubt/genietet, Druckbereich von -750 bis 2000 Pa, Montagehöhe über Gelände/Fußboden bis 3,5 m, mit Aufhänge-/Auflagekonstruktion, schallgedämmt, befestigen mit Befestigungsmitteln mit bauaufsichtlichem Nachweis einschl. Bohrungen, Befestigungsuntergrund Stahlbeton.
Menge: 12,000 St

**01.01.03.054 Abzweigstück Luftleitg rund 90Grad Stahl verz DN180 H bis 3,5m**
STLB-Bau 2026-04 075
Abzweigstück, für Luftleitung, rund, Luftdichtheitsklasse ATC3 DIN EN 16798-3, 90 Grad, aus verzinktem Stahl, größter DN 180, mit Einsteckenden, mit Lippendichtung, geschraubt/genietet, Druckbereich von -750 bis 2000 Pa, Montagehöhe über Gelände/Fußboden bis 3,5 m, mit Aufhänge-/Auflagekonstruktion, schallgedämmt, befestigen mit Befestigungsmitteln mit bauaufsichtlichem Nachweis einschl. Bohrungen, Befestigungsuntergrund Mauerwerk.
Menge: 3,000 St

**01.01.03.055 Abzweigstück Luftleitg rund 90Grad Stahl verz DN200 H bis 3,5m**
STLB-Bau 2026-04 075
Abzweigstück, für Luftleitung, rund, Luftdichtheitsklasse ATC3 DIN EN 16798-3, 90 Grad, aus verzinktem Stahl, größter DN 200, mit Einsteckenden, mit Lippendichtung, geschraubt/genietet, Druckbereich von -750 bis 2000 Pa, Montagehöhe über Gelände/Fußboden bis 3,5 m, mit Aufhänge-/Auflagekonstruktion, schallgedämmt, befestigen mit Befestigungsmitteln mit bauaufsichtlichem Nachweis einschl. Bohrungen, Befestigungsuntergrund Stahlbeton.
Menge: 2,000 St

**01.01.03.056 Bundkragen Luftleitg rund Stahl verz DN125 H bis 3,5m**
STLB-Bau 2026-04 075
Bundkragen, für Luftleitung, rund, aerosolatdicht, Luftdichtheitsklasse ATC3 DIN EN 16798-3, aus verzinktem Stahl, DN 125, zum Einstecken, mit Lippendichtung, Druckbereich von -750 bis 2000 Pa, Montagehöhe über Gelände/Fußboden bis 3,5 m, mit Aufhänge-/Auflagekonstruktion, schallgedämmt, befestigen mit Befestigungsmitteln mit bauaufsichtlichem Nachweis einschl. Bohrungen, Befestigungsuntergrund Stahlbeton.
Menge: 2,000 St

**01.01.03.057 Bundkragen Luftleitg rund Stahl verz DN160 H bis 3,5m**
STLB-Bau 2026-04 075
Bundkragen, für Luftleitung, rund, aerosolatdicht, Luftdichtheitsklasse ATC3 DIN EN 16798-3, aus verzinktem Stahl, DN 160, zum Einstecken, mit Lippendichtung, Druckbereich von -750 bis 2000 Pa, Montagehöhe über Gelände/Fußboden bis 3,5 m, mit Aufhänge-/Auflagekonstruktion, schallgedämmt, befestigen mit Befestigungsmitteln mit bauaufsichtlichem Nachweis einschl. Bohrungen, Befestigungsuntergrund Stahlbeton.
Menge: 5,000 St

**01.01.03.058 Bundkragen Luftleitg rund Stahl verz DN200 H bis 3,5m**
STLB-Bau 2026-04 075
Bundkragen, für Luftleitung, rund, aerosolatdicht, Luftdichtheitsklasse ATC3 DIN EN 16798-3, aus verzinktem Stahl, DN 200, zum Einstecken, mit Lippendichtung, Druckbereich von -750 bis 2000 Pa, Montagehöhe über Gelände/Fußboden bis 3,5 m, mit Aufhänge-/Auflagekonstruktion, schallgedämmt, befestigen mit Befestigungsmitteln mit bauaufsichtlichem Nachweis einschl. Bohrungen, Befestigungsuntergrund Stahlbeton.
Menge: 1,000 St

**01.01.03.059 Muffe Luftleitg rund Stahl verz DN80 H bis 3,5m**
STLB-Bau 2026-04 075
Muffe, für Luftleitung, rund Luftdichtheitsklasse ATC3 DIN EN 16798-3, aus verzinktem Stahl, DN 80, Druckbereich von -750 bis 2000 Pa, Montagehöhe über Gelände/Fußboden bis 3,5 m, mit Aufhänge-/Auflagekonstruktion, schallgedämmt, befestigen mit Befestigungsmitteln mit bauaufsichtlichem Nachweis einschl. Bohrungen, Befestigungsuntergrund Stahlbeton.
Menge: 3,000 St

**01.01.03.060 Muffe Luftleitg rund Stahl verz DN100 H bis 3,5m**
STLB-Bau 2026-04 075
Muffe, für Luftleitung, rund Luftdichtheitsklasse ATC3 DIN EN 16798-3, aus verzinktem Stahl, DN 100, Druckbereich von -750 bis 2000 Pa, Montagehöhe über Gelände/Fußboden bis 3,5 m, mit Aufhänge-/Auflagekonstruktion, schallgedämmt, befestigen mit Befestigungsmitteln mit bauaufsichtlichem Nachweis einschl. Bohrungen, Befestigungsuntergrund Stahlbeton.
Menge: 7,000 St

**01.01.03.061 Muffe Luftleitg rund Stahl verz DN125 H bis 3,5m**
STLB-Bau 2026-04 075
Muffe, für Luftleitung, rund Luftdichtheitsklasse ATC3 DIN EN 16798-3, aus verzinktem Stahl, DN 125, Druckbereich von -750 bis 2000 Pa, Montagehöhe über Gelände/Fußboden bis 3,5 m, mit Aufhänge-/Auflagekonstruktion, schallgedämmt, befestigen mit Befestigungsmitteln mit bauaufsichtlichem Nachweis einschl. Bohrungen, Befestigungsuntergrund Stahlbeton.
Menge: 7,000 St

**01.01.03.062 Muffe Luftleitg rund Stahl verz DN140 H bis 3,5m**
STLB-Bau 2026-04 075
Muffe, für Luftleitung, rund Luftdichtheitsklasse ATC3 DIN EN 16798-3, aus verzinktem Stahl, DN 140, Druckbereich von -750 bis 2000 Pa, Montagehöhe über Gelände/Fußboden bis 3,5 m, mit Aufhänge-/Auflagekonstruktion, schallgedämmt, befestigen mit Befestigungsmitteln mit bauaufsichtlichem Nachweis einschl. Bohrungen, Befestigungsuntergrund Stahlbeton.
Menge: 13,000 St

**01.01.03.063 Muffe Luftleitg rund Stahl verz DN160 H bis 3,5m**
STLB-Bau 2026-04 075
Muffe, für Luftleitung, rund Luftdichtheitsklasse ATC3 DIN EN 16798-3, aus verzinktem Stahl, DN 160, Druckbereich von -750 bis 2000 Pa, Montagehöhe über Gelände/Fußboden bis 3,5 m, mit Aufhänge-/Auflagekonstruktion, schallgedämmt, befestigen mit Befestigungsmitteln mit bauaufsichtlichem Nachweis einschl. Bohrungen, Befestigungsuntergrund Stahlbeton.
Menge: 15,000 St

**01.01.03.064 Muffe Luftleitg rund Stahl verz DN200 H bis 3,5m**
STLB-Bau 2026-04 075
Muffe, für Luftleitung, rund Luftdichtheitsklasse ATC3 DIN EN 16798-3, aus verzinktem Stahl, DN 200, Druckbereich von -750 bis 2000 Pa, Montagehöhe über Gelände/Fußboden bis 3,5 m, mit Aufhänge-/Auflagekonstruktion, schallgedämmt, befestigen mit Befestigungsmitteln mit bauaufsichtlichem Nachweis einschl. Bohrungen, Befestigungsuntergrund Stahlbeton.
Menge: 2,000 St

**01.01.03.065 Muffe Luftleitg rund Stahl verz DN250 H bis 3,5m**
STLB-Bau 2026-04 075
Muffe, für Luftleitung, rund Luftdichtheitsklasse ATC3 DIN EN 16798-3, aus verzinktem Stahl, DN 250, Druckbereich von -750 bis 2000 Pa, Montagehöhe über Gelände/Fußboden bis 3,5 m, mit Aufhänge-/Auflagekonstruktion, schallgedämmt, befestigen mit Befestigungsmitteln mit bauaufsichtlichem Nachweis einschl. Bohrungen, Befestigungsuntergrund Stahlbeton.
Menge: 4,000 St

**01.01.03.066 Steckverbinder Luftleitg rund Stahl verz DN80 H bis 3,5m**
STLB-Bau 2026-04 075
Steckverbinder, für Luftleitung, rund, Luftdichtheitsklasse ATC3 DIN EN 16798-3, aus verzinktem Stahl, DN 80, mit Lippendichtung, Druckbereich von -750 bis 2000 Pa, Montagehöhe über Gelände/Fußboden bis 3,5 m, mit Aufhänge-/Auflagekonstruktion, schallgedämmt, befestigen mit Befestigungsmitteln mit bauaufsichtlichem Nachweis einschl. Bohrungen, Befestigungsuntergrund Mauerwerk.
Menge: 3,000 St

**01.01.03.067 Steckverbinder Luftleitg rund Stahl verz DN100 H bis 3,5m**
STLB-Bau 2026-04 075
Steckverbinder, für Luftleitung, rund, Luftdichtheitsklasse ATC3 DIN EN 16798-3, aus verzinktem Stahl, DN 100, mit Lippendichtung, Druckbereich von -750 bis 2000 Pa, Montagehöhe über Gelände/Fußboden bis 3,5 m, mit Aufhänge-/Auflagekonstruktion, schallgedämmt, befestigen mit Befestigungsmitteln mit bauaufsichtlichem Nachweis einschl. Bohrungen, Befestigungsuntergrund Mauerwerk.
Menge: 7,000 St

**01.01.03.068 Steckverbinder Luftleitg rund Stahl verz DN125 H bis 3,5m**
STLB-Bau 2026-04 075
Steckverbinder, für Luftleitung, rund, Luftdichtheitsklasse ATC3 DIN EN 16798-3, aus verzinktem Stahl, DN 125, mit Lippendichtung, Druckbereich von -750 bis 2000 Pa, Montagehöhe über Gelände/Fußboden bis 3,5 m, mit Aufhänge-/Auflagekonstruktion, schallgedämmt, befestigen mit Befestigungsmitteln mit bauaufsichtlichem Nachweis einschl. Bohrungen, Befestigungsuntergrund Mauerwerk.
Menge: 2,000 St

**01.01.03.069 Steckverbinder Luftleitg rund Stahl verz DN160 H bis 3,5m**
STLB-Bau 2026-04 075
Steckverbinder, für Luftleitung, rund, Luftdichtheitsklasse ATC3 DIN EN 16798-3, aus verzinktem Stahl, DN 160, mit Lippendichtung, Druckbereich von -750 bis 2000 Pa, Montagehöhe über Gelände/Fußboden bis 3,5 m, mit Aufhänge-/Auflagekonstruktion, schallgedämmt, befestigen mit Befestigungsmitteln mit bauaufsichtlichem Nachweis einschl. Bohrungen, Befestigungsuntergrund Mauerwerk.
Menge: 15,000 St

**01.01.03.070 Steckverbinder Luftleitg rund Stahl verz DN200 H bis 3,5m**
STLB-Bau 2026-04 075
Steckverbinder, für Luftleitung, rund, Luftdichtheitsklasse ATC3 DIN EN 16798-3, aus verzinktem Stahl, DN 200, mit Lippendichtung, Druckbereich von -750 bis 2000 Pa, Montagehöhe über Gelände/Fußboden bis 3,5 m, mit Aufhänge-/Auflagekonstruktion, schallgedämmt, befestigen mit Befestigungsmitteln mit bauaufsichtlichem Nachweis einschl. Bohrungen, Befestigungsuntergrund Mauerwerk.
Menge: 2,000 St

**01.01.03.071 Übergangsstück Luftleitg rund konisch Stahl verz DN100 H bis 3,5m**
STLB-Bau 2026-04 075
Übergangsstück, für Luftleitung, rund, Luftdichtheitsklasse ATC3 DIN EN 16798-3, konisch, aus verzinktem Stahl, größter DN 100, mit Einsteckenden, mit Lippendichtung, geschraubt/genietet, Druckbereich von -750 bis 2000 Pa, Montagehöhe über Gelände/Fußboden bis 3,5 m, mit Aufhänge-/Auflagekonstruktion, schallgedämmt, befestigen mit Befestigungsmitteln mit bauaufsichtlichem Nachweis einschl. Bohrungen, Befestigungsuntergrund Stahlbeton.
Menge: 7,000 St

**01.01.03.072 Übergangsstück Luftleitg rund konisch Stahl verz DN125 H bis 3,5m**
STLB-Bau 2026-04 075
Übergangsstück, für Luftleitung, rund, Luftdichtheitsklasse ATC3 DIN EN 16798-3, konisch, aus verzinktem Stahl, größter DN 125, mit Einsteckenden, mit Lippendichtung, geschraubt/genietet, Druckbereich von -750 bis 2000 Pa, Montagehöhe über Gelände/Fußboden bis 3,5 m, mit Aufhänge-/Auflagekonstruktion, schallgedämmt, befestigen mit Befestigungsmitteln mit bauaufsichtlichem Nachweis einschl. Bohrungen, Befestigungsuntergrund Stahlbeton.
Menge: 8,000 St

**01.01.03.073 Übergangsstück Luftleitg rund konisch Stahl verz DN140 H bis 3,5m**
STLB-Bau 2026-04 075
Übergangsstück, für Luftleitung, rund, Luftdichtheitsklasse ATC3 DIN EN 16798-3, konisch, aus verzinktem Stahl, größter DN 140, mit Einsteckenden, mit Lippendichtung, geschraubt/genietet, Druckbereich von -750 bis 2000 Pa, Montagehöhe über Gelände/Fußboden bis 3,5 m, mit Aufhänge-/Auflagekonstruktion, schallgedämmt, befestigen mit Befestigungsmitteln mit bauaufsichtlichem Nachweis einschl. Bohrungen, Befestigungsuntergrund Stahlbeton.
Menge: 10,000 St

**01.01.03.074 Übergangsstück Luftleitg rund konisch Stahl verz DN160 H bis 3,5m**
STLB-Bau 2026-04 075
Übergangsstück, für Luftleitung, rund, Luftdichtheitsklasse ATC3 DIN EN 16798-3, konisch, aus verzinktem Stahl, größter DN 160, mit Einsteckenden, mit Lippendichtung, geschraubt/genietet, Druckbereich von -750 bis 2000 Pa, Montagehöhe über Gelände/Fußboden bis 3,5 m, mit Aufhänge-/Auflagekonstruktion, schallgedämmt, befestigen mit Befestigungsmitteln mit bauaufsichtlichem Nachweis einschl. Bohrungen, Befestigungsuntergrund Stahlbeton.
Menge: 12,000 St

*Hinweis: Montagehöhen über 3,5m bis 5m*

**01.01.03.075 Luftltg rechteckig Stahl verz gefalzt Kanten-L bis 500mm H 3,5-5m Aufhänge-Auflagekonstruktion schallg.**
STLB-Bau 2026-04 075
Luftleitung, rechteckig, Luftdichtheitsklasse ATC3 DIN EN 16798-3, Druckklasse 2 DIN EN 1507, aus verzinktem Stahl, gefalzt, Kantenlänge bis 500 mm, Verbindung mit Winkelflansch, aus verzinktem Stahl, mit Schrauben und Dichtung, Form- und Verbindungsstücke werden gesondert vergütet, Montagehöhe über Gelände/Fußboden über 3,5 bis 5 m, mit Aufhänge-/Auflagekonstruktion, schallgedämmt, befestigen mit Befestigungsmitteln mit bauaufsichtlichem Nachweis einschl. Bohrungen, Ausführung gemäß Einzelbeschreibung,
Einzelbeschreibungs-Nr '1'
.
Menge: 30,000 m2

**01.01.03.076 Formstück Luftltg rechteckig Stahl verz gefalzt Kanten-L bis 500mm H 3,5-5m**
STLB-Bau 2026-04 075
Formstück für Luftleitung, rechteckig, Luftdichtheitsklasse ATC3 DIN EN 16798-3, Druckklasse 2 DIN EN 1507, aus verzinktem Stahl, gefalzt, Kantenlänge bis 500 mm, Verbindung mit Winkelflansch, aus verzinktem Stahl, mit Schrauben und Dichtung, Montagehöhe über Gelände/Fußboden über 3,5 bis 5 m, mit Aufhänge-/Auflagekonstruktion, schallgedämmt, befestigen mit Befestigungsmitteln mit bauaufsichtlichem Nachweis einschl. Bohrungen, Ausführung gemäß Einzelbeschreibung,
Einzelbeschreibungs-Nr '1'
.
Menge: 50,000 m2

*Hinweis: Allgemeine Bauteile bis 5m*

**01.01.03.077 Inspektionsöffnung oval Stahl verz 200/100mm**
STLB-Bau 2026-04 075
Inspektions- und Wartungsöffnung als Deckel, oval, aus verzinktem Stahl, Maße 200/100 mm, für Einbau in rechteckige Luftleitung, mit Knebelverschluss, Luftdichtheitsklasse ATC3 DIN EN 16798-3.
Menge: 4,000 St

**01.01.03.078 Inspektionsöffnung oval Stahl verz 300/100mm**
STLB-Bau 2026-04 075
Inspektions- und Wartungsöffnung als Deckel, oval, aus verzinktem Stahl, Maße 300/100 mm, für Einbau in rechteckige Luftleitung, mit Knebelverschluss, Luftdichtheitsklasse ATC3 DIN EN 16798-3.
Menge: 5,000 St

**01.01.03.079 Inspektionsöffnung oval Stahl verz 300/200mm**
STLB-Bau 2026-04 075
Inspektions- und Wartungsöffnung als Deckel, oval, aus verzinktem Stahl, Maße 300/200 mm, für Einbau in rechteckige Luftleitung, mit Knebelverschluss, Luftdichtheitsklasse ATC3 DIN EN 16798-3.
Menge: 8,000 St

**01.01.03.080 Inspektionsöffnung rechteckig Stahl verz 600/600mm**
STLB-Bau 2023-10 075
Inspektions- und Wartungsöffnung als Deckel, rechteckig, aus verzinktem Stahl, Maße 600/600 mm, für Einbau in rechteckige Luftleitung, mit Knebelverschluss, Luftdichtheitsklasse ATC3 DIN EN 16798-3.
Menge: 4,000 St

**01.01.03.081 Wickelstreifen zur nachträglichen Ummantelung von Luftleitungen**
Wickelstreifen zur nachträglichen Ummantelung von Luftleitungen in Wänden ohne Brandschutzanforderungen, aus geschlossenzelligem Polyethylenschaum, selbstklebend, Stärke 2mm, Breite 100mm, verbunden mit reißfesten, miteinander vernadelten Kunststoff-Fasern, Außenhaut als feuchtigkeitssperrende Polyethylenfolie.
Menge: 200,000 m

**01.01.03.082 Elastische Verbindung L 100-200mm rechteckige Luftleitg Kanten-L bis 250mm**
STLB-Bau 2026-04 075
Elastisches Verbindungsstück mit Zulassungsbescheid, DIN EN 12101-7, Baustoffklasse DIN 4102-1 B1 (schwerentflammbar), Luftdichtheitsklasse ATC3 DIN EN 16798-3, Druckklasse 2 DIN EN 1507, gestreckte Länge über 100 bis 200 mm, flexibler Bereich 100 mm, mit Potentialausgleich, für rechteckige Luftleitung, größte Kantenlänge bis 250 mm, mit Anschlussrahmen aus verzinktem Stahl, einschl. Gegenrahmen, Schrauben aus nichtrostendem Stahl und Dichtung.
Menge: 2,000 St

**01.01.03.083 Elastische Verbindung L 100-200mm rechteckige Luftleitg Kanten-L 250-500mm**
STLB-Bau 2026-04 075
Elastisches Verbindungsstück mit Zulassungsbescheid, DIN EN 12101-7, Baustoffklasse DIN 4102-1 B1 (schwerentflammbar), Luftdichtheitsklasse ATC3 DIN EN 16798-3, Druckklasse 2 DIN EN 1507, gestreckte Länge über 100 bis 200 mm, flexibler Bereich 100 mm, mit Potentialausgleich, für rechteckige Luftleitung, größte Kantenlänge über 250 bis 500 mm, mit Anschlussrahmen aus verzinktem Stahl, einschl. Gegenrahmen, Schrauben aus nichtrostendem Stahl und Dichtung.
Menge: 14,000 St

**01.01.03.084 Elastische Verbindung L 100-200mm rechteckige Luftleitg Kanten-L 500-1000mm**
STLB-Bau 2026-04 075
Elastisches Verbindungsstück mit Zulassungsbescheid, DIN EN 12101-7, Baustoffklasse DIN 4102-1 B1 (schwerentflammbar), Luftdichtheitsklasse ATC3 DIN EN 16798-3, Druckklasse 2 DIN EN 1507, gestreckte Länge über 100 bis 200 mm, flexibler Bereich 100 mm, mit Potentialausgleich, für rechteckige Luftleitung, größte Kantenlänge über 500 bis 1000 mm, mit Anschlussrahmen aus verzinktem Stahl, einschl. Gegenrahmen, Schrauben aus nichtrostendem Stahl und Dichtung.
Menge: 5,000 St

**01.01.03.085 Elastische Verbindung L 100-200mm rechteckige Luftleitg Kanten-L 1000-1500mm**
STLB-Bau 2026-04 075
Elastisches Verbindungsstück mit Zulassungsbescheid, DIN EN 12101-7, Baustoffklasse DIN 4102-1 B1 (schwerentflammbar), Luftdichtheitsklasse ATC3 DIN EN 16798-3, Druckklasse 2 DIN EN 1507, gestreckte Länge über 100 bis 200 mm, flexibler Bereich 100 mm, mit Potentialausgleich, für rechteckige Luftleitung, größte Kantenlänge über 1000 bis 1500 mm, mit Anschlussrahmen aus verzinktem Stahl, einschl. Gegenrahmen, Schrauben aus nichtrostendem Stahl und Dichtung.
Menge: 4,000 St

##### Titel 01.01.04 KG 431.4 Einbauteile mit Zubehör

*Hinweis: Brandschutzklappen*
Anmerkung:

Alle nachfolgenden Brandschutzklappen geeignet für Einbau in Decken oder Wände.
Sofern nicht anders beschrieben mit 1 St. Endlagenschalter, Signalisierung AUF.
Alle eckigen Brandschutzklappen mit zwei Revisionsöffnungen (werkzeuglos zu öffnen)
Alle runden Brandschutzklappen mit Inspektionsöffnung

**01.01.04.086 Brandschutzklappe EI90S Gehäuse Stahl verz B 150mm H 200mm L 500mm IP54**
STLB-Bau 2026-04 075
Brandschutzklappe DIN EN 15650, Funktion prüfbar im eingebauten Zustand, Klassifizierung EI 90 S DIN EN 13501-3, beidseitig geprüft DIN EN 1366-2, für vertikalen und horizontalen Einbau, Achslage waagerecht oder senkrecht, rauchdicht, Gehäuse aus verzinktem Stahl, eckig, Nennbreite 150 mm, Nennhöhe 200 mm, Länge 500 mm, Gehäuseleckage ATC 3 DIN EN 1751, Einbau in massive Wand, Nasseinbau, mit Absperrklappenblatt aus mineralischem Baustoff, mit Schmelzlot und Auslösevorrichtung zur Funktionsprüfung, Nennauslösetemperatur max. 72 Grad C, mit elektrischem Endschalter, Schutzart IP 54 DIN EN 60529 (VDE 0470-1).
Menge: 2,000 St

**01.01.04.087 Brandschutzklappe EI90S Gehäuse Stahl verz B 400mm H 250mm L 500mm IP54**
STLB-Bau 2026-04 075
Brandschutzklappe DIN EN 15650, Funktion prüfbar im eingebauten Zustand, Klassifizierung EI 90 S DIN EN 13501-3, beidseitig geprüft DIN EN 1366-2, für vertikalen und horizontalen Einbau, Achslage waagerecht oder senkrecht, rauchdicht, Gehäuse aus verzinktem Stahl, eckig, Nennbreite 400 mm, Nennhöhe 250 mm, Länge 500 mm, Gehäuseleckage ATC 3 DIN EN 1751, Einbau in massive Wand, Nasseinbau, mit einer Revisionsöffnung mit Deckel, mit Absperrklappenblatt aus mineralischem Baustoff, mit Schmelzlot und Auslösevorrichtung zur Funktionsprüfung, Nennauslösetemperatur max. 72 Grad C, mit elektrischem Endschalter, Schutzart IP 54 DIN EN 60529 (VDE 0470-1).
Menge: 2,000 St

**01.01.04.088 Brandschutzklappe EI90S Gehäuse Stahl verz B 400mm H 650mm L 500mm IP54**
STLB-Bau 2026-04 075
Brandschutzklappe DIN EN 15650, Funktion prüfbar im eingebauten Zustand, Klassifizierung EI 90 S DIN EN 13501-3, beidseitig geprüft DIN EN 1366-2, für vertikalen und horizontalen Einbau, Achslage waagerecht oder senkrecht, rauchdicht, Gehäuse aus verzinktem Stahl, eckig, Nennbreite 400 mm, Nennhöhe 650 mm, Länge 500 mm, Gehäuseleckage ATC 3 DIN EN 1751, Einbau in massive Wand, Nasseinbau, mit einer Revisionsöffnung mit Deckel, mit Absperrklappenblatt aus mineralischem Baustoff, mit Schmelzlot und Auslösevorrichtung zur Funktionsprüfung, Nennauslösetemperatur max. 72 Grad C, mit elektrischem Endschalter, Schutzart IP 54 DIN EN 60529 (VDE 0470-1).
Menge: 1,000 St

**01.01.04.089 Mehrpreis für Ausführung mit elektr. Federrücklaufmotor**
Mehrpreis für Ausführung mit elektr. Federrücklaufmotor

im Ruhestromprinzip, 230 V, zum Öffnen und Schließen der Absperrklappe, mit integriertem Endschalter für "AUF" + "ZU", komplett verdrahtet.
Menge: 5,000 St

**01.01.04.090 Schließen Fuge BSK EI90 Gebäude Wand D 300mm B 80-100mm U bis 1000mm Mörtel MGIII**
STLB-Bau 2023-10 047
Schließen der Fuge um Brandschutzklappe, gemäß allgemeiner bauaufsichtlicher Zulassung der Brandschutzklappe, Klassifizierung EI 90 DIN EN 13501-3, beidseitig geprüft DIN EN 1366-2, für vertikalen und horizontalen Einbau, rauchdicht S, im Gebäude, Wand aus Beton, Dicke 300 mm, Fugenbreite über 80 bis 100 mm, äußerer Umfang der Fuge bis 1000 mm, mit Mörtel V 18580, Mörtelgruppe III, Abrechnung nach äußerem Umfang der Fuge, Ausführung gemäß Einzelbeschreibung,
Einzelbeschreibungs-Nr '3'
.
Menge: 5,500 m

*Hinweis: Volumenstromregler*
Anmerkung Volumenstromregler

Alle nachfolgenden Angaben Volumenstromregler
min. Volumenstrom ca. Angaben
max. Volumenstrom ca. Angaben

*Hinweis: V-Regler Konstante Volumenströme, ohne Hilfsenergie*

**01.01.04.091 Volumenstromregl. DN160 Gehäuse Stahl verz**
STLB-Bau 2026-04 075
Volumenstromregler,
Volumenstrom '280' m3/h,
Druckdifferenz 30 bis 300 Pa bei Sollvolumenstrom, mit Schalldämmung und Mantel aus verzinktem Stahl, mechanisch selbsttätig für konstante Volumenströme, rund, DN 160, Gehäuse aus verzinktem Stahl, Klappenwellen wartungsfrei gelagert, Klappen/-blatt aus Kunststoff.
Menge: 4,000 St

**01.01.04.092 Volumenstromregl. Gehäuse Stahl verz**
STLB-Bau 2026-04 075
Volumenstromregler,
Volumenstrom '480' m3/h,
Druckdifferenz 30 bis 300 Pa bei Sollvolumenstrom, mit Schalldämmung und Mantel aus verzinktem Stahl, mechanisch selbsttätig für konstante Volumenströme, rechteckig,
Maße B/H in mm '300/150'

Gehäuse aus verzinktem Stahl, mit Inspektions- und Wartungsöffnung, mit Flanschen, Werkstoff wie Gehäuse, Klappenwellen wartungsfrei gelagert, Klappen/-blatt aus verzinktem Stahl, mit mechanischem Stellungsanzeiger.
Menge: 2,000 St

*Hinweis: V-Regler Variable Volumenströme, mit Hilfsenergie*

**01.01.04.093 Volumenstromregl. DN125 Gehäuse Stahl verz**
STLB-Bau 2026-04 075
Volumenstromregler, Druckdifferenz 30 bis 300 Pa bei Sollvolumenstrom, mit Schalldämmung und Mantel aus verzinktem Stahl, mechanisch selbsttätig für variable Volumenströme,
min. Volumenstrom '60' m3/h,

max. Volumenstrom '210' m3/h,
rund, mit Absperrfunktion, Gehäuseleckage ATC 2 DIN EN 1751, DN 125, Gehäuse aus verzinktem Stahl, mit Flanschen, Werkstoff wie Gehäuse, Klappenwellen wartungsfrei gelagert, Klappen/-blatt aus Aluminium, bei Stromausfall Klappenlauf in wählbare Endstellung.
Menge: 2,000 St

**01.01.04.094 Volumenstromregl. DN160 Gehäuse Stahl verz**
STLB-Bau 2026-04 075
Volumenstromregler, Druckdifferenz 30 bis 300 Pa bei Sollvolumenstrom, mit Schalldämmung und Mantel aus verzinktem Stahl, mechanisch selbsttätig für variable Volumenströme,
min. Volumenstrom '60' m3/h,

max. Volumenstrom '210' m3/h,
rund, mit Absperrfunktion, Gehäuseleckage ATC 2 DIN EN 1751, DN 160, Gehäuse aus verzinktem Stahl, mit Flanschen, Werkstoff wie Gehäuse, Klappenwellen wartungsfrei gelagert, Klappen/-blatt aus Aluminium, bei Stromausfall Klappenlauf in wählbare Endstellung.
Menge: 2,000 St

**01.01.04.095 Volumenstromregl. Gehäuse Stahl verz**
STLB-Bau 2026-04 075
Volumenstromregler, Druckdifferenz 30 bis 300 Pa bei Sollvolumenstrom, mechanisch selbsttätig für variable Volumenströme,
min. Volumenstrom '450' m3/h,

max. Volumenstrom '1000' m3/h,
rechteckig, mit Absperrfunktion, Gehäuseleckage ATC 2 DIN EN 1751,
Maße B/H in mm '200/300'

Gehäuse aus verzinktem Stahl, mit Inspektions- und Wartungsöffnung, mit Flanschen, Werkstoff wie Gehäuse, Klappenwellen wartungsfrei gelagert, Klappen/-blatt aus verzinktem Stahl, Bemessungsbetriebsspannung 24 V AC, bei Stromausfall Klappenlauf in wählbare Endstellung.
Menge: 8,000 St

**01.01.04.096 Volumenstromregl. Gehäuse Stahl verz**
STLB-Bau 2026-04 075
Volumenstromregler, Druckdifferenz 30 bis 300 Pa bei Sollvolumenstrom, mit Schalldämmung und Mantel aus verzinktem Stahl, mechanisch selbsttätig für variable Volumenströme,
min. Volumenstrom '200' m3/h,

max. Volumenstrom '700' m3/h,
rechteckig, mit Absperrfunktion, Gehäuseleckage ATC 2 DIN EN 1751,
Maße B/H in mm '300/150'

Gehäuse aus verzinktem Stahl, mit Flanschen, Werkstoff wie Gehäuse, Klappenwellen wartungsfrei gelagert, Klappen/-blatt aus Aluminium, bei Stromausfall Klappenlauf in wählbare Endstellung.
Menge: 6,000 St

*Hinweis: Schalldämpfer:*

**01.01.04.097 Schalldämpfer rund Druckdifferenz bis 30Pa DN125**
STLB-Bau 2026-04 075
Schalldämpfer, rund, für Luftleitungseinbau einschl. Gehäuse, Druckdifferenz bis 30 Pa,
Mind.-Dämpfung bei den Oktavmittenfrequenzen 63/125/250/500/1000/2000/4000/8000 Hz in dB '10 dB(A)'

wirksame Schalldämpferlänge in mm '1000'

DN 125, Hygieneanforderungen VDI 6022 Blatt 1, aerosolatdicht, Luftdichtheitsklasse ATC3 DIN EN 16798-3, Außenrohr aus verzinktem Stahl, Innenrohr perforiert, aus verzinktem Stahl, Brandverhaltensklasse DIN EN 13501-1 A1 -s1, d0 (nichtbrennbar), Verbindung mit Einsteckenden, mit Lippendichtung, geschraubt/genietet, mit Dichtungsband.
Menge: 2,000 St

**01.01.04.098 Schalldämpfer rund Druckdifferenz bis 30Pa DN160**
STLB-Bau 2026-04 075
Schalldämpfer, rund, für Luftleitungseinbau einschl. Gehäuse, Druckdifferenz bis 30 Pa,
Mind.-Dämpfung bei den Oktavmittenfrequenzen 63/125/250/500/1000/2000/4000/8000 Hz in dB '10 dB(A)'

wirksame Schalldämpferlänge in mm '1000'

DN 160, Hygieneanforderungen VDI 6022 Blatt 1, aerosolatdicht, Luftdichtheitsklasse ATC3 DIN EN 16798-3, Außenrohr aus verzinktem Stahl, Innenrohr perforiert, aus verzinktem Stahl, Brandverhaltensklasse DIN EN 13501-1 A1 -s1, d0 (nichtbrennbar), Verbindung mit Einsteckenden, mit Lippendichtung, geschraubt/genietet, mit Dichtungsband.
Menge: 6,000 St

**01.01.04.099 Kulissenschalldämpfer rechteckig Druckdifferenz bis 30Pa Abluft Gehäuse Stahl verz Rahmen Stahl verz**
STLB-Bau 2026-04 075
Kulissenschalldämpfer, rechteckig,
Einbaumaße L/B/H in mm '1.000/300/200'

für Luftleitungseinbau einschl. Gehäuse, Druckdifferenz bis 30 Pa, für Abluft,
Mind.-Dämpfung bei den Oktavmittenfrequenzen 63/125/250/500/1000/2000/4000/8000 Hz in dB '9'

Hygieneanforderungen VDI 6022 Blatt 1, Absorptionsschicht biolöslich im Sinne der TRGS 905, mit Abdeckung aus Glasseidengewebe, Gehäuse aus verzinktem Stahl, Kulissenrahmen aus verzinktem Stahl, Luftdichtheitsklasse ATC3 DIN EN 16798-3, Brandverhaltensklasse DIN EN 13501-1 A1 -s1, d0 (nichtbrennbar), mit Flanschverbinder.
Menge: 4,000 St

**01.01.04.100 Kulissenschalldämpfer rechteckig Druckdifferenz bis 30Pa Abluft Gehäuse Stahl verz Rahmen Stahl verz**
STLB-Bau 2026-04 075
Kulissenschalldämpfer, rechteckig,
Einbaumaße L/B/H in mm '1.000/300/150'

für Luftleitungseinbau einschl. Gehäuse, Druckdifferenz bis 30 Pa, für Abluft,
Mind.-Dämpfung bei den Oktavmittenfrequenzen 63/125/250/500/1000/2000/4000/8000 Hz in dB '9'

Hygieneanforderungen VDI 6022 Blatt 1, Absorptionsschicht biolöslich im Sinne der TRGS 905, mit Abdeckung aus Glasseidengewebe, Gehäuse aus verzinktem Stahl, Kulissenrahmen aus verzinktem Stahl, Luftdichtheitsklasse ATC3 DIN EN 16798-3, Brandverhaltensklasse DIN EN 13501-1 A1 -s1, d0 (nichtbrennbar), mit Flanschverbinder.
Menge: 2,000 St

**01.01.04.101 Kulissenschalldämpfer rechteckig Druckdifferenz bis 30Pa Zuluft Gehäuse Stahl verz Rahmen Stahl verz**
STLB-Bau 2026-04 075
Kulissenschalldämpfer, rechteckig,
Einbaumaße L/B/H in mm '1.250/1080/200'

für Luftleitungseinbau einschl. Gehäuse, Druckdifferenz bis 30 Pa, für Zuluft,
Mind.-Dämpfung bei den Oktavmittenfrequenzen 63/125/250/500/1000/2000/4000/8000 Hz in dB '20'

Hygieneanforderungen VDI 6022 Blatt 1, Absorptionsschicht biolöslich im Sinne der TRGS 905, mit Abdeckung aus Glasseidengewebe, Gehäuse aus verzinktem Stahl, Kulissenrahmen aus verzinktem Stahl, Luftdichtheitsklasse ATC3 DIN EN 16798-3, Brandverhaltensklasse DIN EN 13501-1 A1 -s1, d0 (nichtbrennbar), mit Flanschverbinder.
Menge: 4,000 St

**01.01.04.102 Kulissenschalldämpfer rechteckig Druckdifferenz bis 30Pa Zuluft Gehäuse Stahl verz Rahmen Stahl verz**
STLB-Bau 2026-04 075
Kulissenschalldämpfer, rechteckig,
Einbaumaße L/B/H in mm '1750/300/300'

für Luftleitungseinbau einschl. Gehäuse, Druckdifferenz bis 30 Pa, für Zuluft,
Mind.-Dämpfung bei den Oktavmittenfrequenzen 63/125/250/500/1000/2000/4000/8000 Hz in dB '25'

Hygieneanforderungen VDI 6022 Blatt 1, Absorptionsschicht biolöslich im Sinne der TRGS 905, mit Abdeckung aus Glasseidengewebe, Gehäuse aus verzinktem Stahl, Kulissenrahmen aus verzinktem Stahl, Luftdichtheitsklasse ATC3 DIN EN 16798-3, Brandverhaltensklasse DIN EN 13501-1 A1 -s1, d0 (nichtbrennbar), mit Flanschverbinder.
Menge: 3,000 St

**01.01.04.103 Kulissenschalldämpfer rechteckig Druckdifferenz bis 30Pa Zuluft Gehäuse Stahl verz Rahmen Stahl verz**
STLB-Bau 2026-04 075
Kulissenschalldämpfer, rechteckig,
Einbaumaße L/B/H in mm '1000/600/400'

für Luftleitungseinbau einschl. Gehäuse, Druckdifferenz bis 30 Pa, für Zuluft,
Mind.-Dämpfung bei den Oktavmittenfrequenzen 63/125/250/500/1000/2000/4000/8000 Hz in dB '25'

Hygieneanforderungen VDI 6022 Blatt 1, Absorptionsschicht biolöslich im Sinne der TRGS 905, mit Abdeckung aus Glasseidengewebe, Gehäuse aus verzinktem Stahl, Kulissenrahmen aus verzinktem Stahl, Luftdichtheitsklasse ATC3 DIN EN 16798-3, Brandverhaltensklasse DIN EN 13501-1 A1 -s1, d0 (nichtbrennbar), mit Flanschverbinder.
Menge: 3,000 St

**01.01.04.104 Kulissenschalldämpfer rechteckig Druckdifferenz bis 50Pa Fortluft Gehäuse Stahl verz Rahmen Stahl verz**
STLB-Bau 2026-04 075
Kulissenschalldämpfer, rechteckig,
Einbaumaße L/B/H in mm '1500/600/600'

für Luftleitungseinbau einschl. Gehäuse, Druckdifferenz bis 50 Pa, für Fortluft,
Mind.-Dämpfung bei den Oktavmittenfrequenzen 63/125/250/500/1000/2000/4000/8000 Hz in dB '30'

Hygieneanforderungen VDI 6022 Blatt 1, Absorptionsschicht biolöslich im Sinne der TRGS 905, mit Abdeckung aus Glasseidengewebe, Gehäuse aus verzinktem Stahl, Kulissenrahmen aus verzinktem Stahl, Luftdichtheitsklasse ATC3 DIN EN 16798-3, Brandverhaltensklasse DIN EN 13501-1 A1 -s1, d0 (nichtbrennbar), mit Flanschverbinder.
Menge: 1,000 St

**01.01.04.105 Kulissenschalldämpfer rechteckig Druckdifferenz bis 50Pa Außenluft Gehäuse Stahl verz Rahmen Stahl verz**
STLB-Bau 2026-04 075
Kulissenschalldämpfer, rechteckig,
Einbaumaße L/B/H in mm '1500/600/600'

für Luftleitungseinbau einschl. Gehäuse, Druckdifferenz bis 50 Pa, für Außenluft,
Mind.-Dämpfung bei den Oktavmittenfrequenzen 63/125/250/500/1000/2000/4000/8000 Hz in dB '30'

Hygieneanforderungen VDI 6022 Blatt 1, Absorptionsschicht biolöslich im Sinne der TRGS 905, mit Abdeckung aus Glasseidengewebe, Gehäuse aus verzinktem Stahl, Kulissenrahmen aus verzinktem Stahl, Luftdichtheitsklasse ATC3 DIN EN 16798-3, Brandverhaltensklasse DIN EN 13501-1 A1 -s1, d0 (nichtbrennbar), mit Flanschverbinder.
Menge: 1,000 St

*Hinweis: Luftauslässe*

**01.01.04.106 Luftventil Zu-Abluft 100mm Kunststoff**
STLB-Bau 2026-04 075
Luftventil, für Zu-/Abluft, für Wand-/Deckeneinbau, Nenngröße 100 mm, mit Ventilsitz und manuell einstellbarem Ventilteller, aus Kunststoff.
Menge: 13,000 St

**01.01.04.107 Luftventil Zu-Abluft 125mm Kunststoff**
STLB-Bau 2026-04 075
Luftventil, für Zu-/Abluft, für Wand-/Deckeneinbau, Nenngröße 125 mm, mit Ventilsitz und manuell einstellbarem Ventilteller, aus Kunststoff.
Menge: 20,000 St

**01.01.04.108 Luftgitter B 625mm H 225mm**
STLB-Bau 2026-04 075
Luftgitter für Deckeneinbau, Frontrahmen profiliert, mit verdeckter Schraubbefestigung, mit feststehenden Profillamellen, ballwurfsicher DIN 18032-3, Kategorie D1, Volumenstromeinstellsatz aus profilierten Blechen aus Stahl, korrosionsgeschützt, mit gegenläufig gekoppelten Lamellen, Breite 625 mm, Höhe 225 mm, mit Mauereinbaurahmen aus verzinktem Stahl.
Menge: 8,000 St

**01.01.04.109 Luftgitter B 1025mm H 225mm**
STLB-Bau 2026-04 075
Luftgitter für Wandeinbau, Frontrahmen profiliert, mit verdeckter Schraubbefestigung, mit feststehenden Profillamellen, ballwurfsicher DIN 18032-3, Kategorie D1, Volumenstromeinstellsatz aus profilierten Blechen aus Stahl, korrosionsgeschützt, mit gegenläufig gekoppelten Lamellen, Breite 1025 mm, Höhe 225 mm, mit Mauereinbaurahmen aus verzinktem Stahl.
Menge: 8,000 St

**01.01.04.110 Wetterschutzgitter rund Gr.800 Stahl verz**
STLB-Bau 2026-04 075
Wetterschutzgitter, für Außenluft, rund, Nenndurchmesser 800 mm, mit Profillamellen, Rahmen und Lamellen aus verzinktem Stahl, mit Vogelschutzgitter aus verzinktem Stahl, Lamellenbefestigungsleisten aus verzinktem Stahl.
Menge: 1,000 St

**01.01.04.111 Wetterschutzgitter rund Gr.800 Stahl verz**
STLB-Bau 2026-04 075
Wetterschutzgitter, für Fortluft, rund, Nenndurchmesser 800 mm, mit Profillamellen, Rahmen und Lamellen aus verzinktem Stahl, mit Vogelschutzgitter aus verzinktem Stahl, Lamellenbefestigungsleisten aus verzinktem Stahl.
Menge: 1,000 St

*Hinweis: Montagehöhen über 3,5m bis 5m*

*Hinweis: Anmerkung Volumenstromregler*
Anmerkung Volumenstromregler

Alle nachfolgenden Angaben Volumenstromregler
min. Volumenstrom ca. Angaben
max. Volumenstrom ca. Angaben

*Hinweis: V-Regler Variable Volumenströme, mit Hilfsenergie*

**01.01.04.112 Volumenstromregl. Gehäuse Stahl verz**
STLB-Bau 2026-04 075
Volumenstromregler, Druckdifferenz 30 bis 300 Pa bei Sollvolumenstrom, mit Schalldämmung und Mantel aus verzinktem Stahl, mechanisch selbsttätig für variable Volumenströme,
min. Volumenstrom '200' m3/h,

max. Volumenstrom '700' m3/h,
rechteckig, mit Absperrfunktion, Gehäuseleckage ATC 2 DIN EN 1751,
Maße B/H in mm '200/300'

Gehäuse aus verzinktem Stahl, mit Flanschen, Werkstoff wie Gehäuse, Klappenwellen wartungsfrei gelagert, Klappen/-blatt aus Aluminium, bei Stromausfall Klappenlauf in wählbare Endstellung.
Menge: 6,000 St

*Hinweis: Schalldämpfer:*

**01.01.04.113 Kulissenschalldämpfer rechteckig Druckdifferenz bis 30Pa Abluft Gehäuse Stahl verz Rahmen Stahl verz**
STLB-Bau 2026-04 075
Kulissenschalldämpfer, rechteckig,
Einbaumaße L/B/H in mm '1750/300/300'

für Luftleitungseinbau einschl. Gehäuse, Druckdifferenz bis 30 Pa, für Abluft,
Mind.-Dämpfung bei den Oktavmittenfrequenzen 63/125/250/500/1000/2000/4000/8000 Hz in dB '25'

Hygieneanforderungen VDI 6022 Blatt 1, Absorptionsschicht biolöslich im Sinne der TRGS 905, mit Abdeckung aus Glasseidengewebe, Gehäuse aus verzinktem Stahl, Kulissenrahmen aus verzinktem Stahl, Luftdichtheitsklasse ATC3 DIN EN 16798-3, Brandverhaltensklasse DIN EN 13501-1 A1 -s1, d0 (nichtbrennbar), mit Flanschverbinder.
Menge: 6,000 St

*Hinweis: Luftauslässe*

**01.01.04.114 Luftgitter Stahl verz B 325mm H 125mm**
STLB-Bau 2026-04 075
Luftgitter für Wandeinbau, aus profilierten Blechen aus verzinktem Stahl, Frontrahmen profiliert, mit verdeckter Schraubbefestigung, mit waagerechten, einzeln verstellbaren Lamellen, Volumenstromeinstellsatz aus profilierten Blechen aus beschichtetem Stahl, mit gegenläufig gekoppelten Lamellen, Breite 325 mm, Höhe 125 mm, mit Mauereinbaurahmen aus verzinktem Stahl.
Menge: 24,000 St

**01.01.04.115 Luftgitter Stahl verz B 325mm H 75mm**
STLB-Bau 2026-04 075
Luftgitter für Deckeneinbau, aus profilierten Blechen aus verzinktem Stahl, Frontrahmen profiliert, mit verdeckter Schraubbefestigung, mit waagerechten, feststehenden Lamellen, Volumenstromeinstellsatz aus profilierten Blechen aus Stahl, korrosionsgeschützt, mit gegenläufig gekoppelten Lamellen, Breite 325 mm, Höhe 75 mm, mit Mauereinbaurahmen aus verzinktem Stahl.
Menge: 24,000 St

##### Titel 01.01.05 KG 431.5 Dämmarbeiten

*Hinweis: Bekleidung Luftleitung*
Bekleidung Luftleitung

Die Abrechnung erfolgt gem. VOB/C DIN 18421 "Dämm- und Brandschutzarbeiten an technischen Anlagen"

*Hinweis: Dämmarbeiten*
Dämmarbeiten:

- Befestigung Mineralwolle: Schweißpin
- Der Hinweis der Behinderung durch technische Einrichtungen ist als
  Unterschreitung der gem. DIN 4140  genannten Mindestabstände zu
  verstehen

*Hinweis: Montagehöhen bis 3,5m*

*Hinweis: Mineralwolle eckige Kanäle*

**01.01.05.116 Wärmedämmung Luftltg Kanten-L bis 500mm Gebäude Mineralwolle AS-Qualität Platte D 30mm**
STLB-Bau 2026-04 047
Wärmedämmung ohne Ummantelung DIN 4140 an haus- und betriebstechnischen Anlagen, an Luftleitung, rechteckig, Kantenlänge bis 500 mm, Mindestabstände DIN 4140 sind nicht eingehalten, im Gebäude, keine ausreichende Konvektion bzw. unzureichender Abstand zu Objekten, Dämmung aus Mineralwolle DIN EN 14303, AS-Qualität, als Platte, Dämmschichtdicke 30 mm, Brandverhaltensklasse DIN EN 13501-1 A1 (nichtbrennbar), Wärmeleitfähigkeit 0,035 W/(mK) bei 40 Grad C Mitteltemperatur DIN EN 12667, kaschiert mit Alufolie, Arbeitshöhe des Montageortes bis 3,5 m über der Standfläche des hierfür erforderlichen Gerüstes.
Menge: 40,000 m2

**01.01.05.117 Wärmedämmung Luftltg Kanten-L 500-1000mm Gebäude Mineralwolle AS-Qualität Platte D 30mm**
STLB-Bau 2026-04 047
Wärmedämmung ohne Ummantelung DIN 4140 an haus- und betriebstechnischen Anlagen, an Luftleitung, rechteckig, Kantenlänge über 500 bis 1000 mm, Mindestabstände DIN 4140 sind nicht eingehalten, im Gebäude, keine ausreichende Konvektion bzw. unzureichender Abstand zu Objekten, Dämmung aus Mineralwolle DIN EN 14303, AS-Qualität, als Platte, Dämmschichtdicke 30 mm, Brandverhaltensklasse DIN EN 13501-1 A1 (nichtbrennbar), Wärmeleitfähigkeit 0,035 W/(mK) bei 40 Grad C Mitteltemperatur DIN EN 12667, kaschiert mit Alufolie, Arbeitshöhe des Montageortes bis 3,5 m über der Standfläche des hierfür erforderlichen Gerüstes.
Menge: 10,000 m2

**01.01.05.118 Wärmedämmung Luftltg Kanten-L 1000-1500mm Gebäude Mineralwolle AS-Qualität Platte D 30mm**
STLB-Bau 2026-04 047
Wärmedämmung ohne Ummantelung DIN 4140 an haus- und betriebstechnischen Anlagen, an Luftleitung, rechteckig, Kantenlänge über 1000 bis 1500 mm, Mindestabstände DIN 4140 sind nicht eingehalten, im Gebäude, keine ausreichende Konvektion bzw. unzureichender Abstand zu Objekten, Dämmung aus Mineralwolle DIN EN 14303, AS-Qualität, als Platte, Dämmschichtdicke 30 mm, Brandverhaltensklasse DIN EN 13501-1 A1 (nichtbrennbar), Wärmeleitfähigkeit 0,035 W/(mK) bei 40 Grad C Mitteltemperatur DIN EN 12667, kaschiert mit Alufolie, Arbeitshöhe des Montageortes bis 3,5 m über der Standfläche des hierfür erforderlichen Gerüstes.
Menge: 3,000 m2

**01.01.05.119 Formstück Mineralwolle AS-Qualität Wärmedämmung Luftltg Kanten-L bis 500mm Gebäude 0,035W/(mK) D 30mm kaschiert Alu-Folie**
STLB-Bau 2023-10 047
Formstück aus Mineralwolle DIN EN 14303, AS-Qualität, Wärmedämmung DIN 4140 an haus- und betriebstechnischen Anlagen, an Luftleitung, rechteckig, Kantenlänge bis 500 mm, Mindestabstände DIN 4140 sind nicht eingehalten, im Gebäude, keine ausreichende Konvektion bzw. unzureichender Abstand zu Objekten, Brandverhaltensklasse DIN EN 13501-1 A1 (nichtbrennbar), Wärmeleitfähigkeit 0,035 W/(mK) bei 40 Grad C Mitteltemperatur DIN EN 12667, Dämmschichtdicke 30 mm, kaschiert mit Aluminiumfolie, Arbeitshöhe des Montageortes bis 3,5 m über der Standfläche des hierfür erforderlichen Gerüstes.
Menge: 35,000 m2

**01.01.05.120 Formstück Mineralwolle AS-Qualität Wärmedämmung Luftltg Kanten-L 500-1000mm Gebäude 0,035W/(mK) D 30mm kaschiert Alu-Folie**
STLB-Bau 2023-10 047
Formstück aus Mineralwolle DIN EN 14303, AS-Qualität, Wärmedämmung DIN 4140 an haus- und betriebstechnischen Anlagen, an Luftleitung, rechteckig, Kantenlänge über 500 bis 1000 mm, Mindestabstände DIN 4140 sind nicht eingehalten, im Gebäude, keine ausreichende Konvektion bzw. unzureichender Abstand zu Objekten, Brandverhaltensklasse DIN EN 13501-1 A1 (nichtbrennbar), Wärmeleitfähigkeit 0,035 W/(mK) bei 40 Grad C Mitteltemperatur DIN EN 12667, Dämmschichtdicke 30 mm, kaschiert mit Aluminiumfolie, Arbeitshöhe des Montageortes bis 3,5 m über der Standfläche des hierfür erforderlichen Gerüstes.
Menge: 10,000 m2

*Hinweis: Mineralwolle runde Leitungen*

**01.01.05.121 Wärmedämmung Luftltg DN100 Gebäude Mineralwolle AS-Qualität Rohrschale D 30mm**
STLB-Bau 2026-04 047
Wärmedämmung ohne Ummantelung DIN 4140 an haus- und betriebstechnischen Anlagen, an Luftleitung, rund, DN 100, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 2,000 m

**01.01.05.122 Wärmedämmung Luftltg DN125 Gebäude Mineralwolle AS-Qualität Rohrschale D 30mm**
STLB-Bau 2026-04 047
Wärmedämmung ohne Ummantelung DIN 4140 an haus- und betriebstechnischen Anlagen, an Luftleitung, rund, DN 125, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 25,000 m

**01.01.05.123 Wärmedämmung Luftltg DN160 Gebäude Mineralwolle AS-Qualität Rohrschale D 30mm**
STLB-Bau 2026-04 047
Wärmedämmung ohne Ummantelung DIN 4140 an haus- und betriebstechnischen Anlagen, an Luftleitung, rund, DN 160, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 10,000 m

**01.01.05.124 Bogen Mineralwolle AS-Qualität Wärmedämmung Luftltg DN100 Gebäude 0,035W/(mK) D 30mm kaschiert Alu-Folie**
STLB-Bau 2026-04 047
Bogen aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.125 Bogen Mineralwolle AS-Qualität Wärmedämmung Luftltg DN125 Gebäude 0,035W/(mK) D 30mm kaschiert Alu-Folie**
STLB-Bau 2026-04 047
Bogen aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 18,000 St

**01.01.05.126 Bogen Mineralwolle AS-Qualität Wärmedämmung Luftltg DN160 Gebäude 0,035W/(mK) D 30mm kaschiert Alu-Folie**
STLB-Bau 2026-04 047
Bogen aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.127 Abzweig Mineralwolle AS-Qualität Wärmedämmung Luftltg DN125 Gebäude 0,035W/(mK) D 30mm kaschiert Alu-Folie**
STLB-Bau 2026-04 047
Abzweig aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.128 Abzweig Mineralwolle AS-Qualität Wärmedämmung Luftltg DN160 Gebäude 0,035W/(mK) D 30mm kaschiert Alu-Folie**
STLB-Bau 2026-04 047
Abzweig aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.129 Übergangsstück Mineralwolle AS-Qualität Wärmedämmung Luftltg DN100 Gebäude 0,035W/(mK) D 30mm kaschiert Alu-Folie**
STLB-Bau 2026-04 047
Übergangsstück aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.130 Übergangsstück Mineralwolle AS-Qualität Wärmedämmung Luftltg DN125 Gebäude 0,035W/(mK) D 30mm kaschiert Alu-Folie**
STLB-Bau 2026-04 047
Übergangsstück aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 12,000 St

**01.01.05.131 Übergangsstück Mineralwolle AS-Qualität Wärmedämmung Luftltg DN160 Gebäude 0,035W/(mK) D 30mm kaschiert Alu-Folie**
STLB-Bau 2026-04 047
Übergangsstück aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.132 Passstück Mineralwolle AS-Qualität Wärmedämmung Luftltg DN100 Gebäude 0,035W/(mK) D 30mm kaschiert Alu-Folie**
STLB-Bau 2026-04 047
Passstück aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.133 Passstück Mineralwolle AS-Qualität Wärmedämmung Luftltg DN125 Gebäude 0,035W/(mK) D 30mm kaschiert Alu-Folie**
STLB-Bau 2026-04 047
Passstück aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 12,000 St

**01.01.05.134 Passstück Mineralwolle AS-Qualität Wärmedämmung Luftltg DN160 Gebäude 0,035W/(mK) D 30mm kaschiert Alu-Folie**
STLB-Bau 2026-04 047
Passstück aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 6,000 St

**01.01.05.135 Ausschnitt Wärmedämmung Luftltg DN100 Gebäude Mineralwolle AS-Qualität D 30mm kaschiert Alu-Folie**
STLB-Bau 2026-04 047
Ausschnitt für Wärmedämmung DIN 4140 an haus- und betriebstechnischen Anlagen, an Luftleitung, rund, DN 100, im Gebäude, keine ausreichende Konvektion bzw. unzureichender Abstand zu Objekten, Dämmung aus Mineralwolle DIN EN 14303, AS-Qualität, Brandverhaltensklasse DIN EN 13501-1 A1 (nichtbrennbar), Wärmeleitfähigkeit 0,040 W/(mK) bei 40 Grad C Mitteltemperatur DIN EN 12667, Gesamt-Dämmschichtdicke 30 mm, kaschiert mit Aluminiumfolie, Arbeitshöhe des Montageortes bis 3,5 m über der Standfläche des hierfür erforderlichen Gerüstes.
Menge: 2,000 St

**01.01.05.136 Ausschnitt Wärmedämmung Luftltg DN125 Gebäude Mineralwolle AS-Qualität D 30mm kaschiert Alu-Folie**
STLB-Bau 2026-04 047
Ausschnitt für Wärmedämmung DIN 4140 an haus- und betriebstechnischen Anlagen, an Luftleitung, rund, DN 125, im Gebäude, keine ausreichende Konvektion bzw. unzureichender Abstand zu Objekten, Dämmung aus Mineralwolle DIN EN 14303, AS-Qualität, Brandverhaltensklasse DIN EN 13501-1 A1 (nichtbrennbar), Wärmeleitfähigkeit 0,040 W/(mK) bei 40 Grad C Mitteltemperatur DIN EN 12667, Gesamt-Dämmschichtdicke 30 mm, kaschiert mit Aluminiumfolie, Arbeitshöhe des Montageortes bis 3,5 m über der Standfläche des hierfür erforderlichen Gerüstes.
Menge: 2,000 St

**01.01.05.137 Ausschnitt Wärmedämmung Luftltg DN160 Gebäude Mineralwolle AS-Qualität D 30mm kaschiert Alu-Folie**
STLB-Bau 2026-04 047
Ausschnitt für Wärmedämmung DIN 4140 an haus- und betriebstechnischen Anlagen, an Luftleitung, rund, DN 160, im Gebäude, keine ausreichende Konvektion bzw. unzureichender Abstand zu Objekten, Dämmung aus Mineralwolle DIN EN 14303, AS-Qualität, Brandverhaltensklasse DIN EN 13501-1 A1 (nichtbrennbar), Wärmeleitfähigkeit 0,040 W/(mK) bei 40 Grad C Mitteltemperatur DIN EN 12667, Gesamt-Dämmschichtdicke 30 mm, kaschiert mit Aluminiumfolie, Arbeitshöhe des Montageortes bis 3,5 m über der Standfläche des hierfür erforderlichen Gerüstes.
Menge: 2,000 St

*Hinweis: Flexibler Elastomerschaum eckige Kanäle*

**01.01.05.138 Wärmedämmung Luftltg Kanten-L bis 500mm Gebäude flexibler Elastomerschaum D 30mm**
STLB-Bau 2026-04 047
Wärmedämmung ohne Ummantelung DIN 4140 an haus- und betriebstechnischen Anlagen, an Luftleitung, rechteckig, Maße DIN EN 1505, Kantenlänge bis 500 mm, Mindestabstände DIN 4140 sind nicht eingehalten, im Gebäude, keine ausreichende Konvektion bzw. unzureichender Abstand zu Objekten, Dämmung aus flexiblem Elastomerschaum DIN EN 14304, Dämmschichtdicke mind. 30 mm, Baustoffklasse DIN 4102-1 B1 (schwerentflammbar), Wärmeleitfähigkeit 0,040 W/(mK) bei 40 Grad C Mitteltemperatur DIN EN 12667, Arbeitshöhe des Montageortes bis 3,5 m über der Standfläche des hierfür erforderlichen Gerüstes.
Menge: 23,000 m2

**01.01.05.139 Wärmedämmung Luftltg Kanten-L 500-1000mm Gebäude flexibler Elastomerschaum D 30mm**
STLB-Bau 2026-04 047
Wärmedämmung ohne Ummantelung DIN 4140 an haus- und betriebstechnischen Anlagen, an Luftleitung, rechteckig, Maße DIN EN 1505, Kantenlänge über 500 bis 1000 mm, Mindestabstände DIN 4140 sind nicht eingehalten, im Gebäude, keine ausreichende Konvektion bzw. unzureichender Abstand zu Objekten, Dämmung aus flexiblem Elastomerschaum DIN EN 14304, Dämmschichtdicke mind. 30 mm, Baustoffklasse DIN 4102-1 B1 (schwerentflammbar), Wärmeleitfähigkeit 0,040 W/(mK) bei 40 Grad C Mitteltemperatur DIN EN 12667, Arbeitshöhe des Montageortes bis 3,5 m über der Standfläche des hierfür erforderlichen Gerüstes.
Menge: 11,000 m2

**01.01.05.140 Wärmedämmung Formstücke-L bis 500mm Gebäude flexiblem Elastomerschaum D 30mm**
Wärmedämmung ohne Ummantelung DIN 4140 an haus- und betriebstechnische Anlagen, an Formstücken (Bogen, Passstück, Konus/Übergangsstück, Abzweigstück), Kantenlänge bis 500 mm, im Gebäude, in Bereichen mit Behinderung durch technische Einrichtungen und Bauteile, Oberkante Dämmung über Gelände/Fußboden bis 3,5 m, Dämmung aus synthetischem Kautschuk, Baustoffklasse DIN 4102-1 B1 (schwerentflammbar), Wärmeleitfähigkeit 0,040 W/(mK) bei 40 Grad C Mitteltemperatur DIN EN 12667, Dämmschichtdicke 30 mm.
Menge: 15,000 m2

**01.01.05.141 Wärmedämmung Formstücke Kanten-L 500-1000mm Gebäude flexiblem Elastomerschaum D 30mm**
Wärmedämmung ohne Ummantelung DIN 4140 an haus- und betriebstechnische Anlagen, an Formstücken (Bogen, Passstück, Konus/Übergangsstück, Abzweigstück), Kantenlänge über 500 bis 1000 mm, im Gebäude, in Bereichen mit Behinderung durch technische Einrichtungen und Bauteile, Oberkante Dämmung über Gelände/Fußboden bis 3,5 m, Dämmung aus flexiblem Elastomerschaum DIN EN 14304, Dämmschichtdicke 30 mm, Baustoffklasse DIN 4102-1 B1 (schwerentflammbar), Wärmeleitfähigkeit 0,040 W/(mK) bei 40 Grad C Mitteltemperatur DIN EN 12667.
Menge: 9,000 m2

##### Titel 01.01.06 KG 491 Baustelleneinrichtung

**01.01.06.142 Baustelle einrichten**
STLB-Bau 2026-04 000
Baustelle für sämtliche, in der Leistungsbeschreibung aufgeführten Leistungen einrichten.
Menge: 1,000 St

**01.01.06.143 Baustelleneinr. vorhalten**
STLB-Bau 2026-04 000
Baustelleneinrichtung vorhalten,
Positionsmenge = Produkt aus '1' (Vorhaltemenge)

mal '25' (Vorhaltedauer)
.
Menge: 25,000 StWo

**01.01.06.144 Baustelle räumen**
STLB-Bau 2026-04 000
Baustelle für sämtliche, in der Leistungsbeschreibung aufgeführten Leistungen räumen.
Menge: 1,000 St

##### Titel 01.01.07 KG 492 Gerüste

**01.01.07.145 Statische Berechnung Arbeitsgerüst**
STLB-Bau 2025-10 001
Statische Berechnung DIN EN 12811-1 einschl. erforderlicher Ausführungszeichnungen für nachfolgend beschriebenes Arbeitsgerüst anfertigen.
Menge: 1,000 St

**01.01.07.146 Aufbauen fahrbares Gerüst 1,5kN/m2 L 4 m B 1,5 m Abst. 2m H 4m**
STLB-Bau 2026-04 001
Aufbauen fahrbares Gerüst,
Systemgerüst DIN EN 12810-1, Lastklasse 2 (1,5 kN/m2),
Länge Gerüst/-bauteil '4' m,

Breite Gerüst/-bauteil '1,5' m,
Höhenabstand der Gerüstlagen 2 m, Höhe der obersten Gerüstlage 4 m,
Höhenunterschied von Baugrund zur Standfläche des Gerüsts in m '4,5'

im Gebäude, Standsicherheitsnachweis wird gesondert vergütet.
Menge: 1,000 St

**01.01.07.147 Abbauen fahrbares Gerüst 1,5kN/m2 L 4 m B 1,5 m Abst. 2m H 4m**
STLB-Bau 2026-04 001
Abbauen fahrbares Gerüst,
Systemgerüst DIN EN 12810-1, Lastklasse 2 (1,5 kN/m2),
Länge Gerüst/-bauteil '4' m,

Breite Gerüst/-bauteil '1,5' m,
Höhenabstand der Gerüstlagen 2 m, Höhe der obersten Gerüstlage 4 m,
Höhenunterschied von Baugrund zur Standfläche des Gerüsts in m '4,5'

im Gebäude, Standsicherheitsnachweis wird gesondert vergütet.
Menge: 1,000 St

**01.01.07.148 Umsetzen fahrbares Gerüst 1,5kN/m2 L 4 m B 1,5 m Abst. 2m 2Lagen H 4m**
STLB-Bau 2026-04 001
Umsetzen fahrbares Gerüst,
Systemgerüst DIN EN 12810-1, Lastklasse 2 (1,5 kN/m2),
Länge Gerüst/-bauteil '4' m,

Breite Gerüst/-bauteil '1,5' m,
Höhenabstand der Gerüstlagen 2 m, 2 genutzte Gerüstlagen, Höhe der obersten Gerüstlage 4 m, im Gebäude, Standsicherheitsnachweis wird gesondert vergütet, Höhenänderung der Standfläche bis 5 m, Länge des waagerechten Transportweges im Mittel bis 25 m.
Menge: 1,000 St

**01.01.07.149 Gebrauchsüberlassung fahrbares Gerüst 1,5kN/m2 L 4 m B 1,5 m Abst. 2m 2Lagen H 4m**
STLB-Bau 2026-04 001
Gebrauchsüberlassung für fahrbares Gerüst,
Positionsmenge = Produkt aus '1' (Gebrauchsüberlassungsmenge)

mal '2' (Gebrauchsüberlassungsdauer)

Systemgerüst DIN EN 12810-1, Lastklasse 2 (1,5 kN/m2),
Länge Gerüst/-bauteil '4' m,

Breite Gerüst/-bauteil '1,5' m,
Höhenabstand der Gerüstlagen 2 m, 2 genutzte Gerüstlagen, Höhe der obersten Gerüstlage 4 m, im Gebäude, Standsicherheitsnachweis wird gesondert vergütet.
Menge: 2,000 StWo

**01.01.07.150 Vorhalten fahrbares Gerüst Rahmen 1,5kN/m2 1Lage H bis 4m**
Vorhalten fahrbares Gerüst DIN 4420-3, DIN EN 12810,
Positionsmenge = Produkt aus '1'

(Gebrauchsüberlassungsmenge)
mal '2'

(Gebrauchsüberlassungsdauer),
Systemgerüst DIN EN 12810-1 als Rahmengerüst,
Lastklasse 2 (1,5 kN/m2),
Länge Gerüst/-bauteil '4' m,

Breite Gerüst/-bauteil '1,5' m, Höhenabstand der Gerüstlagen 2 m, Höhe der obersten Gerüstlage 4 m,

Höhenunterschied von Baugrund zur Standfläche des Gerüsts in m '4,5' im Gebäude, für die gesamte Bauzeit vorhalten,

für die im vorliegenden Leistungsverzeichnis beschriebenen Arbeiten.
Menge: 2,000 StWo

##### Titel 01.01.08 KG 499.1 Stundenlohnarbeiten

*Hinweis: Stundenlohnarbeiten*
Verechnungssätze für Löhne
Die Verrechnungssätze für die nachstehenden Lohn- und
Berufsgruppen sind unaufgegliedert anzubieten.
In ihnen sind enthalten:
- Lohn- und Gehaltskosten,
- Lohn- und Gehaltsnebenkosten,
- Sozialkosten einschl. Sozialkassenbeiträge
- Gemeinkostenanteile
- Gewinn.
Zuschläge zu den Verrechnungssätzen für vom Auftraggeber
angeordnete oder zu vertretende Nacht-, Sonntags-, Feiertags- und Mehrarbeit (Überstunden) sind gesondert nachzuweisen; sie werden in Höhe der tariflichen Vereinbarung vergütet.
Für Nacht-, Sonntags- und Feiertagsarbeit wird als Zuschlag nur der Beitrag zur gesetzlichen Unfallversicherung vergütet. Für Mehrarbeit werden zusätzlich die Sozialkosten vergütet.
Beschäftigt der Bieter bei einer der nachstehenden
Lohn- / Berufsgruppen keine Arbeitskräfte, hat er dies anzugeben und statt dessen den Einsatz möglichst gleichwertiger Arbeitskräfte anzubieten.

**01.01.08.151 Obermonteur/-in sämtliche Kosten/Zuschläge**
STLB-Bau 2026-04 091
Stundenlohnarbeiten durch Obermonteur/-in
der Verrechnungssatz für die jeweilige Arbeitskraft umfasst sämtliche Aufwendungen wie Lohn- und Gehaltskosten, Lohn- und Gehaltsnebenkosten, Zuschläge, lohngebundene und lohnabhängige Kosten, sonstige Sozialkosten, Gemeinkosten, Wagnis und Gewinn.
Menge: 5,000 h

**01.01.08.152 Monteur/-in sämtliche Kosten/Zuschläge**
STLB-Bau 2026-04 091
Stundenlohnarbeiten durch Monteur/-in
der Verrechnungssatz für die jeweilige Arbeitskraft umfasst sämtliche Aufwendungen wie Lohn- und Gehaltskosten, Lohn- und Gehaltsnebenkosten, Zuschläge, lohngebundene und lohnabhängige Kosten, sonstige Sozialkosten, Gemeinkosten, Wagnis und Gewinn.
Menge: 10,000 h

**01.01.08.153 Helfer/-in sämtliche Kosten/Zuschläge**
STLB-Bau 2026-04 091
Stundenlohnarbeiten durch Helfer/-in
der Verrechnungssatz für die jeweilige Arbeitskraft umfasst sämtliche Aufwendungen wie Lohn- und Gehaltskosten, Lohn- und Gehaltsnebenkosten, Zuschläge, lohngebundene und lohnabhängige Kosten, sonstige Sozialkosten, Gemeinkosten, Wagnis und Gewinn.
Menge: 10,000 h

##### Titel 01.01.09 KG 499.2 Inbetriebnahme, Abnahme

*Hinweis: Vorbemerkung Inbetriebnahme*
Nach erfolgter Montage ist der gesamte Inbetriebnahmeprozess bis zur förmlichen Abnahme in modularen, chronologisch aufeinanderfolgenden Inbetriebnahmestufen untergliedert. Das erfolgreiche Bestehen jeder einzelner Inbetriebnahmestufe ist nachzuweisen und ist Voraussetzung für den Beginn der darauffolgenden Inbetriebnahmestufe.

**01.01.09.154 Dichtheitsprüfung Luftltg 50m2 rechteckige Luftleitg ATC3 H bis 3,5m**
STLB-Bau 2026-04 075
Dichtheitsprüfung von Luftleitungen, vor Ort, im eingebauten Zustand, DIN EN 14239, Prüffläche mind. 50 m2, Luftleitung rechteckig, Luftdichtheitsklasse ATC3 DIN EN 16798-3, mit bis zu 4 Luftdurchlässen/Öffnungen, Querschnitt bis 1 m2, Höhe über Gelände/Fußboden bis 3,5 m, einschl. der Bereitstellung aller erforderlichen Geräte, Materialien, Fachpersonal und Prüfbericht.
Menge: 4,000 St

**01.01.09.155 Dichtheitsprüfung Luftltg 10m2 rechteckige Luftleitg ATC3 H 3,5-5m**
STLB-Bau 2026-04 075
Dichtheitsprüfung von Luftleitungen, vor Ort, im eingebauten Zustand, DIN EN 14239, Prüffläche mind. 10 m2, Luftleitung rechteckig, Luftdichtheitsklasse ATC3 DIN EN 16798-3, mit bis zu 4 Luftdurchlässen/Öffnungen, Querschnitt bis 0,5 m2, Höhe über Gelände/Fußboden über 3,5 bis 5 m, einschl. der Bereitstellung aller erforderlichen Geräte, Materialien, Fachpersonal und Prüfbericht.
Menge: 6,000 St

**01.01.09.156 Hygieneerstinspektion RLT-Anlage Ansaugbauteile 2 St Luftfilterstufen 4 St Erhitzer 1 St Wärmerückgewinner 1 St Beistellen Personal Steighilfen**
STLB-Bau 2026-04 075
Hygieneerstinspektion VDI 6022 Blatt 1 mit Bewertung aller vorgenommenen Untersuchungen und der daraus abzuleitenden Maßnahmen, fachliche Mindestqualifikation: Hygienefachkraft, für Raumlufttechnische Anlagen mit
Ansaugbauteile '2' St,

Luftfilterstufen '4' St,

Erhitzer '1' St,

Wärmerückgewinner '1' St,

das Personals zum Bedienen der Anlage und zum Öffnen und Schließen der Revisionsöffnungen und -zugänge sowie erforderlicher Steighilfen stellt der AN, einschl. Dokumentation mit Formblatt, einschl. Prüfberichte mit Checkliste für weitere Hygienekontrollen, die Probenahme und deren Auswertung werden gesondert vergütet.
Menge: 4,000 St

**01.01.09.157 Funktionsmessung**
STLB-Bau 2026-04 040
Funktionsmessung für RLT-Anlage DIN 18379, alle Messwerte werden dokumentiert und in einem Soll-Istvergleich zusammengestellt, die
Luftvolumenstromverteilung an den Luftdurchlässen in vom AG bestimmten Räumen, Anzahl '1'

der
Schalldruckpegel in vom AG bestimmten Räumen, Anzahl '1'

die zum Nachweis von Funktionen und Verteilung erforderlichen Hilfsmittel (z. B. Rauchproben) stellt der AN, die Messgeräte sind vom AN zur Verfügung zu stellen.
Menge: 1,000 St

**01.01.09.158 Gutachterliche Überprüfung Brandschutzklappen**
Gutachterliche Überprüfung Brandschutzklappen
vor der ersten Inbetriebnahme auf zulassungskonformen Einbau und Funktion.
Einschließlich Prüfbericht und Kennzeichnung in Übersichtsplan.
Abrechnung pro Brandschutzklappe.
Menge: 5,000 St

*Hinweis: INBETRIEBNAHME, EINREGULIERUNG, PROBEBETRIEB UND FUNKTIONSTEST*
Sämtliche technischen Anlagen und Anlagenteile, die sich im Leistungsumfang des Auftragnehmers befinden, sind von fachkundigem Personal, beauftragt durch den AN, bzw. durch die vom AN beauftragten Werkskundendienste seiner Lieferanten in Betrieb zu nehmen, einzuregulieren ggf. zu prüfen, einem Funktionstest zu unterziehen und zu dokumentieren.

Inbetriebnahmeablauf
Die Inbetriebnahme der Anlage beinhaltet:
- Vorlage der ersten Fassung der Bestandsunterlagen zur
  Inbetriebnahme (Prüfsatz)
- die Überprüfung der Drehrichtung der Aggregate
- die Überprüfung der Schaltfunktionen
- erforderliche Einstell-und Einregulierungsarbeiten
- Probelauf der Anlagen
- Die Inbetriebnahmeprotokolle sind den Bestandsunterlagen
  (Endfassung) beizulegen
- einmalige Einweisung des Bedienpersonals, Protokoll ist den
  Bestandsunterlagen (Endfassung) beizulegen

Die Inbetriebnahme, Einregulierung, Probebetrieb und Funktionstest aller in diesem LV beschriebenen technischen Anlagen erfolgt nach dem Bauzeitenterminplan und umfasst folgende Abläufe die parallel zu erbringen sind und die aktiv begleitet werden müssen:

- Einschalten aller Anlagenteile mit Komponententests
- grobe Einstellung aller Anlagenteile
- Einregulierung und Messung
- Sicherheitsprüfungen
- Feinregulierung und Messung aller Anlagenteile
- Inertisieren aller erforderlichen (Trinkwassersysteme,
  Gasanlagen) Anlagenteile
- GLT-Anlagenvisualisierung
- Leistungsfeststellung, Messkontrolle und
  Mängeldokumentation
- Integraltests und gewerkeübergreifende Inbetriebnahmen
- Mängelbeseitigung
- Probebetrieb, z.T. mit Nutzereinrichtungen
- Inbetriebnahmeauswertung, Mängelliste
- Einweisung und Schulung des Betriebspersonals
- Sachverständigenprüfungen, Abnahme
- Dokumentation der Ergebnisse
- VOB Abnahme
- Mängelbeseitigung

Betriebsrelevante Einstellwerte, Betriebszeiten, Soll- und Istwerte, Leistungsvor- und Angaben aus den Anlagenbeschreibungen sind vom Auftragnehmer aufzunehmen, zu protokollieren und nachzuweisen.

Bei Erfordernis von Messgeräten oder Werkzeugen hat der Auftragnehmer diese ohne gesonderte Vergütung beizustellen.

Alle vom Auftragnehmer eingesetzten Messgeräte müssen nach DIN EN ISO 9001 kalibriert sein. Der Messbereich der Geräte ist so zu wählen, dass die der Leistungsbeschreibung zugrunde liegenden Qualitäten nachweislich dokumentiert werden können.

Alle Messgrößen sind mit Datum und Uhrzeit in einem Gesamtdokument festzuhalten.

Bei Anlagen- oder Anlagenteilen, die mit elektrotechnischen Gewerken, der Gebäudeautomation oder Systemen weiterer Gewerke in funktionalem Zusammenhang stehen, ist eine 1:1 Prüfung von Objekten mit Eigenschaften und Schaltung von Betriebszuständen durchzuführen. Die Prüfung hat von der Feldebene durchgängig bis zur jeweiligen Managementebene inklusive einer dort ggf. eingerichteten Visualisierung zu erfolgen. Die Durchgängigkeit der Nomenklatur (AKS; Benennung im Anlagenbuch) ist zu prüfen. Das Prüfergebnis ist in Prüflisten durch alle beteiligten Gewerke zu dokumentieren und schriftlich zu bestätigen. Erforderliche Korrekturmaßnahmen und Nachprüfungen sind einzuleiten und zu dokumentieren.

Erforderliche Sachverständigenprüfungen sowie Prüfungen einer zugelassenen Überwachungsstelle (ZÜS) werden vom Auftraggeber veranlasst. Der Auftragnehmer hat sach-, fach- und ortskundiges sowie ausreichendes Personal und die für die Prüfung erforderliche notwendige Dokumentation zur Durchführung beizustellen.

Der erfolgreiche Abschluss der „Inbetriebnahme, Einregulierung, Prüfungen und Funktionstest“ ist  Voraussetzungen zur Anzeige der Bereitschaft zum Probebetrieb.

Alle Protokolle der Inbetriebnahme, Einregulierung, Prüfung und Funktionstests sind vom Auftragnehmer mit der Anzeige des Beginns des Probebetriebes dem Auftraggeber zur Einsichtnahme vorzulegen.

Alle zuvor genannten Protokolle werden Bestandteil der an den Auftraggeber zu übergebenden Bestandsdokumentation.

Diese Leistungsbeschreibung gilt für die nachfolgende Position
"PROBEBETRIEB"

**01.01.09.159 Gewerkeinterne Inbetriebnahme**
Gewerkeinterne Inbetriebnahme

Der AN hat eigenverantwortlich die Inbetriebnahme der Anlage und Anlagenteile gemäß Leistungsverzeichnis vorzunehmen und die geforderte Funktionalität herzustellen und nachzuweisen. Zum Nachweis der Funktionsfähigkeit aller Anlagen hat der AN Funktionskontrollen und -prüfungen, sowie die Einregulierung bzw. Einstellung der Anlagen und Anlagenteile durchzuführen.
Die gewerkeinterne Inbetriebnahme ist in entsprechenden Prüfberichten zu dokumentieren.
Menge: 1,000 St

**01.01.09.160 Gewerkeübergreifende Inbetriebnahme**
Gewerkeübergreifende Inbetriebnahme

Mitwirken und Teilnahme an gewerkübergreifende Inbetriebnahmen, so dass die gewerkeübergreifene Funktionalität gewährleistet ist.
Ziel der gewerkeübergreifende Inbetriebnahme ist die Sicherstellung des ordnungsgemäßen Zusammenspiels der gemäß Leistungsverzeichnis errichtete gebäudetechnischen Anlage mit den interagiererenden gebäudetechnischen Anlagen in Vorbereitung der integrativen Tests mit dem AG.

Zur Gewerkeübergreifende Inbetriebnahme gehört unter anderem:
- Integration der anlagenspezifischen Meldungen,
  Steuerungsfunktionen und Verknüpfungen in die
  Gesamtanlage (Umsetzung Brandfallmatrix, Aufschaltung auf
  übergeordnete Gebäudeleitsysteme, Gefahremangementsystem, Fernwirksystem)
- Durchführung von anlagenübergreifende Funktionstests
- Testbetrieb zur Feststellung der Mängelfreiheit der Anlagen
  in Wechselwirkung mit anderen, auf sie betriebsbestimmend,
  einwirkenden Bauteile oder Anlagen (Interaktionsprüfung)
Menge: 1,000 psch

**01.01.09.161 Probebetrieb**
Probebetrieb

Sämtliche Anlagen oder Anlagenteile die sich im Leistungsumfang des Auftragnehmers befinden sind zur Probe für einen Zeitraum von 4 aufeinander folgenden Kalenderwochen zu betreiben.

Dieser ist in einem zeitlichen Zusammenhang mit allen am Projekt beteiligten Gewerken durchzuführen, wobei die Anlagen der Gebäudeautomation und Gefahrenmeldeanlagen als übergeordnete Systeme eine führende und besondere Position einnehmen.

Eine Voraussetzung zur Durchführung des Probebetriebs ist der betriebsbereite Zustand der Anlagen die durch die Objektüberwachung unter Einbeziehung des technischen Gebäudemanagements des Auftraggebers im Rahmen von Leistungsfeststellungen festgestellt wird. Der Beginn des Probebetriebs bedarf der Freigabe des AG.

Eine weitere Voraussetzung für den Beginn des Probebetriebs ist eine abgeschlossene Inbetriebnahme der Gebäudeautomation und Gefahrenmeldeanlage, wenn diese mit den Anlagen in einem funktionellen oder überwachenden Zusammenhang stehen.

Vor Beginn des Probebetriebes ist vom Auftragnehmer das Betreiberszenario mit der zuständigen Objektüberwachung
abzustimmen.

Als Probebetrieb ist ein gewerkeübergreifendes Betreiben der gesamten technischen Anlagen im 24 Stunden Betrieb während dieses Zeitraumes zu verstehen und dient dem Nachweis der bestimmungsgemäßen und vertragsgeschuldeten Funktion der technischen Anlage.
Die Anlagen sind während des Probebetriebes vom AN mit Fachpersonal zu betreiben, zu überwachen und bei Störungen umgehend wieder in Betrieb zu setzen.
Organisation einer Rufbereitschaft über den Zeitraum des Probebetriebes zur Störungsbeseitigung und Einrichtung einer dauerhaft erreichbaren Rufbereitschaft (Notdienst).

Treten während des Zeitraums des Probebetriebs Störungen an den Anlagen auf, sind folgende Reaktionszeiten zur Störungsbeseitigung durch den Auftragnehmer einzuhalten:

a) werktäglich, Montag bis Freitag, von 8:00 Uhr bis 16:30 Uhr:

- Reaktionszeit zum Beginn einer Fehleranalyse vor Ort max.
  2 Stunden nach Information über eine Störung
- Zulässige Ausfallzeit betriebskritischer, probebetriebener
  Anlagen max. 4 Stunden während der werktäglichen
  Regelarbeitszeit
- Zulässige Ausfallzeit betriebsunkritischer, probebetriebener
  Anlagen max. 24 Stunden

b) Samstags-, Sonn- u. Feiertage ganztägig sowie werktäglich von 16:30 Uhr bis 8:00 Uhr bei betriebskritischen Anlagen:

- Reaktionszeit zur Fehleranalyse vor Ort max. 2 Stunden
- Zulässige Ausfallzeit betriebskritischer, probebetriebener
  Anlagen max. 4 Stunden

Dabei ist die Versorgung der an die jeweilige Anlage angebundenen Einrichtungen während der bestehenden Nutzungszeiten sicherzustellen. Beim vom AG eingebrachten Geräten, die mittels der vom AN gelieferten und/oder eingebrachten Anlagen betrieben werden, hat der AN bei Aufnahme des Echtzeitbetriebes mitzuwirken, um seinerseits zu vertretende Mängel schnellstmöglich zu beseitigen. Die entsprechenden Fachkräfte sind zur Verfügung zu stellen. Der AG und dessen Vertreter oder Bevollmächtigte haben das Recht
am Probebetrieb teilzunehmen und sind über die Betriebsabläufe in Kenntnis zu setzen. Fachpersonal das an den Geräten später arbeiten wird ist in den Probebetrieb einzubeziehen. Dieser erfolgreiche Probebetrieb ist wesentliche Voraussetzung für die
Förmliche VOB- Abnahme. Während des Probebetriebs ist die
Funktion und Einstellung der gesamten Anlagen zu überwachen, zu prüfen und bei Bedarf nach zu regulieren.
Der Verlauf des Probebetriebs, insbesondere die aufgetretenen Störungen ist schriftlich und digital zu dokumentieren und wöchentlich vorzulegen.

Dazu gehören:
- Trendaufzeichnungen
- Nachweis der Leistungsfähigkeit der Anlagen
- Szenarien
- Sommer-/ Winterfall
- Störanfälligkeiten
- und deren Beseitigung

Im Rahmen des Probebetriebs wird zudem ein Gebäudefunktionstests durchgeführt. Hierbei wird das Verhalten aller technischen Anlagen des Gebäudes bei Spannungsausfall und / oder Brandereignissen und Spannungswiederkehr nach definierten Szenarien hinsichtlich erwarteter Anlagen- und Betriebszustände getestet.

Die Testszenarien lassen sich wie folgt definieren:
- wiedereinschalten der elektrisch betriebenen Anlagen nach
  Netzwiederkehr
- Erreichen der eingestellten Sollwertvorgaben der elektrisch
  betriebenen und/oder gesteuerten Anlagenteile des
  vorliegenden Leistungsverzeichnisses nach Netzwiederkehr
- Übergang in Regelbetrieb

Sämtliche eventuell entstehenden Kosten (z.B. Fahrkosten, Geräte, etc.) sind mit einzukalkulieren.
Als Kalkulationsgrundlage kann von 1 Mann x 4 Stunden x 3
Arbeitstage pro Woche ausgegangen werden.
Der Beginn und das Ende des Betreibens der Anlagen werden
von der Fachbauleitung oder dem AG schriftlich festgelegt.

Der Auftraggeber behält sich vor, sämtliche Anlagen während des Probebetriebes zu prüfen.

Aufzeichnungen und Dokumentationen sind auf Verlangen des Auftraggebers bzw. der Objektüberwachung jederzeit zur Einsicht bereitzustellen.

Aufzeichnungen, Dokumentationen und Auswertungen der Prüfungen und des Probebetriebes werden Bestandteil der an den Auftraggeber zu übergebenden Bestandsdokumentation.

Der störungsfreie Betrieb betriebskritischer Anlagen über einen Zeitraum von 28 zusammenhängenden Kalendertagen über jeweils 24h im Regelbetrieb innerhalb des Zeitraums des Probebetriebs ist Voraussetzung für den Abschluss einer erfolgreichen Probebetriebsphase.

Die Kosten des Energieverbrauches (Strom, Wasser, Gas, Fernwärme) des Probebetriebes trägt der Auftraggeber, die Kosten für Verbrauchsstoffe, wie Salze oder Chemikalien für Wasseraufbereitungsanlagen, Schmierstoffe, Filter sind vom Auftragnehmer zu tragen.
Menge: 4,000 Wo

**01.01.09.162 Erhaltungsbetrieb bis zur Übergabe an den Nutzer**
Erhaltungsbetrieb bis zur Übergabe an den Nutzer

Anlagenbetrieb bis zur Übergabe an den Nutzer.
Da zwischen der Inbetriebnahme, Leistungsfeststellung und dem Probebetrieb kein eigenständiger Betreiber vorhanden ist,
ist es erforderlich den Anlagenbetrieb dem Anlagenerrichter zu überantworten.
Ziel: Das Betreiben der Anlagen soll grundsätzlich die
ordnungsgemäße Funktion der Anlagen sicherstellen.
Dies erfolgt z.B. durch:
- regelmäßige Kontrollgänge (ggf. stichpunktartig)
- Prüfung der Anlagenfunktionen
- Dokumentation der Anlagenzustände
- Beseitigung von Störungen,
- nachfüllen von Betriebsstoffen
- Prüfung von sicherheitsrelevanten Einbauteilen
Zur Sicherstellung der eingestellten Anlagenparameter
der Anlagen sind sämtliche im LV beschriebenen
technischen Anlagen bis zum Probebetrieb weiter zu betreiben.
Dabei sind in Zusammenarbeit mit dem Gewerk MSR / GLT
die Sollwerte der Parameter aller technischen Anlagen
einmal pro Woche schriftlich und digital zu dokumentieren.

Das schriftliche Protokoll ist dem AG wöchentlich vorzulegen. Bei Anlagenstörungen ist die OÜ und der AG unverzüglich zu informieren.
Störungen im Anlagenbetrieb sind umgehend zu beseitigen
Die UVV-Vorschriften und die Hausordnung sind zu beachten.

Sämtliche eventuell entstehenden Kosten (z.B. Fahrkosten, Geräte, etc.) sind mit einzukalkulieren.
Der Beginn und das Ende des Betreibens der Anlagen werden
von der Fachbauleitung oder dem AG schriftlich festgelegt.
Positionsmenge = Produkt aus '1'

(Vorhaltemenge)
mal '4'

(Vorhaltedauer).
Menge: 4,000 StWo

*Hinweis: ABNAHME UND DOKUMENTATION*
Dokumentation unter Zugrundelegung der RLBau Teil F einschließlich:

- Entsorgungsnachweise
- Protokolle aller durchzuführenden Leistungsmessungen
- Abnahme-Bescheinigungen mit öffentlich-rechtlicher Wirkung,
  wie TÜV und falls erforderlich, vom Verband der
  Sachversicherer
- Bestandspläne - Ausführungspläne (Grundrisse Schnitte,
  Details)
- Berechnungen

- Schalt- und Leitungspläne
- Anlagen- und System- bzw. Funktionsbeschreibungen
- Geräteverzeichnis mit Bedienungs- und
  Instandhaltungsanleitungen
- Pflegeanleitungen
- Prüfbücher mit dem Ergebnis der vor der Inbetriebnahme
  durchgeführten Prüfungen
- Protokolle der Begehungen der Montage-Zwischenstände
- Fotodokumentation der Baustelle
- Fristenpläne für Wartungs- und Instandhaltungsarbeiten

Qualitätsnachweis über sämtliche eingebauten Stoffe und Teile mit den Angaben zu folgenden Daten (sofern zutreffend):
- Nachweis über die Eignung des Bauprodukts
- Nachweise über Eignungs-, Güte- und Kontroll- und sonstige
  Prüfungen
- Nachweise über Eigen- und Fremdüberwachungen
- Bauart- und Zulassungsbescheinigungen gemäß geltendem
  Recht
- Folgende Angaben sind darüber hinaus aufzuführen.
  Stoff-/ Produktname und Bezeichnung
  Hersteller (Name, Anschrift, Telefon, Telefax)
  Herkunft
  Herstelldatum
  Bestandteile
  physikalische und chemische Eigenschaften
  Brandverhalten

Umfang und Format:
Die Zeichnungen und sonstigen Unterlagen sind in Papierform
3-fach, schwarz/weiß, in Ordnern zu übergeben.
Grundrisse, Schnitte und Ansichten sind in Maßstab 1:100,  Detailpläne im Maßstab 1:20, 1:5 oder 1:1 zu erstellen,
Die Aufmaßpläne sind in Papierform, 1:100, 2-fach, schwarz/weiß zu übergeben.

Neben der Papierform sind alle genannten, durch den AN erstellten Unterlagen als Dateien in einem digitalen Austauschformat dem AG zur Verfügung zu stellen:
- Pläne im pdf- und dwg-Format
- sonstige Unterlagen im pdf-Format

Die Dokumentation ist parallel zur Ausführung der Bauleistung zu erstellen und fortzuschreiben.

Bis spätestens 21 Tage vor Abnahme der Bauleistung ist die
Bestandsdokumentation komplett vom Auftragnehmer an die AG-Objektüberwachung zu übergeben.

Diese Vorbeschreibung gilt für die nachfolgende Position "BESTANDSDOKUMENTATION"

**01.01.09.163 Sachverständigen Abnahme**
Sachverständigen Abnahme

Für die technische Überprüfung und Begutachtung der Lüftungsanlagen hat der AN einen amtlich zugelassenen Prüfingenieur in Abstimmung mit dem AG zu beauftragen. Grundlage der Prüfung stellt die SPrüfV dar.
Die anfallenden Kosten und Prüfgebühren sind in diese Position miteinzukalkulieren. Die Termine der Abnahme sind dem AG mindestens 12 Werktage im Voraus schriftlich mitzuteilen. Der AG behält sich vor, an diesem Termin teilzunehmen.
Die Abrechnung erfolgt je Anlage.
Menge: 4,000 St

**01.01.09.164 Bestanddokumentation**
Bestanddokumentation

Der Auftragnehmer hat folgende Unterlagen und
Zeichnungen zu erstellen und dem Auftraggeber 21 Tage vor Fertigstellung der betriebsbereiten Anlage, vollständig, in DIN-A4 Ordnern zur Prüfung, 1-fach digital und 1-fach Papier vorzulegen.
21 Tage vor Abnahme ist die geprüfte, überarbeitete Dokumentation 3-fach in Papier in DIN-A4 Ordnern an den AG zu übergeben. Die gesamte Bestandsdokumentation ist zusätzlich 3-fach digital auf Datenträger (DVD-ROM) zu übergeben.
Datenformat: Pläne -dwg, -plt, -pdf, und in bearbeitbarer Form von evtl. benutzten Haustechnik Spezialprogrammen (C.A.T.S., Nova Plancal, SOLAR, o. dgl.).
Restliche Unterlagen im PDF-Format oder MS-Windows kompatibler Form (Excel, Word, usw.).
Die Vorlage der vollständigen Bestandsunterlagen ist eine zwingende Voraussetzung für die Durchführung der Abnahme.

Mitzuliefernd sind Unterlagen gemäß VOB Teil C
(insbesondere) Allgemeine Technische
Vertragsbedingungen für Bauleistungen
DIN 18299 Allgemeine Regelungen für Bauarbeiten jeder Art
DIN 18381 Gas-, Wasser- und Abwasserinstallationsarbeiten
DIN 18421 Dämm- und Brandschutzarbeiten an techn. Anlagen

Inhaltsverzeichnis:
1. Anlagenbeschreibung
2. Anlagenschema
3. Zusammenstellung der wichtigsten technischen Daten
4. Vorgeschriebene Prüf- und Herstellerbescheinigungen
5. Elektrische Übersichtsschaltpläne und Anschlusspunkte
6. Bedienungs- und Wartungsanleitungen einschl.
  Wartungs- und Instandhaltungsterminplans
7. Einweisungsprotokoll des Wartungs- und Bedienungspersonals
8. Bestandspläne
9. Protokolle, Analysen, Gutachten
10. Abnahme

Inhalt: (insbesondere)
1. Anlagenbeschreibung
    - AIIg. Beschreibung der technischen Anlage mit allen
  Funktionen und wichtigen Merkmalen
    - Funktionsbeschreibung
2. Anlagenschemata farbig, bevorzugt DIN A4, sonst DIN A3
  gefaltet
    - Automationsschemata
3. Zusammenstellung der wichtigsten technischen Daten
    - Geräteliste
    - Stücklisten
    - Ersatzteilliste
4. Vorgeschriebene Prüf- und Herstellerbescheinigungen
  (je nach Gewerk)
    - CE-Kennzeichnung
    - Zulassungen BSK
    - DVGW Zulassungen
    - sonstige Bescheinigungen
    - Fachunternehmererklärung
5. Elektrische Übersichtsschaltpläne und Anschlusspunkte
    - Pläne nach DIN EN 61082-1 und 61082-3 Dokumente der
  Elektrotechnik
6. Bedienungs- und Wartungsanleitungen
    - Herstellerbedienungsanleitungen
    - Arbeitskarten nach AMEV - Wartung 2018
  (Die Wartungskarten sind gemäß den Herstellerangaben zu
  vervollständigen)
    - Erstellung eines Wartungs- und
  Instandhaltungsterminplans für alle betroffenen
  eingebauten gebäudetechnischen Anlagen
    - Anleitungen
7. Einweisungsprotokoll des Wartungs- und
  Bedienungspersonals
    - Teilnehmerliste
    - Beschreibung über die Art und Umfang der Einweisung
  Ausgehändigte Unterlagen
8. Bestandspläne
    - Papierpausen (farbig angelegt) gefaltet DIN A4 Format
  in M 1:50
9. Protokolle, Analysen, Gutachten (je nach Gewerk)
    - Funktionsmessungen
    - Leistungsmessungen
    - Druckprotokolle
    - Messprotokolle
    - Einregulierprotokolle (z.B. hydr. Abgleich, Luftmengen)
    - Mikrobiologische Wasseruntersuchung nach VDI 6023
    - sonstige Protokolle
10. Abnahme (je nach Gewerk)
      - Abnahmebescheinigung
      - Abnahmeprotokoll (Mängelliste)
      - Teilnehmerliste

Rückenbeschriftung der DIN A4 Ordner: stehend lesbar
- Liegenschaft: siehe Auftragsschreiben
- Bestandspläne und Dokumentationsunterlagen
- Gewerk
- Maßnahmenbeschreibung: siehe Auftragsschreiben
- Vergabebeschreibung: siehe Auftragsschreiben
- Monat/Jahr
- Firmenanschrift
Menge: 1,000 St

**01.01.09.165 Bestandsplan CAD DWG Datenträger Wechseldatenträger USB**
STLB-Bau 2026-04 070
Bestandsplan erstellen, mit CAD-Programm, anhand von Montageplänen des AN, Übergabe vor der Abnahme, als Papierzeichnung/Plotterausdruck, 3-fach, farbig, gefaltet DIN A 4, einschl. Übergabe der Pläne, zur Weiterbearbeitung auf CAD-System, Schnittstelle DWG, Datenaustausch über Datenträger, USB, Organisation und Verwaltung des Datenaustausches, Layerstrukturen und Zeichnungsebenen.
Menge: 1,000 St

**01.01.09.166 wiederh. Einweisg AnzTeilnehmer 2 St**
STLB-Bau 2026-04 070
Wiederholte Einweisung des Bedienungs- und Wartungspersonals
Anzahl der Teilnehmer '2' St,

Dauer Schulung/Einweisung '8' h,
vor Ort, Reise- und Unterbringungskosten übernimmt der AN, die durchgeführte Einweisung wird protokolliert.
Menge: 1,000 St

**01.01.09.167 Fotodokumentation**
Fotodokumentation
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 10,000 St

**01.01.09.168 Fotodokumentation Brandschutz**
Fotodokumentation Brandschutz
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 5,000 St

##### Titel 01.01.10 KG 499.3 Dienstleistungen / Besondere Leistungen

**01.01.10.169 Bezeichnungsschild mehrschichtig Kunststoff H 40mm B 100mm Schildträger Spannband**
STLB-Bau 2026-04 042
Bezeichnungsschild, Farbe und Beschriftung nach Angaben des AG, aus mehrschichtigem Kunststoff, Beschriftung 3-zeilig, geprägt, rechteckig, Höhe 40 mm, Breite 100 mm, Befestigung mit Schildträger aus verzinktem Stahl, Halter und Spannband.
Menge: 24,000 St

**01.01.10.170 Farbkennzeichnung Richtungspfeile**
Farbkennzeichnung der Luftleitungen, Kennzeichnung der Fließrichtung durch Richtungspfeile, Farbe getrennt nach Luftmedium
Menge: 42,000 St

**01.01.10.171 Schaltbild Lüftungsschema**
Schaltbild
mit Darstellung des gesamten Anlagenaufbaus einschl. Kanäle, Rohren, VVS + KVS-Regler, Ventilen, Fühler sowie Leistungsangaben und allen Beschriftungen, farbig angelegt in
Kunststoffplatten staubdicht eingeschweißt einschl. Befestigungsmaterial.
Das Anlagenschema ist vor dem Anbringen, dem AG zur Genehmigung vorzulegen und vor der Abnahme an einer vom AG bezeichneten Stelle anzubringen.
Abmessungen:  1,6 x 0,6 m.
Verwendung:  Lüftungsschema
Menge: 1,000 St

**01.01.10.172 Aufhänge-Stützkonstruktion Stahl verz**
STLB-Bau 2026-04 075
Aufhänge- und Stützkonstruktion aus verzinktem Stahl, mit schalldämmender Zwischenlage, einschl. Decken-/Mauerwerksbefestigung, befestigen mit Befestigungsmitteln mit bauaufsichtlichem Nachweis einschl. Bohrungen.
Menge: 50,000 kg

### 02 Titel 2 (Förderpaket P2), Umbau Bestand

#### 02.01 KG 430 Lufttechnische Anlagen

##### Titel 02.01.01 KG 431.1 Geräte mit Zubehör

*Hinweis: Standardbesch RLT Unterlagen, Nebengew., Wärme- Kälteversorgung, Sanitär, Gebäudeautomation, Elektroinst., Wärmedämmung*
Der AN für die RLT-Anlagen stellt für Nebengewerke technische Unterlagen/Angaben, unterteilt nach Bauelementen, zur Verfügung:

Wärme-, Kälteversorgung:
vermaßte Anschlusszeichnungen, Verfahrensfließschemata, Massenströme in kg/h, Temperaturen in Grad C, Druckdifferenzen in kPa

Sanitäre Ver- und Entsorgung:
vermaßte Anschlusszeichnungen, Verfahrensfließschemata, Massenströme in kg/h, Temperaturen in Grad C, Druckdifferenzen bzw. Vordrücke in kPa, Wasserqualität

Gebäudeautomation:
Anschlusspläne, Verfahrensfließschemata, Funktionsbeschreibungen, Funktionslisten, Vorgaben der Einbauorte sowie Anschluss- oder Einbaubedingungen für Messwertgeber und Stellgeräte

Elektroinstallation:
Bemessungsleistungen in kW, Vorgaben für Verkabelungen, Verbindungspläne/Tabellen

Wärmedämmung:
Montagezeichnung mit Angaben der Lage und Temperaturen der zu dämmenden Anlagenteile, die Unterlagen sind 3-fach dem AG zu übergeben.

*Hinweis: Einzelbeschreibung Nr. 1 - Luftleitungskomponenten*
Einzelbeschreibung Nr. 1

Luftleitungskomponenten sind gem. VDI 6022 ab Werk zu verpacken und bis zum Einbau zu schützen.
Bei Montageunterbrechungen muss darauf geachtet werden, dass der Verschluss bis zur Weitermontage sichergestellt wird.

*Hinweis: Einzelbeschreibung Nr. 2 - Formstücke als Zuschlag nach DIN 18379*
Einzelbeschreibung Nr. 2

Alle runden Formstücke als Zuschlag nach DIN 18379 zu den entsprechenden Rohrlängen.
Bei Positionen mit Gradangaben bezieht sich dieser jeweils auf den größtmöglichen.

*Hinweis: Einzelbeschreibung Nr. 3 - Schalungshilfen*
Einzelbeschreibung Nr. 3

Die Herstellung notwendige Schalungshilfen, einschl. des entfernens nach Fertigestellung, zum zulassungskonformen Verschluss von Brandschutzabsperrungen müssen in den Einheitspreisen berücksichtigt werden.

*Hinweis: Einzelbeschreibung Nr. 4 - Schrauben und Nieten*
Einzelbeschreibung Nr. 4

Es wird ausdrücklich darauf hingewiesen, dass der maximale Überstand von Schrauben und Nieten von 12mm eingehalten werden muss.

*Hinweis: Einzelbeschreibung Nr. 5 - Revisionsöffnungen in Luftleitungen*
Einzelbeschreibung Nr. 5

Es wird ausdrücklich darauf hingewiesen, dass bei der Erstellung der Anlagen die notwendigen Zugangsmöglichkeiten gem. DIN EN 12097 bwz. VDI 6022 berücksichtigt werden müssen. Die Abrechnung erfolgt über die entsprechende Leistungsposition.

*Hinweis: Einzelbeschreibung Nr. 6 - Sonderkonstruktionen*
Einzelbeschreibung Nr. 6

Die Erstellung von Lüftungsaufhängungen mittels Konstruktionsschienen wird nicht als separat zu vergütende Konstruktion akzeptiert und ist, wie in den Einzelpositionen beschrieben, im entsprechenden Einheitspreis der Luftleitungen enthalten! Die Position wird nur für Sonderkonstruktionen bzw. für gewerkeübergreifende Konstruktionen herangezogen.

*Hinweis: Einzelbeschreibung Nr. 7 - Ausschnitte Einbaugitter Luftleitung*
Einzelbeschreibung Nr. 7

Der Einheitspreis der Position bezieht sich inklusive den notwendigen Ausschnitten in Luftleitungen gem. den Herstellerangaben sowie dem Entgraten der Schnittstelle.

*Hinweis: Einzelbeschreibung Nr. 8 - Anlage Anlage Kompaktanlage Lehrerzimmer*
Einzelbeschreibung Nr. 8 - Anlage Anlage Kompaktanlage Lehrerzimmer
Technische Hauptdaten:
Luftmenge Zuluft: ca. 1.000 m³/h 1
Luftmenge Abluft: ca. 1.000 m³/h 1
Ausführung als Kombigerät Zuluft/Abluft
Geräteleistung und Ausführung geeignet zur Erfüllung der Anforderungen gemäß EN 1886 sowie EU-VO 1253/2014, soweit die hierfür erforderlichen Zusatzkomponenten bauseits bzw. im Leistungsumfang vorgesehen werden.

Gehäuseausführung:
Kältebrückenfreie rahmenlose Gehäuse-Konstruktion in wärme- und schalldämmender Ausführung aus ISO-Paneelen.
Paneelstärke ca. 30 mm, schwerentflammbares Isoliermaterial, Baustoffklasse B1-s1-d0 nach DIN EN 13501, Innen- und Außenflächen glatt und reinigungsfähig ausgeführt. Geräteboden begehbar, wärmegedämmt und hygienegerecht ohne schmutzanfällige Innenvertiefungen. Revisionszugänge über dicht schließende Wartungstüren mit geeigneten Verschlüssen und Sicherungseinrichtungen. Kondensatführende Bereiche mit korrosionsbeständigen, gedämmten Wannen und sicherem Ablauf. Mechanische Gehäusekennwerte mindestens in einer der Geräteklasse entsprechenden Ausführung gemäß EN 1886

Hygienische und konstruktive Anforderungen:
Hygienegerechte Ausführung für RLT-Anlagen mit guter Reinigbarkeit und Wartungszugänglichkeit, Dicht ausgeführte Geräteabschnitte mit geeigneten Kammerdichtungen. Schutzmaßnahmen im Bereich rotierender Komponenten entsprechend den Sicherheits- und Hygieneanforderungen, u. a. unter Berücksichtigung VDI 6022.

Komponenten Zuluftseitig bestehend aus:
Verbindungsstutzen
Außen-/Anschlussklappensektion
Filtersektion
Bypassklappensektion
Wärmerückgewinnung
Ventilatorsektion
Nachheizregister
Anschlusssektion

Komponenten Abluftseitig entsprechend funktionsgerecht abgestimmt als Kombinationsgerät mit Wärmerückgewinnung.

Filter:
Zuluftfilter mindestens in der Klasse ISO ePM1 55 %
Abluftfilter mindestens in der Klasse ISO ePM10 50 %
Filter einschiebbar, wartungsfreundlich zugänglich
Filtergehäuse und Aufnahmen korrosionsgeschützt ausgeführt
Erforderliche Einrichtungen zur Filterüberwachung sind vorzusehen, soweit für die Einhaltung der Ökodesign-Anforderungen notwendig

Wärmerückgewinnung:
Wärmerückgewinnung über Plattenwärmeübertrager
Ausführung mit Bypassfunktion
Kondensatableitung aus WRG-Sektion ist vorzusehen
Temperaturübertragungsgrad und Effizienz geeignet für energieeffizienten Anlagenbetrieb

Heizregister:
Warmwasser-Heizregister für Lufterwärmung
Registerauslegung auf projektspezifische Leistungsdaten. Mit geeigneten Anschlüssen sowie Einrichtungen zum Entlüften und Entleeren

Ventilatorsektion:
Ventilatoren als freilaufende Radialventilatoren mit rückwärtsgekrümmten Laufrädern.
Direkt angetrieben, mit energieeffizienten Motoren und integrierter stufenloser Drehzahlregelung.
Motorregelung über geeignetes Standardsignal, z. B. 0–10 V.
Schwingungsentkoppelte Lagerung und flexible Anschlussausbildung zur Reduzierung der Körperschallübertragung.

Elektrische Ausrüstung:
Interne Verdrahtung gemäß den einschlägigen VDE-Bestimmungen.
Vorsehen eines allpoligen Reparatur-/Wartungsschalters in geeigneter Schutzart.
Beleuchtung der relevanten Wartungssektionen sowie Sichtkontrollmöglichkeiten, soweit für Betrieb und Instandhaltung erforderlich.

Digitale Steuerung:
Die systemintegrierte Steuerung dient zur Regelung des zentralen Lüftungsgerätes. Mit modularer Hardware und flexibler Softwarelogik sind zahlreiche Steuerungsmöglichkeiten gegeben, die passgenau auf die Nutzersituation angepasst wird.
Die Regelung besteht aus einem Hauptregelmodul sowie aus Erweiterungsmodulen, je nach Ausstattung und Zubehör der Lüftungsgeräte.

Steuerungsfunktionen:
- Ein- und Ausschalten des Lüftungsgerätes
- getrennte und stufenlose Ansteuerung beider Ventilatoren
- Kalenderfunktion mit programmierbaren Tages- und Wochenprogrammen
- programmierbare Benutzerprofile
- Regelung wahlweise nach ZUL/ ABL/ RAUM
- Sommer- / Winterkompensation
- Freie Nachtauskühlung
- Regelung Heizregister
- Filterüberwachung
- Reglung der modulierenden Bypassklappe
- Auswahl einer Bypassenteisung
- Laufüberwachung der Ventilatioren
- Reglung der Verschlussklappen
- Digitaleingänge/Analogeingänge 0-10V
- Analogeingänge
- Programmierbare Ein- und Ausgänge
- automatische Erkennung von Erweiterungsmodulen
- Fernkommunikation über RS485 und Ethernet
- Kommunikation über ModBus
- externer Freigabekontakt (Ein/Aus)
- Sammelstörmeldung
- integrierter Datenlogger
  Benutzeroberflächen WEB, Mobile, Bedienteil und Cloud
- integrierter Webserver und Cloud-Anbindung
- Fernwartung

Bedieneinheit:
Bedientableau mit sensitiven Vollfarb-Touchscreen mit hoher Auflösung, integriertem Temperatursensor für Aufputz-Montage. Zur Einstellung und Überwachung aller Regelungsparameter, zur Anzeige aller Betriebszustände sowie zur Fehlervisualisierung. Kabelkommunikation mit dem Lüftungsgerät erfolgt über RS485. Regelmodule verdrahtet in Schaltkasten, außen am Gerät montiert.

Interne Sensoren:
- Außenlufttemperatursensor: ANS T1
- Zulufttemperatursensor: ANS TM1
- Ablufttemperatursensor: ANS T2
- Fortlufttemperatursensor: ANS TM2
- Kapillar-Thermostat PWW: 016-H6927-107 - 3m
- Thermostat TF Plattentauscher: 016-H6927-107 - 3m
- Druckdose Zuluftfilter: 0 - 500 Pa (on / off)
- Druckdose Abluftfilter: 0 - 500 Pa (on / off)
Externe Sensoren:
- CO2-D
Schwingungs- und Körperschallentkopplung:
Gerät einschließlich Anschlussrahmen und Anschlüssen mit geeigneten Maßnahmen zur Schwingungs- und Körperschallentkopplung ausführen.

Mitzuliefernde Leistungen:
Vollständige Lieferung aller funktions- und betriebsnotwendigen Komponenten
Einbringung, Zusammenbau vor Ort, Ausrichtung und Befestigung
Anschlussfertige Montage
Dichtheits- und Funktionsprüfung
Übergabe mit technischer Dokumentation, Revisionsunterlagen sowie Wartungsanleitung

Alle elastischen Verbindungen mit Potentialausgleich!

*Hinweis: Einzelbeschreibung Nr. 9 -Aufbau Außen / Zuluftteil - Anlage Kompaktanlage Lehrerzimmer*
Einzelbeschreibung Nr. 9 - Aufbau Außen / Zuluftteil - Anlage Kompaktanlage Lehrerzimmer

Die angesaugte Außenluft (ODA) wird in folgenden Bauelementen (Reihenfolge ODA zu SUP) im Lüftungsaufstellraum der RLT-Anlage aufbereitet:

- Flexibler Anschluss
- Gliederklappe
- Filter
- Bypassklappe
- Wärmeüberträger Kreuzstrom
- Ventilator
- Lufterwärmer
- Flexibler Anschluss

*Hinweis: Einzelbeschreibung Nr. 10 -Aufbau Abluft / Fortluft - Anlage Anlage Kompaktanlage Lehrerzimmer*
Einzelbeschreibung Nr. 10 - Aufbau Abluft / Fortluft - Anlage Kompaktanlage Lehrerzimmer

Die angesaugte Abluft (ETA) wird in folgenden Bauelementen (Reihenfolge ETA zu EHA)  in der Lüftungszentrale der RLT-Anlage aufbereitet:

- Flexibler Anschluss
- Gliederklappe
- Filter
- Wärmeüberträger Kreuzstrom
- Ventilator
- Flexibler Anschluss

**02.01.01.001 RLT-Zentralgerät Zu-Abluft Heizen**
*** Leitbeschreibung
STLB-Bau 2026-04 075
Raumlufttechnisches Zentralgerät,
Volumenstrom '1000' m3/h,
zur Innenaufstellung, als stehende Konstruktion, für Zu- und Abluft, mit Außen- und Fortluftbetrieb, mit Plattenwärmerückgewinner, thermodynamische Luftbehandlung: heizen, Hygieneanforderungen VDI 6022 Blatt 1, Geschwindigkeitsklasse V1 DIN EN 13053 (max 1,6 m/s), Qualitätsanforderungen an das Gehäuse DIN EN 1886, mechanische Festigkeit, Gehäuseklasse D 1 (M), Dichtheitsklasse L 2 (M); Wärmedurchgangszahl Klasse T 2, Wärmebrückenfaktor TB 1, Wärmebrückenfaktor TB 1 für kaltluftberührte Gehäuseteile,
Luftvolumenstrom des Zuluftgerätes in m3/h '1000'

Luftvolumenstrom des Abluftgerätes in m3/h '1000'

max. mögliche Maße L/B/H in mm 'ca. 2600 / 600 / 1600'

max. zulässige Transportmaße eines Bauelements L/B/H in mm '800 / 800 / 1800'

Gehäuse für alle Bauteile doppelschalig, Wände und Decke aus verzinktem Stahl, mit Schall- und Wärmedämmung, Brandverhaltensklasse DIN EN 13501-1 A2 -s1, d0 (nichtbrennbar), Gehäuserahmen aus verzinktem Stahl, mit Anschlüssen für Außenluft-, Abluft-, Zuluft- und Fortluftbauteile, Ausführung gemäß Einzelbeschreibung,
Einzelbeschreibungs-Nr '08, 09 und 10, beinhaltend folgende Unterbeschreibungen:'
.
Menge: 1,000 St
*Unterbeschreibung 1 Stellklappe Stahl verz Motorbetätigung elektr.Stellantrieb Anz1St*
STLB-Bau 2026-04 075
Stellklappe, für Außenluftanschluss, außenliegend, mit Absperrfunktion, Rahmen und Lamellen aus verzinktem Stahl, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '12'
.
*Unterbeschreibung 2 Luftfilter Kompaktfilter Panelfilter Filter-L 96mm Rahmen Karton ePM10 Anz1St*
STLB-Bau 2026-04 075
Luftfilter, für Einbau in raumlufttechnisches Gerät, als Kompaktfilter als Panelfilter, Filtermedium aus Glasfasern, Filterlänge 96 mm, Rahmen aus Karton,
für die Anlage 'Anlage Kompaktanlage Lehrerzimmer'

Filterklasse ePM10 DIN EN ISO 16890, Abscheidegrad von 55 % bis unter 60 %,
Luftvolumenstrom in m3/h '1000'

max. Anfangsdruckdifferenz in Pa '37'

Anzahl der Luftfilter 1 St, Ausführung gemäß Einzelbeschreibung,
Einzelbeschreibungs-Nr '08'
.
*Unterbeschreibung 3 WRG Plattenwärmeübertrager geteilt Gehäuse Stahl verz Anz1St*
STLB-Bau 2026-04 075
Wärmerückgewinner als Plattenwärmeübertrager, für Einbau in raumlufttechnisches Gerät, in geteilter Ausführung, Luftvolumenströme nebeneinander, mit Gehäuse aus verzinktem Stahl, mit Bypass, Regelklappe und Stellantrieb, Bypass im Außenluftstrom, Klappenrahmen aus verzinktem Stahl, Klappenblatt aus Aluminium, mit elektrischem Stellantrieb, Bemessungsbetriebsspannung 24 V DC, mit stufenloser Steuerung, Stellsignal analog 0 (2) bis 10 V, ohne Rückmeldung, Schutzart IP 44 DIN EN 60529 (VDE 0470-1), Anzahl der Plattenwärmeübertrager 1 St, Ausführung gemäß Einzelbeschreibung,
Einzelbeschreibungs-Nr '08'

Außenluftvolumenstrom in m3/h '1000'

Abluftvolumenstrom in m3/h '1000'

Außenlufteintrittstemperatur im Winter in Grad C '-16'

Außenlufteintrittsfeuchte im Winter in g/kg '0,9'

Ablufteintrittstemperatur im Winter in Grad C '20'

Ablufteintrittsfeuchte im Winter in g/kg '13,5'

Außenlufteintrittstemperatur im Sommer in Grad C '32'

Außenlufteintrittsfeuchte im Sommer in g/kg '15'

Ablufteintrittstemperatur im Sommer in Grad C '26'

Ablufteintrittsfeuchte im Sommer in g/kg '10,5'
.
*Unterbeschreibung 4 Wärmeübertrager Lufterwärmer PN16 Anz1St*
STLB-Bau 2026-04 075
Wärmeübertrager, für Einbau in raumlufttechnisches Gerät, als Lufterwärmer,
für die Anlage 'Anlage Kompaktanlage Lehrerzimmer'

Luftvolumenstrom in m3/h '1000'

mit Rahmen aus verzinktem Stahl, Rohre und Sammelrohre aus Kupfer, Lamellen aus Aluminium, PN 16, mit Gewindeanschluss, R 1, Kondensatwanne und Ablaufstutzen, korrosionsgeschützt, Heizmedium Wasser,
Eintrittstemperatur des Heizmediums in Grad C '50'

Austrittstemperatur des Kühl-/Heizmediums in Grad C '30'

Anzahl der Wärmeübertrager 1 St.
*Unterbeschreibung 5 Radialventilator Direktantrieb Zuluft Wartungs-Lasttrennschalter 1S 1Ö 3polig*
STLB-Bau 2026-04 075
Radialventilator, einseitig saugend, ohne Gehäuse,
für die Anlage 'Anlage Kompaktanlage Lehrerzimmer'

mit Direktantrieb, Laufrad mit rückwärts gekrümmten Schaufeln, für Einbau in raumlufttechnisches Gerät, für Zuluft, spezifische Ventilatorleistung SFP 3 DIN EN 16798-3, Leistungsaufnahme Klasse P1 DIN EN 13053, Genauigkeitsklasse 1 DIN 24166, für Dauerbetrieb, saugseitig angeschlossen, frei ausblasend,
Volumenstrom '1000' m3/h,

externe Totaldruckerhöhung bei max. Volumenstrom in Pa '380'

Totaldruckerhöhung in Pa '550'

mit Motor, Bemessungsbetriebsspannung 230/400 V AC, Schutzart IP 54 DIN EN 60529 (VDE 0470-1), als Dreiphasenwechselstrom-Motor, einschl. Steuergerät, Motorschutz mit Messwertgeber als Kaltleiter zur Vorwarnung und Abschaltung,
A-Schallleistungspegel in dB '80 dB(A)'

mit elastischem Verbindungsstück, mit Klemmenkasten außerhalb des Gerätegehäuses, einschl. Wartungsschalter als Lasttrennschalter, mit 2 Hilfskontakten 1 S, 1 Ö, 3-polig, mit kalibrierter Volumenstrommesseinrichtung, Ausführung gemäß Einzelbeschreibung,
Einzelbeschreibungs-Nr '08'
.
Menge: 0,000 St
*Unterbeschreibung 6 Stellklappe Stahl verz Motorbetätigung elektr.Stellantrieb Anz1St*
STLB-Bau 2026-04 075
Stellklappe, für Außenluftanschluss, außenliegend, mit Absperrfunktion, Rahmen und Lamellen aus verzinktem Stahl, Gehäuseleckage ATC 2 DIN EN 1751, für Motorbetätigung, mit Kupplungsgestänge, innenliegend, mit elektrischem Stellantrieb, Bemessungsbetriebsspannung 24 V DC, mit Federrücklauf, Steuerungsbauteile zur AUF-/ZU-Steuerung, mit potentialfreien Kontakten für Stellungsfernanzeige, Stellsignal 0 (2) bis 10 V, mit Rückmeldung über Potentiometer, Schutzart IP 54 DIN EN 60529 (VDE 0470-1), Anschlussdichtheit Klasse 2 DIN EN 1751, mit schallentkoppeltem Verbindungsstück, Rahmen aus verzinktem Stahl, beschichtet, schallgedämmt, mit Potentialausgleich, mit Flansch, aus verzinktem Stahl, Anzahl der Stellklappen 1 St, Ausführung gemäß Einzelbeschreibung,
Einzelbeschreibungs-Nr '08'
.
*Unterbeschreibung 7 Luftfilter Kompaktfilter Panelfilter Filter-L 96mm Rahmen Karton ePM10 Anz1St*
STLB-Bau 2026-04 075
Luftfilter, für Einbau in raumlufttechnisches Gerät, als Kompaktfilter als Panelfilter, Filtermedium aus Glasfasern, Filterlänge 96 mm, Rahmen aus Karton,
für die Anlage 'Anlage Kompaktanlage Klassenzimmer'

Filterklasse ePM10 DIN EN ISO 16890, Abscheidegrad von 50 % bis unter 55 %,
Luftvolumenstrom in m3/h '1000'

max. Anfangsdruckdifferenz in Pa '19'

Anzahl der Luftfilter 1 St, Ausführung gemäß Einzelbeschreibung,
Einzelbeschreibungs-Nr '08'
.
*Unterbeschreibung 8 Radialventilator Direktantrieb Abluft Wartungs-Lasttrennschalter 1S 1Ö 3polig*
STLB-Bau 2026-04 075
Radialventilator, einseitig saugend, ohne Gehäuse,
für die Anlage 'Anlage Kompaktanlage Lehrerzimmer'

mit Direktantrieb, Laufrad mit rückwärts gekrümmten Schaufeln, für Einbau in raumlufttechnisches Gerät, für Abluft, spezifische Ventilatorleistung SFP 3 DIN EN 16798-3, Leistungsaufnahme Klasse P1 DIN EN 13053, Genauigkeitsklasse 1 DIN 24166, für Dauerbetrieb, saugseitig angeschlossen, frei ausblasend,
Volumenstrom '1000' m3/h,

externe Totaldruckerhöhung bei max. Volumenstrom in Pa '350'

Totaldruckerhöhung in Pa '490'

mit Motor, Bemessungsbetriebsspannung 230/400 V AC, Schutzart IP 54 DIN EN 60529 (VDE 0470-1), als Dreiphasenwechselstrom-Motor, einschl. Steuergerät, Motorschutz mit Messwertgeber als Kaltleiter zur Vorwarnung und Abschaltung,
A-Schallleistungspegel in dB '79 dB(A)'

mit elastischem Verbindungsstück, mit Klemmenkasten außerhalb des Gerätegehäuses, einschl. Wartungsschalter als Lasttrennschalter, mit 2 Hilfskontakten 1 S, 1 Ö, 3-polig, mit kalibrierter Volumenstrommesseinrichtung, Ausführung gemäß Einzelbeschreibung,
Einzelbeschreibungs-Nr '08'
.
Menge: 0,000 St
*Unterbeschreibung 9 Inspektionstür doppelwandig Anz2St*
STLB-Bau 2026-04 075
Inspektions- und Wartungstür, mit Werkzeug zu öffnen, doppelwandig, Ausführung wie Gehäusewand, Anzahl der Türen/Öffnungen 2 St.
*Unterbeschreibung 10 Anschlusssystem 3polig Schraubbefest.*
STLB-Bau 2026-04 054
Anschlusssystem, 3-polig, mit Schraubbefestigung, einschl. systemgebundenem Zubehör mit dauerhafter Anschlussbezeichnung, Ausführung gemäß Einzelbeschreibung,
Einzelbeschreibungs-Nr '08'
.
Menge: 0,000 St

*Hinweis: Einzelbeschreibung Nr. 11 -Schwingungsdämpfer für RLT-Teilklima*
Einzelbeschreibung Nr. 11
Schwingungsdämpfelement aus zweischichtigen Polyurethan-Elastomer mit Zwischenmasse, mit Druckverteilungsplatte aus verzinkten Stahl, mit Klebeplatte, für Lüftungsgerät, abgestimmt auf die niedrigste Erregerfrequenz des Motoraggregates und die Gesamtmasse des gefederten Systems, Statische Nennlast bis 3.000N.

**02.01.01.002 Schwingungsdämpfer Unterlage Profilgummi**
STLB-Bau 2026-04 075
Schwingungsdämpfer für RLT-Zentralgerät, abgestimmt auf die niedrigste Erregerfrequenz des Aggregates und die Gesamtmasse des gefederten Systems, Isoliergrad mind. 90 %, als Unterlage aus Profilgummi, streifenweise.
Menge: 6,000 St

**02.01.01.003 Ersatzfilter**
Einen vollständigen Satz Ersatzfilter für die Filter
auf die Aussen-, Zu- und Abluftseite des oben genannten
Lüftungsgeräts. Die Auslieferung der Ersatzteile
erfolgt bei Anlagenübergabe an den Betreiber.
Menge: 1,000 St

**02.01.01.004 Rauchauslöseeinrichtung zur Verhinderung von Rauchübertragung**
Rauchauslöseeinrichtung zur Verhinderung von Rauchübertragung

Rauchauslöseeinrichtung zur Verhinderung von Rauchübertragung über die Lüftungsleitungen von Raumlufttechnischen Anlagen.
Umgebungstemperatur: -10...+50°C
Schutzart: IP 54
Versorgungsspannung 230 V AC oder 24 V DC.
Menge: 1,000 St

**02.01.01.005 Kombisensor CO2 Luftfeuchte Temperatur KNX-TP**
STLB-Bau 2026-04 057
Kombisensor zum Erfassen von CO2-Konzentration, Luftfeuchte und Temperatur, Bussystem KNX-TP, Messbereich 300 bis 9999 ppm CO2, Messbereich 1 bis 100 % relative Feuchte, Messbereich 0 bis 40 Grad C, mit Schwellwertschalter für CO2-Konzentration, Luftfeuchte und Temperatur, mit Luftmengensteuerung 0 bis 100 Prozent, mit integriertem Busankoppler und Busanschluss über Busanschlussklemme, Bemessungsbetriebsspannung: Busspannung, Schutzart IP 54 DIN EN 60529 (VDE 0470-1).
Menge: 1,000 St

*Hinweis: Allgemeine Arbeiten RLT Geräte*

**02.01.01.006 Einbau einer zusätzlichen Gerätetrennung**
Menge: 1,000 St

**02.01.01.007 Richtmeister Gerätehersteller Teilklimagerät Kompaktgeräte**
Richtmeister Gerätehersteller
Teilklimagerät Kompaktgeräte

Richtmeister Gerätehersteller Fachliche Anleitung der Geräteeinbringung und -aufstellung durch einen Richtmeister des Geräteherstellers
Menge: 3,000 Std

**02.01.01.008 Geruchverschluss RLT saugseitig 1000Pa Zulauf DN20 DN40 Schraubdeckel**
STLB-Bau 2026-04 075
Geruchverschluss für luftseitigen Anbau an RLT-Geräte zur Kondensatableitung mit eingelegter Schwimmerkugel als Rückschlagventil, zum saugseitigen Anschluss, aus PP, Betriebsdruck bis 1000 Pa, Zulaufanschluss für Geräteablauf DN 20, Ablaufdurchmesser DN 40, Schraubdeckel als Wartungsöffnung.
Menge: 2,000 St

**02.01.01.009 Geruchverschluss RLT druckseitig 1000Pa Zulauf DN20 DN40 Schraubdeckel**
STLB-Bau 2026-04 075
Geruchverschluss für luftseitigen Anbau an RLT-Geräte zur Kondensatableitung mit eingelegter Schwimmerkugel als Rückschlagventil, zum druckseitigen Anschluss, aus PP, Betriebsdruck bis 1000 Pa, Zulaufanschluss für Geräteablauf DN 20, Ablaufdurchmesser DN 40, Schraubdeckel als Wartungsöffnung.
Menge: 2,000 St

##### Titel 02.01.02 KG 431.2 Lüftungskamine / Wetterschutzgitter

*Hinweis: Fortluft Deflektorhauben*
Fortluft Deflektorhauben

Zur Fortführung verbrauchter Luft im Dachbereich.
Der Luftaustritt erfolgt senkrecht nach oben mit großer Wurfweite. Dadurch wird schadstoff- oder geruchsbelastete Fortluft vom Gebäude bzw. den Außenluft-Ansaugstellen ferngehalten.
Zur Erzielung ausreichender Wurfweite werden Strömungsgeschwindigkeiten, bezogen auf den Anströmquerschnitt, von 5 – 8 m/s gefordert.

innen mit Regenauffangtrichter oder abweißer und Ableitung nach außen
Deflektorhauben inklusive Dachsockel

**02.01.02.010 Deflektorhaube Stahl verz Gr.300 Vogelschutzgitter**
STLB-Bau 2026-04 075
Deflektorhaube, für Fortluft, Deflektor mit Trichter und Entwässerungsrohr, aus verzinktem Stahl, Nenndurchmesser 300, mit Dachsockel als Dachdurchführung für Schrägdach, mit Dachbefestigung, aus verzinktem Stahl, wärmegedämmt, mit Vogelschutzgitter.
Menge: 1,000 St

**02.01.02.011 Deflektorhaube Stahl verz Gr.300 Vogelschutzgitter**
STLB-Bau 2026-04 075
Deflektorhaube, für Außenluft, Deflektor mit Trichter und Entwässerungsrohr, aus verzinktem Stahl, Nenndurchmesser 300, mit Dachsockel als Dachdurchführung für Schrägdach, mit Dachbefestigung, aus verzinktem Stahl, wärmegedämmt, mit Vogelschutzgitter.
Menge: 1,000 St

**02.01.02.012 Dachdurchführung Stahl verz rechteckige Luftleitg Kanten-L 250-500mm**
STLB-Bau 2026-04 075
Dachdurchführung aus verzinktem Stahl, wärmegedämmt mit Mineralwolle, Brandverhaltensklasse DIN EN 13501-1 A1 (nichtbrennbar), mit Lastaufnahmerahmen für Schrägdach, Neigung über 15 bis 30 Grad, mit Flachflansch, aus verzinktem Stahl, für rechteckige Luftleitungen, größte Kantenlänge über 250 bis 500 mm, Wand-/Deckendicke über 150 bis 350 mm.
Menge: 2,000 St

**02.01.02.013 Lastverteilplatte zur Installation von Lüftungskanälen**
Lastverteilplatte zur Installation von Lüftungskanälen

Lastverteilplatte zur Installation von Lüftungskanälen auf
Flachdächern, stufenloser Ausgleich von Dachneigungen, mit
Mineralfasermatte zum Schutz der Dachfläche

Abmessungen: 400 mm x 400 mm
Menge: 20,000 St

##### Titel 02.01.03 KG 431.3 Luftleitungen mit Zubehör

*Hinweis: Montagehöhen bis 3,5m*

**02.01.03.014 Luftltg rechteckig Stahl verz gefalzt Kanten-L bis 500mm H bis 3,5m Aufhänge-Auflagekonstruktion schallg.**
STLB-Bau 2026-04 075
Luftleitung, rechteckig, Luftdichtheitsklasse ATC3 DIN EN 16798-3, Druckklasse 2 DIN EN 1507, aus verzinktem Stahl, gefalzt, Kantenlänge bis 500 mm, Verbindung mit Winkelflansch, aus verzinktem Stahl, mit Schrauben und Dichtung, Form- und Verbindungsstücke werden gesondert vergütet, Montagehöhe über Gelände/Fußboden bis 3,5 m, mit Aufhänge-/Auflagekonstruktion, schallgedämmt, befestigen mit Befestigungsmitteln mit bauaufsichtlichem Nachweis einschl. Bohrungen, Befestigungsuntergrund Stahlbeton, Ausführung gemäß Einzelbeschreibung,
Einzelbeschreibungs-Nr '1'
.
Menge: 35,000 m2

**02.01.03.015 Luftltg rechteckig Stahl verz gefalzt Kanten-L 500-1000mm H bis 3,5m Aufhänge-Auflagekonstruktion schallg.**
STLB-Bau 2026-04 075
Luftleitung, rechteckig, Luftdichtheitsklasse ATC3 DIN EN 16798-3, Druckklasse 2 DIN EN 1507, aus verzinktem Stahl, gefalzt, Kantenlänge über 500 bis 1000 mm, Verbindung mit Winkelflansch, aus verzinktem Stahl, mit Schrauben und Dichtung, Form- und Verbindungsstücke werden gesondert vergütet, Montagehöhe über Gelände/Fußboden bis 3,5 m, mit Aufhänge-/Auflagekonstruktion, schallgedämmt, befestigen mit Befestigungsmitteln mit bauaufsichtlichem Nachweis einschl. Bohrungen, Befestigungsuntergrund Mauerwerk, Ausführung gemäß Einzelbeschreibung,
Einzelbeschreibungs-Nr '1'
.
Menge: 5,000 m2

**02.01.03.016 Formstück Luftltg rechteckig Stahl verz gefalzt Kanten-L bis 500mm H bis 3,5m**
STLB-Bau 2026-04 075
Formstück für Luftleitung, rechteckig, Luftdichtheitsklasse ATC3 DIN EN 16798-3, Druckklasse 2 DIN EN 1507, aus verzinktem Stahl, gefalzt, Kantenlänge bis 500 mm, Verbindung mit Winkelflansch, aus verzinktem Stahl, mit Schrauben und Dichtung, Montagehöhe über Gelände/Fußboden bis 3,5 m, mit Aufhänge-/Auflagekonstruktion, schallgedämmt, befestigen mit Befestigungsmitteln mit bauaufsichtlichem Nachweis einschl. Bohrungen, Befestigungsuntergrund Stahlbeton, Ausführung gemäß Einzelbeschreibung,
Einzelbeschreibungs-Nr '1'
.
Menge: 60,000 m2

**02.01.03.017 Formstück Luftltg rechteckig Stahl verz gefalzt Kanten-L 500-1000mm H bis 3,5m**
STLB-Bau 2026-04 075
Formstück für Luftleitung, rechteckig, Luftdichtheitsklasse ATC3 DIN EN 16798-3, Druckklasse 2 DIN EN 1507, aus verzinktem Stahl, gefalzt, Kantenlänge über 500 bis 1000 mm, Verbindung mit Winkelflansch, aus verzinktem Stahl, mit Schrauben und Dichtung, Montagehöhe über Gelände/Fußboden bis 3,5 m, mit Aufhänge-/Auflagekonstruktion, schallgedämmt, befestigen mit Befestigungsmitteln mit bauaufsichtlichem Nachweis einschl. Bohrungen, Befestigungsuntergrund Mauerwerk, Ausführung gemäß Einzelbeschreibung,
Einzelbeschreibungs-Nr '1'
.
Menge: 5,000 m2

**02.01.03.018 Wickelfalzrohr Stahl verz DN80 -750-2000Pa H bis 3,5m Aufhänge-Auflagekonstruktion schallg.**
STLB-Bau 2026-04 075
Wickelfalzrohr aus verzinktem Stahl, Nähte gefalzt, Luftdichtheitsklasse ATC3 DIN EN 16798-3, DN 80, Form- und Verbindungsstücke werden gesondert vergütet, Druckbereich von -750 bis 2000 Pa, Montagehöhe über Gelände/Fußboden bis 3,5 m, mit Aufhänge-/Auflagekonstruktion, schallgedämmt, befestigen mit Befestigungsmitteln mit bauaufsichtlichem Nachweis einschl. Bohrungen, Befestigungsuntergrund Stahlbeton, Ausführung gemäß Einzelbeschreibung,
Einzelbeschreibungs-Nr '1'
.
Menge: 5,000 m

**02.01.03.019 Wickelfalzrohr Stahl verz DN100 -750-2000Pa H bis 3,5m Aufhänge-Auflagekonstruktion schallg.**
STLB-Bau 2026-04 075
Wickelfalzrohr aus verzinktem Stahl, Nähte gefalzt, Luftdichtheitsklasse ATC3 DIN EN 16798-3, DN 100, Form- und Verbindungsstücke werden gesondert vergütet, Druckbereich von -750 bis 2000 Pa, Montagehöhe über Gelände/Fußboden bis 3,5 m, mit Aufhänge-/Auflagekonstruktion, schallgedämmt, befestigen mit Befestigungsmitteln mit bauaufsichtlichem Nachweis einschl. Bohrungen, Befestigungsuntergrund Stahlbeton, Ausführung gemäß Einzelbeschreibung,
Einzelbeschreibungs-Nr '1'
.
Menge: 15,000 m

**02.01.03.020 Wickelfalzrohr Stahl verz DN125 -750-2000Pa H bis 3,5m Aufhänge-Auflagekonstruktion schallg.**
STLB-Bau 2026-04 075
Wickelfalzrohr aus verzinktem Stahl, Nähte gefalzt, Luftdichtheitsklasse ATC3 DIN EN 16798-3, DN 125, Form- und Verbindungsstücke werden gesondert vergütet, Druckbereich von -750 bis 2000 Pa, Montagehöhe über Gelände/Fußboden bis 3,5 m, mit Aufhänge-/Auflagekonstruktion, schallgedämmt, befestigen mit Befestigungsmitteln mit bauaufsichtlichem Nachweis einschl. Bohrungen, Befestigungsuntergrund Stahlbeton, Ausführung gemäß Einzelbeschreibung,
Einzelbeschreibungs-Nr '1'
.
Menge: 35,000 m

**02.01.03.021 Wickelfalzrohr Stahl verz DN140 -750-2000Pa H bis 3,5m Aufhänge-Auflagekonstruktion schallg.**
STLB-Bau 2026-04 075
Wickelfalzrohr aus verzinktem Stahl, Nähte gefalzt, Luftdichtheitsklasse ATC3 DIN EN 16798-3, DN 140, Form- und Verbindungsstücke werden gesondert vergütet, Druckbereich von -750 bis 2000 Pa, Montagehöhe über Gelände/Fußboden bis 3,5 m, mit Aufhänge-/Auflagekonstruktion, schallgedämmt, befestigen mit Befestigungsmitteln mit bauaufsichtlichem Nachweis einschl. Bohrungen, Befestigungsuntergrund Stahlbeton, Ausführung gemäß Einzelbeschreibung,
Einzelbeschreibungs-Nr '1'
.
Menge: 5,000 m

**02.01.03.022 Wickelfalzrohr Stahl verz DN160 -750-2000Pa H bis 3,5m Aufhänge-Auflagekonstruktion schallg.**
STLB-Bau 2026-04 075
Wickelfalzrohr aus verzinktem Stahl, Nähte gefalzt, Luftdichtheitsklasse ATC3 DIN EN 16798-3, DN 160, Form- und Verbindungsstücke werden gesondert vergütet, Druckbereich von -750 bis 2000 Pa, Montagehöhe über Gelände/Fußboden bis 3,5 m, mit Aufhänge-/Auflagekonstruktion, schallgedämmt, befestigen mit Befestigungsmitteln mit bauaufsichtlichem Nachweis einschl. Bohrungen, Befestigungsuntergrund Stahlbeton, Ausführung gemäß Einzelbeschreibung,
Einzelbeschreibungs-Nr '1'
.
Menge: 10,000 m

**02.01.03.023 Luftltg rund flexibel Alu DN80 ATC3 H bis 3,5m Aufhänge-Auflagekonstruktion schallg.**
STLB-Bau 2026-04 075
Luftleitung, rund, flexibel, aus Aluminium, Ausführung C DIN EN 13180, Biegeradius größer gleich 1 DN, DN 80, Form- und Verbindungsstücke werden gesondert vergütet, Luftdichtheitsklasse ATC3 DIN EN 16798-3, Montagehöhe über Gelände/Fußboden bis 3,5 m, mit Aufhänge-/Auflagekonstruktion, schallgedämmt, befestigen mit Befestigungsmitteln mit bauaufsichtlichem Nachweis einschl. Bohrungen, Befestigungsuntergrund Stahlbeton.
Menge: 10,000 m

**02.01.03.024 Luftltg rund flexibel Alu DN100 ATC3 H bis 3,5m Aufhänge-Auflagekonstruktion schallg.**
STLB-Bau 2026-04 075
Luftleitung, rund, flexibel, aus Aluminium, Ausführung C DIN EN 13180, Biegeradius größer gleich 1 DN, DN 100, Form- und Verbindungsstücke werden gesondert vergütet, Luftdichtheitsklasse ATC3 DIN EN 16798-3, Montagehöhe über Gelände/Fußboden bis 3,5 m, mit Aufhänge-/Auflagekonstruktion, schallgedämmt, befestigen mit Befestigungsmitteln mit bauaufsichtlichem Nachweis einschl. Bohrungen, Befestigungsuntergrund Mauerwerk.
Menge: 15,000 m

**02.01.03.025 Luftltg rund flexibel Alu DN125 ATC3 H bis 3,5m Aufhänge-Auflagekonstruktion schallg.**
STLB-Bau 2026-04 075
Luftleitung, rund, flexibel, aus Aluminium, Ausführung C DIN EN 13180, Biegeradius größer gleich 1 DN, DN 125, Form- und Verbindungsstücke werden gesondert vergütet, Luftdichtheitsklasse ATC3 DIN EN 16798-3, Montagehöhe über Gelände/Fußboden bis 3,5 m, mit Aufhänge-/Auflagekonstruktion, schallgedämmt, befestigen mit Befestigungsmitteln mit bauaufsichtlichem Nachweis einschl. Bohrungen, Befestigungsuntergrund Mauerwerk.
Menge: 10,000 m

**02.01.03.026 Luftltg rund flexibel Alu DN160 ATC3 H bis 3,5m Aufhänge-Auflagekonstruktion schallg.**
STLB-Bau 2026-04 075
Luftleitung, rund, flexibel, aus Aluminium, Ausführung C DIN EN 13180, Biegeradius größer gleich 1 DN, DN 160, Form- und Verbindungsstücke werden gesondert vergütet, Luftdichtheitsklasse ATC3 DIN EN 16798-3, Montagehöhe über Gelände/Fußboden bis 3,5 m, mit Aufhänge-/Auflagekonstruktion, schallgedämmt, befestigen mit Befestigungsmitteln mit bauaufsichtlichem Nachweis einschl. Bohrungen, Befestigungsuntergrund Stahlbeton.
Menge: 5,000 m

**02.01.03.027 Luftltg rund flexibel Alu DN200 ATC3 H bis 3,5m Aufhänge-Auflagekonstruktion schallg.**
STLB-Bau 2026-04 075
Luftleitung, rund, flexibel, aus Aluminium, Ausführung C DIN EN 13180, Biegeradius größer gleich 1 DN, DN 200, Form- und Verbindungsstücke werden gesondert vergütet, Luftdichtheitsklasse ATC3 DIN EN 16798-3, Montagehöhe über Gelände/Fußboden bis 3,5 m, mit Aufhänge-/Auflagekonstruktion, schallgedämmt, befestigen mit Befestigungsmitteln mit bauaufsichtlichem Nachweis einschl. Bohrungen, Befestigungsuntergrund Stahlbeton.
Menge: 5,000 m

*Hinweis: Formstücke:*
Anmerkung:

Alle nachfolgenden Formstücke als Zuschlag nach DIN 18379 zu den vorbeschriebenen Rohrlängen.
Bei Positionen mit Gradangaben bezieht sich dieser jeweils auf den größtmöglichen. Niedrigere Grade müssen mit dem Einheitspreis abgedeckt werden.

**02.01.03.028 Bogen Luftleitg rund 90Grad Stahl verz DN80 H bis 3,5m**
STLB-Bau 2026-04 075
Bogen, für Luftleitung, rund, Luftdichtheitsklasse ATC3 DIN EN 16798-3, 90 Grad, aus verzinktem Stahl, DN 80, mit Einsteckenden, mit Lippendichtung, geschraubt/genietet, Druckbereich von -750 bis 2000 Pa, Montagehöhe über Gelände/Fußboden bis 3,5 m, mit Aufhänge-/Auflagekonstruktion, schallgedämmt, befestigen mit Befestigungsmitteln mit bauaufsichtlichem Nachweis einschl. Bohrungen, Befestigungsuntergrund Stahlbeton.
Menge: 5,000 St

**02.01.03.029 Bogen Luftleitg rund 90Grad Stahl verz DN100 H bis 3,5m**
STLB-Bau 2026-04 075
Bogen, für Luftleitung, rund, Luftdichtheitsklasse ATC3 DIN EN 16798-3, 90 Grad, aus verzinktem Stahl, DN 100, mit Einsteckenden, mit Lippendichtung, geschraubt/genietet, Druckbereich von -750 bis 2000 Pa, Montagehöhe über Gelände/Fußboden bis 3,5 m, mit Aufhänge-/Auflagekonstruktion, schallgedämmt, befestigen mit Befestigungsmitteln mit bauaufsichtlichem Nachweis einschl. Bohrungen, Befestigungsuntergrund Stahlbeton.
Menge: 15,000 St

**02.01.03.030 Bogen Luftleitg rund 90Grad Stahl verz DN125 H bis 3,5m**
STLB-Bau 2026-04 075
Bogen, für Luftleitung, rund, Luftdichtheitsklasse ATC3 DIN EN 16798-3, 90 Grad, aus verzinktem Stahl, DN 125, mit Einsteckenden, mit Lippendichtung, geschraubt/genietet, Druckbereich von -750 bis 2000 Pa, Montagehöhe über Gelände/Fußboden bis 3,5 m, mit Aufhänge-/Auflagekonstruktion, schallgedämmt, befestigen mit Befestigungsmitteln mit bauaufsichtlichem Nachweis einschl. Bohrungen, Befestigungsuntergrund Stahlbeton.
Menge: 21,000 St

**02.01.03.031 Bogen Luftleitg rund 90Grad Stahl verz DN140 H bis 3,5m**
STLB-Bau 2025-10 075
Bogen, für Luftleitung, rund, Luftdichtheitsklasse ATC3 DIN EN 16798-3, 90 Grad, aus verzinktem Stahl, DN 140, mit Einsteckenden, mit Lippendichtung, geschraubt/genietet, Druckbereich von -750 bis 2000 Pa, Montagehöhe über Gelände/Fußboden bis 3,5 m, mit Aufhänge-/Auflagekonstruktion, schallgedämmt, befestigen mit Befestigungsmitteln mit bauaufsichtlichem Nachweis einschl. Bohrungen, Befestigungsuntergrund Stahlbeton.
Menge: 5,000 St

**02.01.03.032 Bogen Luftleitg rund 90Grad Stahl verz DN160 H bis 3,5m**
STLB-Bau 2026-04 075
Bogen, für Luftleitung, rund, Luftdichtheitsklasse ATC3 DIN EN 16798-3, 90 Grad, aus verzinktem Stahl, DN 160, mit Einsteckenden, mit Lippendichtung, geschraubt/genietet, Druckbereich von -750 bis 2000 Pa, Montagehöhe über Gelände/Fußboden bis 3,5 m, mit Aufhänge-/Auflagekonstruktion, schallgedämmt, befestigen mit Befestigungsmitteln mit bauaufsichtlichem Nachweis einschl. Bohrungen, Befestigungsuntergrund Stahlbeton.
Menge: 3,000 St

**02.01.03.033 Abzweigstück Luftleitg rund 90Grad Stahl verz DN100 H bis 3,5m**
STLB-Bau 2026-04 075
Abzweigstück, für Luftleitung, rund, Luftdichtheitsklasse ATC3 DIN EN 16798-3, 90 Grad, aus verzinktem Stahl, größter DN 100, mit Einsteckenden, mit Lippendichtung, geschraubt/genietet, Druckbereich von -750 bis 2000 Pa, Montagehöhe über Gelände/Fußboden bis 3,5 m, mit Aufhänge-/Auflagekonstruktion, schallgedämmt, befestigen mit Befestigungsmitteln mit bauaufsichtlichem Nachweis einschl. Bohrungen, Befestigungsuntergrund Stahlbeton.
Menge: 5,000 St

**02.01.03.034 Abzweigstück Luftleitg rund 90Grad Stahl verz DN125 H bis 3,5m**
STLB-Bau 2026-04 075
Abzweigstück, für Luftleitung, rund, Luftdichtheitsklasse ATC3 DIN EN 16798-3, 90 Grad, aus verzinktem Stahl, größter DN 125, mit Einsteckenden, mit Lippendichtung, geschraubt/genietet, Druckbereich von -750 bis 2000 Pa, Montagehöhe über Gelände/Fußboden bis 3,5 m, mit Aufhänge-/Auflagekonstruktion, schallgedämmt, befestigen mit Befestigungsmitteln mit bauaufsichtlichem Nachweis einschl. Bohrungen, Befestigungsuntergrund Stahlbeton.
Menge: 4,000 St

**02.01.03.035 Abzweigstück Luftleitg rund 90Grad Stahl verz DN160 H bis 3,5m**
STLB-Bau 2026-04 075
Abzweigstück, für Luftleitung, rund, Luftdichtheitsklasse ATC3 DIN EN 16798-3, 90 Grad, aus verzinktem Stahl, größter DN 160, mit Einsteckenden, mit Lippendichtung, geschraubt/genietet, Druckbereich von -750 bis 2000 Pa, Montagehöhe über Gelände/Fußboden bis 3,5 m, mit Aufhänge-/Auflagekonstruktion, schallgedämmt, befestigen mit Befestigungsmitteln mit bauaufsichtlichem Nachweis einschl. Bohrungen, Befestigungsuntergrund Stahlbeton.
Menge: 3,000 St

**02.01.03.036 Bundkragen Luftleitg rund Stahl verz DN80 H bis 3,5m**
STLB-Bau 2026-04 075
Bundkragen, für Luftleitung, rund, aerosolatdicht, Luftdichtheitsklasse ATC3 DIN EN 16798-3, aus verzinktem Stahl, DN 80, zum Einstecken, mit Lippendichtung, Druckbereich von -750 bis 2000 Pa, Montagehöhe über Gelände/Fußboden bis 3,5 m, mit Aufhänge-/Auflagekonstruktion, schallgedämmt, befestigen mit Befestigungsmitteln mit bauaufsichtlichem Nachweis einschl. Bohrungen, Befestigungsuntergrund Stahlbeton.
Menge: 2,000 St

**02.01.03.037 Bundkragen Luftleitg rund Stahl verz DN100 H bis 3,5m**
STLB-Bau 2026-04 075
Bundkragen, für Luftleitung, rund, aerosolatdicht, Luftdichtheitsklasse ATC3 DIN EN 16798-3, aus verzinktem Stahl, DN 100, zum Einstecken, mit Lippendichtung, Druckbereich von -750 bis 2000 Pa, Montagehöhe über Gelände/Fußboden bis 3,5 m, mit Aufhänge-/Auflagekonstruktion, schallgedämmt, befestigen mit Befestigungsmitteln mit bauaufsichtlichem Nachweis einschl. Bohrungen, Befestigungsuntergrund Stahlbeton.
Menge: 3,000 St

**02.01.03.038 Bundkragen Luftleitg rund Stahl verz DN125 H bis 3,5m**
STLB-Bau 2026-04 075
Bundkragen, für Luftleitung, rund, aerosolatdicht, Luftdichtheitsklasse ATC3 DIN EN 16798-3, aus verzinktem Stahl, DN 125, zum Einstecken, mit Lippendichtung, Druckbereich von -750 bis 2000 Pa, Montagehöhe über Gelände/Fußboden bis 3,5 m, mit Aufhänge-/Auflagekonstruktion, schallgedämmt, befestigen mit Befestigungsmitteln mit bauaufsichtlichem Nachweis einschl. Bohrungen, Befestigungsuntergrund Stahlbeton.
Menge: 12,000 St

**02.01.03.039 Muffe Luftleitg rund Stahl verz DN100 H bis 3,5m**
STLB-Bau 2026-04 075
Muffe, für Luftleitung, rund Luftdichtheitsklasse ATC3 DIN EN 16798-3, aus verzinktem Stahl, DN 100, Druckbereich von -750 bis 2000 Pa, Montagehöhe über Gelände/Fußboden bis 3,5 m, mit Aufhänge-/Auflagekonstruktion, schallgedämmt, befestigen mit Befestigungsmitteln mit bauaufsichtlichem Nachweis einschl. Bohrungen, Befestigungsuntergrund Stahlbeton.
Menge: 1,000 St

**02.01.03.040 Muffe Luftleitg rund Stahl verz DN125 H bis 3,5m**
STLB-Bau 2026-04 075
Muffe, für Luftleitung, rund Luftdichtheitsklasse ATC3 DIN EN 16798-3, aus verzinktem Stahl, DN 125, Druckbereich von -750 bis 2000 Pa, Montagehöhe über Gelände/Fußboden bis 3,5 m, mit Aufhänge-/Auflagekonstruktion, schallgedämmt, befestigen mit Befestigungsmitteln mit bauaufsichtlichem Nachweis einschl. Bohrungen, Befestigungsuntergrund Stahlbeton.
Menge: 7,000 St

**02.01.03.041 Muffe Luftleitg rund Stahl verz DN160 H bis 3,5m**
STLB-Bau 2026-04 075
Muffe, für Luftleitung, rund Luftdichtheitsklasse ATC3 DIN EN 16798-3, aus verzinktem Stahl, DN 160, Druckbereich von -750 bis 2000 Pa, Montagehöhe über Gelände/Fußboden bis 3,5 m, mit Aufhänge-/Auflagekonstruktion, schallgedämmt, befestigen mit Befestigungsmitteln mit bauaufsichtlichem Nachweis einschl. Bohrungen, Befestigungsuntergrund Stahlbeton.
Menge: 3,000 St

**02.01.03.042 Steckverbinder Luftleitg rund Stahl verz DN80 H bis 3,5m**
STLB-Bau 2026-04 075
Steckverbinder, für Luftleitung, rund, Luftdichtheitsklasse ATC3 DIN EN 16798-3, aus verzinktem Stahl, DN 80, mit Lippendichtung, Druckbereich von -750 bis 2000 Pa, Montagehöhe über Gelände/Fußboden bis 3,5 m, mit Aufhänge-/Auflagekonstruktion, schallgedämmt, befestigen mit Befestigungsmitteln mit bauaufsichtlichem Nachweis einschl. Bohrungen, Befestigungsuntergrund Mauerwerk.
Menge: 2,000 St

**02.01.03.043 Steckverbinder Luftleitg rund Stahl verz DN100 H bis 3,5m**
STLB-Bau 2026-04 075
Steckverbinder, für Luftleitung, rund, Luftdichtheitsklasse ATC3 DIN EN 16798-3, aus verzinktem Stahl, DN 100, mit Lippendichtung, Druckbereich von -750 bis 2000 Pa, Montagehöhe über Gelände/Fußboden bis 3,5 m, mit Aufhänge-/Auflagekonstruktion, schallgedämmt, befestigen mit Befestigungsmitteln mit bauaufsichtlichem Nachweis einschl. Bohrungen, Befestigungsuntergrund Mauerwerk.
Menge: 3,000 St

**02.01.03.044 Steckverbinder Luftleitg rund Stahl verz DN125 H bis 3,5m**
STLB-Bau 2026-04 075
Steckverbinder, für Luftleitung, rund, Luftdichtheitsklasse ATC3 DIN EN 16798-3, aus verzinktem Stahl, DN 125, mit Lippendichtung, Druckbereich von -750 bis 2000 Pa, Montagehöhe über Gelände/Fußboden bis 3,5 m, mit Aufhänge-/Auflagekonstruktion, schallgedämmt, befestigen mit Befestigungsmitteln mit bauaufsichtlichem Nachweis einschl. Bohrungen, Befestigungsuntergrund Mauerwerk.
Menge: 5,000 St

**02.01.03.045 Steckverbinder Luftleitg rund Stahl verz DN160 H bis 3,5m**
STLB-Bau 2026-04 075
Steckverbinder, für Luftleitung, rund, Luftdichtheitsklasse ATC3 DIN EN 16798-3, aus verzinktem Stahl, DN 160, mit Lippendichtung, Druckbereich von -750 bis 2000 Pa, Montagehöhe über Gelände/Fußboden bis 3,5 m, mit Aufhänge-/Auflagekonstruktion, schallgedämmt, befestigen mit Befestigungsmitteln mit bauaufsichtlichem Nachweis einschl. Bohrungen, Befestigungsuntergrund Mauerwerk.
Menge: 3,000 St

**02.01.03.046 Übergangsstück Luftleitg rund konisch Stahl verz DN100 H bis 3,5m**
STLB-Bau 2026-04 075
Übergangsstück, für Luftleitung, rund, Luftdichtheitsklasse ATC3 DIN EN 16798-3, konisch, aus verzinktem Stahl, größter DN 100, mit Einsteckenden, mit Lippendichtung, geschraubt/genietet, Druckbereich von -750 bis 2000 Pa, Montagehöhe über Gelände/Fußboden bis 3,5 m, mit Aufhänge-/Auflagekonstruktion, schallgedämmt, befestigen mit Befestigungsmitteln mit bauaufsichtlichem Nachweis einschl. Bohrungen, Befestigungsuntergrund Stahlbeton.
Menge: 2,000 St

**02.01.03.047 Übergangsstück Luftleitg rund konisch Stahl verz DN125 H bis 3,5m**
STLB-Bau 2026-04 075
Übergangsstück, für Luftleitung, rund, Luftdichtheitsklasse ATC3 DIN EN 16798-3, konisch, aus verzinktem Stahl, größter DN 125, mit Einsteckenden, mit Lippendichtung, geschraubt/genietet, Druckbereich von -750 bis 2000 Pa, Montagehöhe über Gelände/Fußboden bis 3,5 m, mit Aufhänge-/Auflagekonstruktion, schallgedämmt, befestigen mit Befestigungsmitteln mit bauaufsichtlichem Nachweis einschl. Bohrungen, Befestigungsuntergrund Stahlbeton.
Menge: 2,000 St

**02.01.03.048 Übergangsstück Luftleitg rund konisch Stahl verz DN160 H bis 3,5m**
STLB-Bau 2026-04 075
Übergangsstück, für Luftleitung, rund, Luftdichtheitsklasse ATC3 DIN EN 16798-3, konisch, aus verzinktem Stahl, größter DN 160, mit Einsteckenden, mit Lippendichtung, geschraubt/genietet, Druckbereich von -750 bis 2000 Pa, Montagehöhe über Gelände/Fußboden bis 3,5 m, mit Aufhänge-/Auflagekonstruktion, schallgedämmt, befestigen mit Befestigungsmitteln mit bauaufsichtlichem Nachweis einschl. Bohrungen, Befestigungsuntergrund Stahlbeton.
Menge: 3,000 St

**02.01.03.049 Übergangsstück Luftleitg rund konisch Stahl verz DN200 H bis 3,5m**
STLB-Bau 2026-04 075
Übergangsstück, für Luftleitung, rund, Luftdichtheitsklasse ATC3 DIN EN 16798-3, konisch, aus verzinktem Stahl, größter DN 200, mit Einsteckenden, mit Lippendichtung, geschraubt/genietet, Druckbereich von -750 bis 2000 Pa, Montagehöhe über Gelände/Fußboden bis 3,5 m, mit Aufhänge-/Auflagekonstruktion, schallgedämmt, befestigen mit Befestigungsmitteln mit bauaufsichtlichem Nachweis einschl. Bohrungen, Befestigungsuntergrund Stahlbeton.
Menge: 1,000 St

*Hinweis: Allgemeine Bauteile bis 5m*

**02.01.03.050 Inspektionsöffnung oval Stahl verz 200/100mm**
STLB-Bau 2026-04 075
Inspektions- und Wartungsöffnung als Deckel, oval, aus verzinktem Stahl, Maße 200/100 mm, für Einbau in rechteckige Luftleitung, mit Knebelverschluss, Luftdichtheitsklasse ATC3 DIN EN 16798-3.
Menge: 4,000 St

**02.01.03.051 Inspektionsöffnung oval Stahl verz 300/100mm**
STLB-Bau 2026-04 075
Inspektions- und Wartungsöffnung als Deckel, oval, aus verzinktem Stahl, Maße 300/100 mm, für Einbau in rechteckige Luftleitung, mit Knebelverschluss, Luftdichtheitsklasse ATC3 DIN EN 16798-3.
Menge: 2,000 St

**02.01.03.052 Wickelstreifen zur nachträglichen Ummantelung von Luftleitungen**
Wickelstreifen zur nachträglichen Ummantelung von Luftleitungen in Wänden ohne Brandschutzanforderungen, aus geschlossenzelligem Polyethylenschaum, selbstklebend, Stärke 2mm, Breite 100mm, verbunden mit reißfesten, miteinander vernadelten Kunststoff-Fasern, Außenhaut als feuchtigkeitssperrende Polyethylenfolie.
Menge: 50,000 m

**02.01.03.053 Elastische Verbindung L 100-200mm rechteckige Luftleitg Kanten-L bis 250mm**
STLB-Bau 2026-04 075
Elastisches Verbindungsstück mit Zulassungsbescheid, DIN EN 12101-7, Baustoffklasse DIN 4102-1 B1 (schwerentflammbar), Luftdichtheitsklasse ATC3 DIN EN 16798-3, Druckklasse 2 DIN EN 1507, gestreckte Länge über 100 bis 200 mm, flexibler Bereich 100 mm, mit Potentialausgleich, für rechteckige Luftleitung, größte Kantenlänge bis 250 mm, mit Anschlussrahmen aus verzinktem Stahl, einschl. Gegenrahmen, Schrauben aus nichtrostendem Stahl und Dichtung.
Menge: 2,000 St

**02.01.03.054 Elastische Verbindung L 100-200mm rechteckige Luftleitg Kanten-L 250-500mm**
STLB-Bau 2026-04 075
Elastisches Verbindungsstück mit Zulassungsbescheid, DIN EN 12101-7, Baustoffklasse DIN 4102-1 B1 (schwerentflammbar), Luftdichtheitsklasse ATC3 DIN EN 16798-3, Druckklasse 2 DIN EN 1507, gestreckte Länge über 100 bis 200 mm, flexibler Bereich 100 mm, mit Potentialausgleich, für rechteckige Luftleitung, größte Kantenlänge über 250 bis 500 mm, mit Anschlussrahmen aus verzinktem Stahl, einschl. Gegenrahmen, Schrauben aus nichtrostendem Stahl und Dichtung.
Menge: 6,000 St

##### Titel 02.01.04 KG 431.4 Einbauteile mit Zubehör

*Hinweis: Brandschutzklappen*
Anmerkung:

Alle nachfolgenden Brandschutzklappen geeignet für Einbau in Decken oder Wände.
Sofern nicht anders beschrieben mit 1 St. Endlagenschalter, Signalisierung AUF.
Alle eckigen Brandschutzklappen mit zwei Revisionsöffnungen (werkzeuglos zu öffnen)
Alle runden Brandschutzklappen mit Inspektionsöffnung

**02.01.04.055 Brandschutzklappe EI90S Gehäuse Stahl verz B 150mm H 200mm L 500mm IP54**
STLB-Bau 2026-04 075
Brandschutzklappe DIN EN 15650, Funktion prüfbar im eingebauten Zustand, Klassifizierung EI 90 S DIN EN 13501-3, beidseitig geprüft DIN EN 1366-2, für vertikalen und horizontalen Einbau, Achslage waagerecht oder senkrecht, rauchdicht, Gehäuse aus verzinktem Stahl, eckig, Nennbreite 150 mm, Nennhöhe 200 mm, Länge 500 mm, Gehäuseleckage ATC 3 DIN EN 1751, Einbau in massive Wand, Nasseinbau, mit Absperrklappenblatt aus mineralischem Baustoff, mit Schmelzlot und Auslösevorrichtung zur Funktionsprüfung, Nennauslösetemperatur max. 72 Grad C, mit elektrischem Endschalter, Schutzart IP 54 DIN EN 60529 (VDE 0470-1).
Menge: 2,000 St

**02.01.04.056 Mehrpreis für Ausführung mit elektr. Federrücklaufmotor**
Mehrpreis für Ausführung mit elektr. Federrücklaufmotor

im Ruhestromprinzip, 230 V, zum Öffnen und Schließen der Absperrklappe, mit integriertem Endschalter für "AUF" + "ZU", komplett verdrahtet.
Menge: 2,000 St

**02.01.04.057 Brandschutzventil Lüft.anl. K30 Gr.125**
STLB-Bau 2026-04 075
Brandschutzventil für Lüftungsanlagen DIN 18017-3, Feuerwiderstandsklasse K 30 DIN 4102-6, mit allgemeiner bauaufsichtlicher Zulassung, Nenndurchmesser 125, Volumenstrom einstellbar, Einbau in massive Wand.
Menge: 2,000 St

**02.01.04.058 Schließen Fuge BSK EI90 Gebäude Wand D 300mm B 40-60mm U bis 1000mm Mörtel M10**
STLB-Bau 2026-04 047
Schließen der Fuge um Brandschutzklappe, gemäß allgemeiner bauaufsichtlicher Zulassung der Brandschutzklappe, Klassifizierung EI 90 DIN EN 13501-3, beidseitig geprüft DIN EN 1366-2, für vertikalen und horizontalen Einbau, rauchdicht S, im Gebäude, Wand aus Beton, Dicke 300 mm, Fugenbreite über 40 bis 60 mm, äußerer Umfang der Fuge bis 1000 mm, mit Mörtel DIN 18580, Mörtelklasse 10, Abrechnung nach äußerem Umfang der Fuge.
Menge: 3,000 m

*Hinweis: Volumenstromregler*
Anmerkung Volumenstromregler

Alle nachfolgenden Angaben Volumenstromregler
min. Volumenstrom ca. Angaben
max. Volumenstrom ca. Angaben

*Hinweis: V-Regler Konstante Volumenströme, ohne Hilfsenergie*

**02.01.04.059 Volumenstromregl. DN80 Gehäuse Stahl verz**
STLB-Bau 2026-04 075
Volumenstromregler,
Volumenstrom '40' m3/h,
Druckdifferenz 30 bis 300 Pa bei Sollvolumenstrom, mit Schalldämmung und Mantel aus verzinktem Stahl, mechanisch selbsttätig für konstante Volumenströme, rund, DN 80, Gehäuse aus verzinktem Stahl, Klappenwellen wartungsfrei gelagert, Klappen/-blatt aus Kunststoff.
Menge: 2,000 St

**02.01.04.060 Volumenstromregl. DN100 Gehäuse Stahl verz**
STLB-Bau 2026-04 075
Volumenstromregler,
Volumenstrom '110' m3/h,
Druckdifferenz 30 bis 300 Pa bei Sollvolumenstrom, mit Schalldämmung und Mantel aus verzinktem Stahl, mechanisch selbsttätig für konstante Volumenströme, rund, DN 100, Gehäuse aus verzinktem Stahl, Klappenwellen wartungsfrei gelagert, Klappen/-blatt aus Kunststoff.
Menge: 2,000 St

**02.01.04.061 Volumenstromregl. DN125 Gehäuse Stahl verz**
STLB-Bau 2026-04 075
Volumenstromregler,
Volumenstrom '200' m3/h,
Druckdifferenz 30 bis 300 Pa bei Sollvolumenstrom, mit Schalldämmung und Mantel aus verzinktem Stahl, mechanisch selbsttätig für konstante Volumenströme, rund, DN 125, Gehäuse aus verzinktem Stahl, Klappenwellen wartungsfrei gelagert, Klappen/-blatt aus Kunststoff.
Menge: 5,000 St

*Hinweis: Schalldämpfer:*

**02.01.04.062 Schalldämpfer rund Druckdifferenz bis 30Pa DN80**
STLB-Bau 2026-04 075
Schalldämpfer, rund, für Luftleitungseinbau einschl. Gehäuse, Druckdifferenz bis 30 Pa,
Mind.-Dämpfung bei den Oktavmittenfrequenzen 63/125/250/500/1000/2000/4000/8000 Hz in dB '10 dB(A)'

wirksame Schalldämpferlänge in mm '1000'

DN 80, Hygieneanforderungen VDI 6022 Blatt 1, aerosolatdicht, Luftdichtheitsklasse ATC3 DIN EN 16798-3, Außenrohr aus verzinktem Stahl, Innenrohr perforiert, aus verzinktem Stahl, Brandverhaltensklasse DIN EN 13501-1 A1 -s1, d0 (nichtbrennbar), Verbindung mit Einsteckenden, mit Lippendichtung, geschraubt/genietet, mit Dichtungsband.
Menge: 2,000 St

**02.01.04.063 Schalldämpfer rund Druckdifferenz bis 30Pa DN125**
STLB-Bau 2026-04 075
Schalldämpfer, rund, für Luftleitungseinbau einschl. Gehäuse, Druckdifferenz bis 30 Pa,
Mind.-Dämpfung bei den Oktavmittenfrequenzen 63/125/250/500/1000/2000/4000/8000 Hz in dB '10 dB(A)'

wirksame Schalldämpferlänge in mm '1000'

DN 125, Hygieneanforderungen VDI 6022 Blatt 1, aerosolatdicht, Luftdichtheitsklasse ATC3 DIN EN 16798-3, Außenrohr aus verzinktem Stahl, Innenrohr perforiert, aus verzinktem Stahl, Brandverhaltensklasse DIN EN 13501-1 A1 -s1, d0 (nichtbrennbar), Verbindung mit Einsteckenden, mit Lippendichtung, geschraubt/genietet, mit Dichtungsband.
Menge: 7,000 St

**02.01.04.064 Kulissenschalldämpfer rechteckig Druckdifferenz bis 30Pa Abluft Gehäuse Stahl verz Rahmen Stahl verz**
STLB-Bau 2026-04 075
Kulissenschalldämpfer, rechteckig,
Einbaumaße L/B/H in mm '1.000/300/250'

für Luftleitungseinbau einschl. Gehäuse, Druckdifferenz bis 30 Pa, für Abluft,
Mind.-Dämpfung bei den Oktavmittenfrequenzen 63/125/250/500/1000/2000/4000/8000 Hz in dB '25'

Hygieneanforderungen VDI 6022 Blatt 1, Absorptionsschicht biolöslich im Sinne der TRGS 905, mit Abdeckung aus Glasseidengewebe, Gehäuse aus verzinktem Stahl, Kulissenrahmen aus verzinktem Stahl, Luftdichtheitsklasse ATC3 DIN EN 16798-3, Brandverhaltensklasse DIN EN 13501-1 A1 -s1, d0 (nichtbrennbar), mit Flanschverbinder.
Menge: 4,000 St

*Hinweis: Luftauslässe*

**02.01.04.065 Luftventil Zu-Abluft 100mm Kunststoff**
STLB-Bau 2026-04 075
Luftventil, für Zu-/Abluft, für Wand-/Deckeneinbau, Nenngröße 100 mm, mit Ventilsitz und manuell einstellbarem Ventilteller, aus Kunststoff.
Menge: 10,000 St

**02.01.04.066 Luftventil Zu-Abluft 125mm Kunststoff**
STLB-Bau 2026-04 075
Luftventil, für Zu-/Abluft, für Wand-/Deckeneinbau, Nenngröße 125 mm, mit Ventilsitz und manuell einstellbarem Ventilteller, aus Kunststoff.
Menge: 10,000 St

**02.01.04.067 Luftgitter B 425mm H 75mm**
STLB-Bau 2026-04 075
Luftgitter für Deckeneinbau, Frontrahmen profiliert, mit verdeckter Schraubbefestigung, mit feststehenden Profillamellen, ballwurfsicher DIN 18032-3, Kategorie D1, Volumenstromeinstellsatz aus profilierten Blechen aus Stahl, korrosionsgeschützt, mit gegenläufig gekoppelten Lamellen, Breite 425 mm, Höhe 75 mm, mit Mauereinbaurahmen aus verzinktem Stahl.
Menge: 4,000 St

**02.01.04.068 Linear-Wandluftdurchlass Schlitzel. 2reihig L 1050mm**
STLB-Bau 2026-04 075
Linear-Wandluftdurchlass, mit Schlitzelementen, 2-reihig, Luftdurchlass wechselseitig, einstellbar, Durchlass aus Aluminiumprofilen, naturfarben eloxiert, einschl. Wandanschlussprofil, Schlitzelemente aus Aluminiumprofilen, eloxiert,
Farbton 'RAL 9010'

mit Endabschlüssen, Anschlusskasten und Anschlussstutzen aus verzinktem Stahl, mit Schall-/Wärmedämmauskleidung, mit frontseitig bedienbarer Volumenstromeinstellvorrichtung, Länge 1050 mm.
Menge: 6,000 St

**02.01.04.069 Decken-Drallluftdurchlass Abluft Frontpl quadratisch L/B 400/400mm Gr.400**
STLB-Bau 2026-04 075
Decken-Drallluftdurchlass, für Abluft, für Montage in geschlossene Decke, Frontplatte quadratisch, Frontplattennennmaß L/B 400/400 mm, Nenngröße 400, mit Anschlusskasten und Luftleitungsanschluss aus verzinktem Stahl, Lage seitlich, mit Lippendichtung, mit Schalldämmauskleidung,
Anschlussstutzendurchmesser in mm '200'

mit Volumenstromeinstellvorrichtung.
Menge: 5,000 St

##### Titel 02.01.05 KG 431.5 Dämmarbeiten

*Hinweis: Bekleidung Luftleitung*
Bekleidung Luftleitung

Die Abrechnung erfolgt gem. VOB/C DIN 18421 "Dämm- und Brandschutzarbeiten an technischen Anlagen"

*Hinweis: Dämmarbeiten*
Dämmarbeiten:

- Befestigung Mineralwolle: Schweißpin
- Der Hinweis der Behinderung durch technische Einrichtungen ist als
  Unterschreitung der gem. DIN 4140  genannten Mindestabstände zu
  verstehen

*Hinweis: Montagehöhen bis 3,5m*

*Hinweis: Mineralwolle eckige Kanäle*

**02.01.05.070 Wärmedämmung Luftltg Kanten-L bis 500mm Gebäude Mineralwolle AS-Qualität Platte D 30mm**
STLB-Bau 2026-04 047
Wärmedämmung ohne Ummantelung DIN 4140 an haus- und betriebstechnischen Anlagen, an Luftleitung, rechteckig, Kantenlänge bis 500 mm, Mindestabstände DIN 4140 sind nicht eingehalten, im Gebäude, keine ausreichende Konvektion bzw. unzureichender Abstand zu Objekten, Dämmung aus Mineralwolle DIN EN 14303, AS-Qualität, als Platte, Dämmschichtdicke 30 mm, Brandverhaltensklasse DIN EN 13501-1 A1 (nichtbrennbar), Wärmeleitfähigkeit 0,035 W/(mK) bei 40 Grad C Mitteltemperatur DIN EN 12667, kaschiert mit Alufolie, Arbeitshöhe des Montageortes bis 3,5 m über der Standfläche des hierfür erforderlichen Gerüstes.
Menge: 10,000 m2

**02.01.05.071 Wärmedämmung Luftltg Kanten-L 500-1000mm Gebäude Mineralwolle AS-Qualität Platte D 30mm**
STLB-Bau 2026-04 047
Wärmedämmung ohne Ummantelung DIN 4140 an haus- und betriebstechnischen Anlagen, an Luftleitung, rechteckig, Kantenlänge über 500 bis 1000 mm, Mindestabstände DIN 4140 sind nicht eingehalten, im Gebäude, keine ausreichende Konvektion bzw. unzureichender Abstand zu Objekten, Dämmung aus Mineralwolle DIN EN 14303, AS-Qualität, als Platte, Dämmschichtdicke 30 mm, Brandverhaltensklasse DIN EN 13501-1 A1 (nichtbrennbar), Wärmeleitfähigkeit 0,035 W/(mK) bei 40 Grad C Mitteltemperatur DIN EN 12667, kaschiert mit Alufolie, Arbeitshöhe des Montageortes bis 3,5 m über der Standfläche des hierfür erforderlichen Gerüstes.
Menge: 5,000 m2

**02.01.05.072 Formstück Mineralwolle AS-Qualität Wärmedämmung Luftltg Kanten-L bis 500mm Gebäude 0,035W/(mK) D 30mm kaschiert Alu-Folie**
STLB-Bau 2023-10 047
Formstück aus Mineralwolle DIN EN 14303, AS-Qualität, Wärmedämmung DIN 4140 an haus- und betriebstechnischen Anlagen, an Luftleitung, rechteckig, Kantenlänge bis 500 mm, Mindestabstände DIN 4140 sind nicht eingehalten, im Gebäude, keine ausreichende Konvektion bzw. unzureichender Abstand zu Objekten, Brandverhaltensklasse DIN EN 13501-1 A1 (nichtbrennbar), Wärmeleitfähigkeit 0,035 W/(mK) bei 40 Grad C Mitteltemperatur DIN EN 12667, Dämmschichtdicke 30 mm, kaschiert mit Aluminiumfolie, Arbeitshöhe des Montageortes bis 3,5 m über der Standfläche des hierfür erforderlichen Gerüstes.
Menge: 20,000 m2

**02.01.05.073 Formstück Mineralwolle AS-Qualität Wärmedämmung Luftltg Kanten-L 500-1000mm Gebäude 0,035W/(mK) D 30mm kaschiert Alu-Folie**
STLB-Bau 2023-10 047
Formstück aus Mineralwolle DIN EN 14303, AS-Qualität, Wärmedämmung DIN 4140 an haus- und betriebstechnischen Anlagen, an Luftleitung, rechteckig, Kantenlänge über 500 bis 1000 mm, Mindestabstände DIN 4140 sind nicht eingehalten, im Gebäude, keine ausreichende Konvektion bzw. unzureichender Abstand zu Objekten, Brandverhaltensklasse DIN EN 13501-1 A1 (nichtbrennbar), Wärmeleitfähigkeit 0,035 W/(mK) bei 40 Grad C Mitteltemperatur DIN EN 12667, Dämmschichtdicke 30 mm, kaschiert mit Aluminiumfolie, Arbeitshöhe des Montageortes bis 3,5 m über der Standfläche des hierfür erforderlichen Gerüstes.
Menge: 5,000 m2

*Hinweis: Mineralwolle runde Leitungen*

**02.01.05.074 Wärmedämmung Luftltg DN100 Gebäude Mineralwolle AS-Qualität Rohrschale D 30mm**
STLB-Bau 2026-04 047
Wärmedämmung ohne Ummantelung DIN 4140 an haus- und betriebstechnischen Anlagen, an Luftleitung, rund, DN 100, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 5,000 m

**02.01.05.075 Wärmedämmung Luftltg DN125 Gebäude Mineralwolle AS-Qualität Rohrschale D 30mm**
STLB-Bau 2026-04 047
Wärmedämmung ohne Ummantelung DIN 4140 an haus- und betriebstechnischen Anlagen, an Luftleitung, rund, DN 125, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 10,000 m

**02.01.05.076 Wärmedämmung Luftltg DN160 Gebäude Mineralwolle AS-Qualität Rohrschale D 30mm**
STLB-Bau 2026-04 047
Wärmedämmung ohne Ummantelung DIN 4140 an haus- und betriebstechnischen Anlagen, an Luftleitung, rund, DN 160, Mindestabstände DIN 4140 sind nicht eingehalten, im Gebäude, keine ausreichende Konvektion bzw. unzureichender Abstand zu Objekten, Dämmung aus Mineralwolle DIN EN 14303, AS-Qualität, als Rohrschale, Dämmschichtdicke 30 mm, Brandverhaltensklasse DIN EN 13501-1 A1 (nichtbrennbar), Wärmeleitfähigkeit 0,035 W/(mK) bei 40 Grad C Mitteltemperatur DIN EN 12667, kaschiert mit Alufolie, Arbeitshöhe des Montageortes bis 3,5 m über der Standfläche des hierfür erforderlichen Gerüstes.
Menge: 5,000 m

**02.01.05.077 Bogen Mineralwolle AS-Qualität Wärmedämmung Luftltg DN100 Gebäude 0,035W/(mK) D 30mm kaschiert Alu-Folie**
STLB-Bau 2026-04 047
Bogen aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 5,000 St

**02.01.05.078 Bogen Mineralwolle AS-Qualität Wärmedämmung Luftltg DN125 Gebäude 0,035W/(mK) D 30mm kaschiert Alu-Folie**
STLB-Bau 2026-04 047
Bogen aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 12,000 St

**02.01.05.079 Abzweig Mineralwolle AS-Qualität Wärmedämmung Luftltg DN125 Gebäude 0,035W/(mK) D 30mm kaschiert Alu-Folie**
STLB-Bau 2026-04 047
Abzweig aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 2,000 St

**02.01.05.080 Abzweig Mineralwolle AS-Qualität Wärmedämmung Luftltg DN160 Gebäude 0,035W/(mK) D 30mm kaschiert Alu-Folie**
STLB-Bau 2026-04 047
Abzweig aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 2,000 St

**02.01.05.081 Übergangsstück Mineralwolle AS-Qualität Wärmedämmung Luftltg DN100 Gebäude 0,035W/(mK) D 30mm kaschiert Alu-Folie**
STLB-Bau 2026-04 047
Übergangsstück aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 12,000 St

**02.01.05.082 Übergangsstück Mineralwolle AS-Qualität Wärmedämmung Luftltg DN125 Gebäude 0,035W/(mK) D 30mm kaschiert Alu-Folie**
STLB-Bau 2026-04 047
Übergangsstück aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 2,000 St

**02.01.05.083 Passstück Mineralwolle AS-Qualität Wärmedämmung Luftltg DN100 Gebäude 0,035W/(mK) D 30mm kaschiert Alu-Folie**
STLB-Bau 2026-04 047
Passstück aus Mineralwolle DIN EN 14303, AS-Qualität, Wärmedämmung DIN 4140 an haus- und betriebstechnischen Anlagen, an Luftleitung, rund, DN 100, Mindestabstände DIN 4140 sind nicht eingehalten, im Gebäude, keine ausreichende Konvektion bzw. unzureichender Abstand zu Objekten, Brandverhaltensklasse DIN EN 13501-1 A1 (nichtbrennbar), Wärmeleitfähigkeit 0,035 W/(mK) bei 40 Grad C Mitteltemperatur DIN EN 12667, Dämmschichtdicke 30 mm, kaschiert mit Aluminiumfolie, Arbeitshöhe des Montageortes bis 3,5 m über der Standfläche des hierfür erforderlichen Gerüstes.
Menge: 12,000 St

**02.01.05.084 Passstück Mineralwolle AS-Qualität Wärmedämmung Luftltg DN125 Gebäude 0,035W/(mK) D 30mm kaschiert Alu-Folie**
STLB-Bau 2026-04 047
Passstück aus Mineralwolle DIN EN 14303, AS-Qualität, Wärmedämmung DIN 4140 an haus- und betriebstechnischen Anlagen, an Luftleitung, rund, DN 125, Mindestabstände DIN 4140 sind nicht eingehalten, im Gebäude, keine ausreichende Konvektion bzw. unzureichender Abstand zu Objekten, Brandverhaltensklasse DIN EN 13501-1 A1 (nichtbrennbar), Wärmeleitfähigkeit 0,035 W/(mK) bei 40 Grad C Mitteltemperatur DIN EN 12667, Dämmschichtdicke 30 mm, kaschiert mit Aluminiumfolie, Arbeitshöhe des Montageortes bis 3,5 m über der Standfläche des hierfür erforderlichen Gerüstes.
Menge: 4,000 St

**02.01.05.085 Passstück Mineralwolle AS-Qualität Wärmedämmung Luftltg DN160 Gebäude 0,035W/(mK) D 30mm kaschiert Alu-Folie**
STLB-Bau 2026-04 047
Passstück aus Mineralwolle DIN EN 14303, AS-Qualität, Wärmedämmung DIN 4140 an haus- und betriebstechnischen Anlagen, an Luftleitung, rund, DN 160, Mindestabstände DIN 4140 sind nicht eingehalten, im Gebäude, keine ausreichende Konvektion bzw. unzureichender Abstand zu Objekten, Brandverhaltensklasse DIN EN 13501-1 A1 (nichtbrennbar), Wärmeleitfähigkeit 0,035 W/(mK) bei 40 Grad C Mitteltemperatur DIN EN 12667, Dämmschichtdicke 30 mm, kaschiert mit Aluminiumfolie, Arbeitshöhe des Montageortes bis 3,5 m über der Standfläche des hierfür erforderlichen Gerüstes.
Menge: 1,000 St

**02.01.05.086 Ausschnitt Wärmedämmung Luftltg DN100 Gebäude Mineralwolle AS-Qualität D 30mm kaschiert Alu-Folie**
STLB-Bau 2026-04 047
Ausschnitt für Wärmedämmung DIN 4140 an haus- und betriebstechnischen Anlagen, an Luftleitung, rund, DN 100, im Gebäude, keine ausreichende Konvektion bzw. unzureichender Abstand zu Objekten, Dämmung aus Mineralwolle DIN EN 14303, AS-Qualität, Brandverhaltensklasse DIN EN 13501-1 A1 (nichtbrennbar), Wärmeleitfähigkeit 0,040 W/(mK) bei 40 Grad C Mitteltemperatur DIN EN 12667, Gesamt-Dämmschichtdicke 30 mm, kaschiert mit Aluminiumfolie, Arbeitshöhe des Montageortes bis 3,5 m über der Standfläche des hierfür erforderlichen Gerüstes.
Menge: 2,000 St

**02.01.05.087 Ausschnitt Wärmedämmung Luftltg DN125 Gebäude Mineralwolle AS-Qualität D 30mm kaschiert Alu-Folie**
STLB-Bau 2026-04 047
Ausschnitt für Wärmedämmung DIN 4140 an haus- und betriebstechnischen Anlagen, an Luftleitung, rund, DN 125, im Gebäude, keine ausreichende Konvektion bzw. unzureichender Abstand zu Objekten, Dämmung aus Mineralwolle DIN EN 14303, AS-Qualität, Brandverhaltensklasse DIN EN 13501-1 A1 (nichtbrennbar), Wärmeleitfähigkeit 0,040 W/(mK) bei 40 Grad C Mitteltemperatur DIN EN 12667, Gesamt-Dämmschichtdicke 30 mm, kaschiert mit Aluminiumfolie, Arbeitshöhe des Montageortes bis 3,5 m über der Standfläche des hierfür erforderlichen Gerüstes.
Menge: 2,000 St

*Hinweis: Flexibler Elastomerschaum eckige Kanäle*

**02.01.05.088 Wärmedämmung Luftltg Kanten-L bis 500mm Gebäude flexibler Elastomerschaum D 30mm**
STLB-Bau 2026-04 047
Wärmedämmung ohne Ummantelung DIN 4140 an haus- und betriebstechnischen Anlagen, an Luftleitung, rechteckig, Maße DIN EN 1505, Kantenlänge bis 500 mm, Mindestabstände DIN 4140 sind nicht eingehalten, im Gebäude, keine ausreichende Konvektion bzw. unzureichender Abstand zu Objekten, Dämmung aus flexiblem Elastomerschaum DIN EN 14304, Dämmschichtdicke mind. 30 mm, Baustoffklasse DIN 4102-1 B1 (schwerentflammbar), Wärmeleitfähigkeit 0,040 W/(mK) bei 40 Grad C Mitteltemperatur DIN EN 12667, Arbeitshöhe des Montageortes bis 3,5 m über der Standfläche des hierfür erforderlichen Gerüstes.
Menge: 10,000 m2

**02.01.05.089 Wärmedämmung Luftltg Kanten-L 500-1000mm Gebäude flexibler Elastomerschaum D 30mm**
STLB-Bau 2026-04 047
Wärmedämmung ohne Ummantelung DIN 4140 an haus- und betriebstechnischen Anlagen, an Luftleitung, rechteckig, Maße DIN EN 1505, Kantenlänge über 500 bis 1000 mm, Mindestabstände DIN 4140 sind nicht eingehalten, im Gebäude, keine ausreichende Konvektion bzw. unzureichender Abstand zu Objekten, Dämmung aus flexiblem Elastomerschaum DIN EN 14304, Dämmschichtdicke mind. 30 mm, Baustoffklasse DIN 4102-1 B1 (schwerentflammbar), Wärmeleitfähigkeit 0,040 W/(mK) bei 40 Grad C Mitteltemperatur DIN EN 12667, Arbeitshöhe des Montageortes bis 3,5 m über der Standfläche des hierfür erforderlichen Gerüstes.
Menge: 5,000 m2

**02.01.05.090 Wärmedämmung Formstücke-L bis 500mm Gebäude flexiblem Elastomerschaum D 30mm**
Wärmedämmung ohne Ummantelung DIN 4140 an haus- und betriebstechnische Anlagen, an Formstücken (Bogen, Passstück, Konus/Übergangsstück, Abzweigstück), Kantenlänge bis 500 mm, im Gebäude, in Bereichen mit Behinderung durch technische Einrichtungen und Bauteile, Oberkante Dämmung über Gelände/Fußboden bis 3,5 m, Dämmung aus synthetischem Kautschuk, Baustoffklasse DIN 4102-1 B1 (schwerentflammbar), Wärmeleitfähigkeit 0,040 W/(mK) bei 40 Grad C Mitteltemperatur DIN EN 12667, Dämmschichtdicke 30 mm.
Menge: 15,000 m2

**02.01.05.091 Wärmedämmung Formstücke Kanten-L 500-1000mm Gebäude flexiblem Elastomerschaum D 30mm**
Wärmedämmung ohne Ummantelung DIN 4140 an haus- und betriebstechnische Anlagen, an Formstücken (Bogen, Passstück, Konus/Übergangsstück, Abzweigstück), Kantenlänge über 500 bis 1000 mm, im Gebäude, in Bereichen mit Behinderung durch technische Einrichtungen und Bauteile, Oberkante Dämmung über Gelände/Fußboden bis 3,5 m, Dämmung aus flexiblem Elastomerschaum DIN EN 14304, Dämmschichtdicke 30 mm, Baustoffklasse DIN 4102-1 B1 (schwerentflammbar), Wärmeleitfähigkeit 0,040 W/(mK) bei 40 Grad C Mitteltemperatur DIN EN 12667.
Menge: 5,000 m2

##### Titel 02.01.06 KG 491 Baustelleneinrichtung

**02.01.06.092 Baustelle einrichten**
STLB-Bau 2026-04 000
Baustelle für sämtliche, in der Leistungsbeschreibung aufgeführten Leistungen einrichten.
Menge: 1,000 St

**02.01.06.093 Baustelleneinr. vorhalten**
STLB-Bau 2026-04 000
Baustelleneinrichtung vorhalten,
Positionsmenge = Produkt aus '1' (Vorhaltemenge)

mal '25' (Vorhaltedauer)
.
Menge: 25,000 StWo

**02.01.06.094 Baustelle räumen**
STLB-Bau 2026-04 000
Baustelle für sämtliche, in der Leistungsbeschreibung aufgeführten Leistungen räumen.
Menge: 1,000 St

##### Titel 02.01.07 KG 492 Gerüste

**02.01.07.095 Statische Berechnung Arbeitsgerüst**
STLB-Bau 2025-10 001
Statische Berechnung DIN EN 12811-1 einschl. erforderlicher Ausführungszeichnungen für nachfolgend beschriebenes Arbeitsgerüst anfertigen.
Menge: 1,000 St

**02.01.07.096 Aufbauen fahrbares Gerüst 1,5kN/m2 L 4 m B 1,5 m Abst. 2m H 4m**
STLB-Bau 2026-04 001
Aufbauen fahrbares Gerüst,
Systemgerüst DIN EN 12810-1, Lastklasse 2 (1,5 kN/m2),
Länge Gerüst/-bauteil '4' m,

Breite Gerüst/-bauteil '1,5' m,
Höhenabstand der Gerüstlagen 2 m, Höhe der obersten Gerüstlage 4 m,
Höhenunterschied von Baugrund zur Standfläche des Gerüsts in m '4,5'

im Gebäude, Standsicherheitsnachweis wird gesondert vergütet.
Menge: 1,000 St

**02.01.07.097 Abbauen fahrbares Gerüst 1,5kN/m2 L 4 m B 1,5 m Abst. 2m H 4m**
STLB-Bau 2026-04 001
Abbauen fahrbares Gerüst,
Systemgerüst DIN EN 12810-1, Lastklasse 2 (1,5 kN/m2),
Länge Gerüst/-bauteil '4' m,

Breite Gerüst/-bauteil '1,5' m,
Höhenabstand der Gerüstlagen 2 m, Höhe der obersten Gerüstlage 4 m,
Höhenunterschied von Baugrund zur Standfläche des Gerüsts in m '4,5'

im Gebäude, Standsicherheitsnachweis wird gesondert vergütet.
Menge: 1,000 St

**02.01.07.098 Umsetzen fahrbares Gerüst 1,5kN/m2 L 4 m B 1,5 m Abst. 2m 2Lagen H 4m**
STLB-Bau 2026-04 001
Umsetzen fahrbares Gerüst,
Systemgerüst DIN EN 12810-1, Lastklasse 2 (1,5 kN/m2),
Länge Gerüst/-bauteil '4' m,

Breite Gerüst/-bauteil '1,5' m,
Höhenabstand der Gerüstlagen 2 m, 2 genutzte Gerüstlagen, Höhe der obersten Gerüstlage 4 m, im Gebäude, Standsicherheitsnachweis wird gesondert vergütet, Höhenänderung der Standfläche bis 5 m, Länge des waagerechten Transportweges im Mittel bis 25 m.
Menge: 1,000 St

**02.01.07.099 Gebrauchsüberlassung fahrbares Gerüst 1,5kN/m2 L 4 m B 1,5 m Abst. 2m 2Lagen H 4m**
STLB-Bau 2026-04 001
Gebrauchsüberlassung für fahrbares Gerüst,
Positionsmenge = Produkt aus '1' (Gebrauchsüberlassungsmenge)

mal '2' (Gebrauchsüberlassungsdauer)

Systemgerüst DIN EN 12810-1, Lastklasse 2 (1,5 kN/m2),
Länge Gerüst/-bauteil '4' m,

Breite Gerüst/-bauteil '1,5' m,
Höhenabstand der Gerüstlagen 2 m, 2 genutzte Gerüstlagen, Höhe der obersten Gerüstlage 4 m, im Gebäude, Standsicherheitsnachweis wird gesondert vergütet.
Menge: 2,000 StWo

**02.01.07.100 Vorhalten fahrbares Gerüst Rahmen 1,5kN/m2 1Lage H bis 4m**
Vorhalten fahrbares Gerüst DIN 4420-3, DIN EN 12810,
Positionsmenge = Produkt aus '1'

(Gebrauchsüberlassungsmenge)
mal '2'

(Gebrauchsüberlassungsdauer),
Systemgerüst DIN EN 12810-1 als Rahmengerüst,
Lastklasse 2 (1,5 kN/m2),
Länge Gerüst/-bauteil '4' m,

Breite Gerüst/-bauteil '1,5' m, Höhenabstand der Gerüstlagen 2 m, Höhe der obersten Gerüstlage 4 m,

Höhenunterschied von Baugrund zur Standfläche des Gerüsts in m '4,5' im Gebäude, für die gesamte Bauzeit vorhalten,

für die im vorliegenden Leistungsverzeichnis beschriebenen Arbeiten.
Menge: 2,000 StWo

##### Titel 02.01.08 KG 499.1 Stundenlohnarbeiten

*Hinweis: Stundenlohnarbeiten*
Verechnungssätze für Löhne
Die Verrechnungssätze für die nachstehenden Lohn- und
Berufsgruppen sind unaufgegliedert anzubieten.
In ihnen sind enthalten:
- Lohn- und Gehaltskosten,
- Lohn- und Gehaltsnebenkosten,
- Sozialkosten einschl. Sozialkassenbeiträge
- Gemeinkostenanteile
- Gewinn.
Zuschläge zu den Verrechnungssätzen für vom Auftraggeber
angeordnete oder zu vertretende Nacht-, Sonntags-, Feiertags- und Mehrarbeit (Überstunden) sind gesondert nachzuweisen; sie werden in Höhe der tariflichen Vereinbarung vergütet.
Für Nacht-, Sonntags- und Feiertagsarbeit wird als Zuschlag nur der Beitrag zur gesetzlichen Unfallversicherung vergütet. Für Mehrarbeit werden zusätzlich die Sozialkosten vergütet.
Beschäftigt der Bieter bei einer der nachstehenden
Lohn- / Berufsgruppen keine Arbeitskräfte, hat er dies anzugeben und statt dessen den Einsatz möglichst gleichwertiger Arbeitskräfte anzubieten.

**02.01.08.101 Obermonteur/-in sämtliche Kosten/Zuschläge**
STLB-Bau 2026-04 091
Stundenlohnarbeiten durch Obermonteur/-in
der Verrechnungssatz für die jeweilige Arbeitskraft umfasst sämtliche Aufwendungen wie Lohn- und Gehaltskosten, Lohn- und Gehaltsnebenkosten, Zuschläge, lohngebundene und lohnabhängige Kosten, sonstige Sozialkosten, Gemeinkosten, Wagnis und Gewinn.
Menge: 5,000 h

**02.01.08.102 Monteur/-in sämtliche Kosten/Zuschläge**
STLB-Bau 2026-04 091
Stundenlohnarbeiten durch Monteur/-in
der Verrechnungssatz für die jeweilige Arbeitskraft umfasst sämtliche Aufwendungen wie Lohn- und Gehaltskosten, Lohn- und Gehaltsnebenkosten, Zuschläge, lohngebundene und lohnabhängige Kosten, sonstige Sozialkosten, Gemeinkosten, Wagnis und Gewinn.
Menge: 10,000 h

**02.01.08.103 Helfer/-in sämtliche Kosten/Zuschläge**
STLB-Bau 2026-04 091
Stundenlohnarbeiten durch Helfer/-in
der Verrechnungssatz für die jeweilige Arbeitskraft umfasst sämtliche Aufwendungen wie Lohn- und Gehaltskosten, Lohn- und Gehaltsnebenkosten, Zuschläge, lohngebundene und lohnabhängige Kosten, sonstige Sozialkosten, Gemeinkosten, Wagnis und Gewinn.
Menge: 10,000 h

##### Titel 02.01.09 KG 499.2 Inbetriebnahme, Abnahme

*Hinweis: Vorbemerkung Inbetriebnahme*
Nach erfolgter Montage ist der gesamte Inbetriebnahmeprozess bis zur förmlichen Abnahme in modularen, chronologisch aufeinanderfolgenden Inbetriebnahmestufen untergliedert. Das erfolgreiche Bestehen jeder einzelner Inbetriebnahmestufe ist nachzuweisen und ist Voraussetzung für den Beginn der darauffolgenden Inbetriebnahmestufe.

**02.01.09.104 Dichtheitsprüfung Luftltg 50m2 rechteckige Luftleitg ATC3 H bis 3,5m**
STLB-Bau 2026-04 075
Dichtheitsprüfung von Luftleitungen, vor Ort, im eingebauten Zustand, DIN EN 14239, Prüffläche mind. 50 m2, Luftleitung rechteckig, Luftdichtheitsklasse ATC3 DIN EN 16798-3, mit bis zu 4 Luftdurchlässen/Öffnungen, Querschnitt bis 1 m2, Höhe über Gelände/Fußboden bis 3,5 m, einschl. der Bereitstellung aller erforderlichen Geräte, Materialien, Fachpersonal und Prüfbericht.
Menge: 4,000 St

**02.01.09.105 Hygieneerstinspektion RLT-Anlage Ansaugbauteile 2 St Luftfilterstufen 4 St Erhitzer 1 St Wärmerückgewinner 1 St Beistellen Personal Steighilfen**
STLB-Bau 2026-04 075
Hygieneerstinspektion VDI 6022 Blatt 1 mit Bewertung aller vorgenommenen Untersuchungen und der daraus abzuleitenden Maßnahmen, fachliche Mindestqualifikation: Hygienefachkraft, für Raumlufttechnische Anlagen mit
Ansaugbauteile '2' St,

Luftfilterstufen '4' St,

Erhitzer '1' St,

Wärmerückgewinner '1' St,

das Personals zum Bedienen der Anlage und zum Öffnen und Schließen der Revisionsöffnungen und -zugänge sowie erforderlicher Steighilfen stellt der AN, einschl. Dokumentation mit Formblatt, einschl. Prüfberichte mit Checkliste für weitere Hygienekontrollen, die Probenahme und deren Auswertung werden gesondert vergütet.
Menge: 4,000 St

**02.01.09.106 Funktionsmessung**
STLB-Bau 2026-04 040
Funktionsmessung für RLT-Anlage DIN 18379, alle Messwerte werden dokumentiert und in einem Soll-Istvergleich zusammengestellt, die
Luftvolumenstromverteilung an den Luftdurchlässen in vom AG bestimmten Räumen, Anzahl '1'

der
Schalldruckpegel in vom AG bestimmten Räumen, Anzahl '1'

die zum Nachweis von Funktionen und Verteilung erforderlichen Hilfsmittel (z. B. Rauchproben) stellt der AN, die Messgeräte sind vom AN zur Verfügung zu stellen.
Menge: 1,000 St

**02.01.09.107 Gutachterliche Überprüfung Brandschutzklappen**
Gutachterliche Überprüfung Brandschutzklappen
vor der ersten Inbetriebnahme auf zulassungskonformen Einbau und Funktion.
Einschließlich Prüfbericht und Kennzeichnung in Übersichtsplan.
Abrechnung pro Brandschutzklappe.
Menge: 5,000 St

*Hinweis: INBETRIEBNAHME, EINREGULIERUNG, PROBEBETRIEB UND FUNKTIONSTEST*
Sämtliche technischen Anlagen und Anlagenteile, die sich im Leistungsumfang des Auftragnehmers befinden, sind von fachkundigem Personal, beauftragt durch den AN, bzw. durch die vom AN beauftragten Werkskundendienste seiner Lieferanten in Betrieb zu nehmen, einzuregulieren ggf. zu prüfen, einem Funktionstest zu unterziehen und zu dokumentieren.

Inbetriebnahmeablauf
Die Inbetriebnahme der Anlage beinhaltet:
- Vorlage der ersten Fassung der Bestandsunterlagen zur
  Inbetriebnahme (Prüfsatz)
- die Überprüfung der Drehrichtung der Aggregate
- die Überprüfung der Schaltfunktionen
- erforderliche Einstell-und Einregulierungsarbeiten
- Probelauf der Anlagen
- Die Inbetriebnahmeprotokolle sind den Bestandsunterlagen
  (Endfassung) beizulegen
- einmalige Einweisung des Bedienpersonals, Protokoll ist den
  Bestandsunterlagen (Endfassung) beizulegen

Die Inbetriebnahme, Einregulierung, Probebetrieb und Funktionstest aller in diesem LV beschriebenen technischen Anlagen erfolgt nach dem Bauzeitenterminplan und umfasst folgende Abläufe die parallel zu erbringen sind und die aktiv begleitet werden müssen:

- Einschalten aller Anlagenteile mit Komponententests
- grobe Einstellung aller Anlagenteile
- Einregulierung und Messung
- Sicherheitsprüfungen
- Feinregulierung und Messung aller Anlagenteile
- Inertisieren aller erforderlichen (Trinkwassersysteme,
  Gasanlagen) Anlagenteile
- GLT-Anlagenvisualisierung
- Leistungsfeststellung, Messkontrolle und
  Mängeldokumentation
- Integraltests und gewerkeübergreifende Inbetriebnahmen
- Mängelbeseitigung
- Probebetrieb, z.T. mit Nutzereinrichtungen
- Inbetriebnahmeauswertung, Mängelliste
- Einweisung und Schulung des Betriebspersonals
- Sachverständigenprüfungen, Abnahme
- Dokumentation der Ergebnisse
- VOB Abnahme
- Mängelbeseitigung

Betriebsrelevante Einstellwerte, Betriebszeiten, Soll- und Istwerte, Leistungsvor- und Angaben aus den Anlagenbeschreibungen sind vom Auftragnehmer aufzunehmen, zu protokollieren und nachzuweisen.

Bei Erfordernis von Messgeräten oder Werkzeugen hat der Auftragnehmer diese ohne gesonderte Vergütung beizustellen.

Alle vom Auftragnehmer eingesetzten Messgeräte müssen nach DIN EN ISO 9001 kalibriert sein. Der Messbereich der Geräte ist so zu wählen, dass die der Leistungsbeschreibung zugrunde liegenden Qualitäten nachweislich dokumentiert werden können.

Alle Messgrößen sind mit Datum und Uhrzeit in einem Gesamtdokument festzuhalten.

Bei Anlagen- oder Anlagenteilen, die mit elektrotechnischen Gewerken, der Gebäudeautomation oder Systemen weiterer Gewerke in funktionalem Zusammenhang stehen, ist eine 1:1 Prüfung von Objekten mit Eigenschaften und Schaltung von Betriebszuständen durchzuführen. Die Prüfung hat von der Feldebene durchgängig bis zur jeweiligen Managementebene inklusive einer dort ggf. eingerichteten Visualisierung zu erfolgen. Die Durchgängigkeit der Nomenklatur (AKS; Benennung im Anlagenbuch) ist zu prüfen. Das Prüfergebnis ist in Prüflisten durch alle beteiligten Gewerke zu dokumentieren und schriftlich zu bestätigen. Erforderliche Korrekturmaßnahmen und Nachprüfungen sind einzuleiten und zu dokumentieren.

Erforderliche Sachverständigenprüfungen sowie Prüfungen einer zugelassenen Überwachungsstelle (ZÜS) werden vom Auftraggeber veranlasst. Der Auftragnehmer hat sach-, fach- und ortskundiges sowie ausreichendes Personal und die für die Prüfung erforderliche notwendige Dokumentation zur Durchführung beizustellen.

Der erfolgreiche Abschluss der „Inbetriebnahme, Einregulierung, Prüfungen und Funktionstest“ ist  Voraussetzungen zur Anzeige der Bereitschaft zum Probebetrieb.

Alle Protokolle der Inbetriebnahme, Einregulierung, Prüfung und Funktionstests sind vom Auftragnehmer mit der Anzeige des Beginns des Probebetriebes dem Auftraggeber zur Einsichtnahme vorzulegen.

Alle zuvor genannten Protokolle werden Bestandteil der an den Auftraggeber zu übergebenden Bestandsdokumentation.

Diese Leistungsbeschreibung gilt für die nachfolgende Position
"PROBEBETRIEB"

**02.01.09.108 Gewerkeinterne Inbetriebnahme**
Gewerkeinterne Inbetriebnahme

Der AN hat eigenverantwortlich die Inbetriebnahme der Anlage und Anlagenteile gemäß Leistungsverzeichnis vorzunehmen und die geforderte Funktionalität herzustellen und nachzuweisen. Zum Nachweis der Funktionsfähigkeit aller Anlagen hat der AN Funktionskontrollen und -prüfungen, sowie die Einregulierung bzw. Einstellung der Anlagen und Anlagenteile durchzuführen.
Die gewerkeinterne Inbetriebnahme ist in entsprechenden Prüfberichten zu dokumentieren.
Menge: 1,000 St

**02.01.09.109 Gewerkeübergreifende Inbetriebnahme**
Gewerkeübergreifende Inbetriebnahme

Mitwirken und Teilnahme an gewerkübergreifende Inbetriebnahmen, so dass die gewerkeübergreifene Funktionalität gewährleistet ist.
Ziel der gewerkeübergreifende Inbetriebnahme ist die Sicherstellung des ordnungsgemäßen Zusammenspiels der gemäß Leistungsverzeichnis errichtete gebäudetechnischen Anlage mit den interagiererenden gebäudetechnischen Anlagen in Vorbereitung der integrativen Tests mit dem AG.

Zur Gewerkeübergreifende Inbetriebnahme gehört unter anderem:
- Integration der anlagenspezifischen Meldungen,
  Steuerungsfunktionen und Verknüpfungen in die
  Gesamtanlage (Umsetzung Brandfallmatrix, Aufschaltung auf
  übergeordnete Gebäudeleitsysteme, Gefahremangementsystem, Fernwirksystem)
- Durchführung von anlagenübergreifende Funktionstests
- Testbetrieb zur Feststellung der Mängelfreiheit der Anlagen
  in Wechselwirkung mit anderen, auf sie betriebsbestimmend,
  einwirkenden Bauteile oder Anlagen (Interaktionsprüfung)
Menge: 1,000 psch

**02.01.09.110 Probebetrieb**
Probebetrieb

Sämtliche Anlagen oder Anlagenteile die sich im Leistungsumfang des Auftragnehmers befinden sind zur Probe für einen Zeitraum von 4 aufeinander folgenden Kalenderwochen zu betreiben.

Dieser ist in einem zeitlichen Zusammenhang mit allen am Projekt beteiligten Gewerken durchzuführen, wobei die Anlagen der Gebäudeautomation und Gefahrenmeldeanlagen als übergeordnete Systeme eine führende und besondere Position einnehmen.

Eine Voraussetzung zur Durchführung des Probebetriebs ist der betriebsbereite Zustand der Anlagen die durch die Objektüberwachung unter Einbeziehung des technischen Gebäudemanagements des Auftraggebers im Rahmen von Leistungsfeststellungen festgestellt wird. Der Beginn des Probebetriebs bedarf der Freigabe des AG.

Eine weitere Voraussetzung für den Beginn des Probebetriebs ist eine abgeschlossene Inbetriebnahme der Gebäudeautomation und Gefahrenmeldeanlage, wenn diese mit den Anlagen in einem funktionellen oder überwachenden Zusammenhang stehen.

Vor Beginn des Probebetriebes ist vom Auftragnehmer das Betreiberszenario mit der zuständigen Objektüberwachung
abzustimmen.

Als Probebetrieb ist ein gewerkeübergreifendes Betreiben der gesamten technischen Anlagen im 24 Stunden Betrieb während dieses Zeitraumes zu verstehen und dient dem Nachweis der bestimmungsgemäßen und vertragsgeschuldeten Funktion der technischen Anlage.
Die Anlagen sind während des Probebetriebes vom AN mit Fachpersonal zu betreiben, zu überwachen und bei Störungen umgehend wieder in Betrieb zu setzen.
Organisation einer Rufbereitschaft über den Zeitraum des Probebetriebes zur Störungsbeseitigung und Einrichtung einer dauerhaft erreichbaren Rufbereitschaft (Notdienst).

Treten während des Zeitraums des Probebetriebs Störungen an den Anlagen auf, sind folgende Reaktionszeiten zur Störungsbeseitigung durch den Auftragnehmer einzuhalten:

a) werktäglich, Montag bis Freitag, von 8:00 Uhr bis 16:30 Uhr:

- Reaktionszeit zum Beginn einer Fehleranalyse vor Ort max.
  2 Stunden nach Information über eine Störung
- Zulässige Ausfallzeit betriebskritischer, probebetriebener
  Anlagen max. 4 Stunden während der werktäglichen
  Regelarbeitszeit
- Zulässige Ausfallzeit betriebsunkritischer, probebetriebener
  Anlagen max. 24 Stunden

b) Samstags-, Sonn- u. Feiertage ganztägig sowie werktäglich von 16:30 Uhr bis 8:00 Uhr bei betriebskritischen Anlagen:

- Reaktionszeit zur Fehleranalyse vor Ort max. 2 Stunden
- Zulässige Ausfallzeit betriebskritischer, probebetriebener
  Anlagen max. 4 Stunden

Dabei ist die Versorgung der an die jeweilige Anlage angebundenen Einrichtungen während der bestehenden Nutzungszeiten sicherzustellen. Beim vom AG eingebrachten Geräten, die mittels der vom AN gelieferten und/oder eingebrachten Anlagen betrieben werden, hat der AN bei Aufnahme des Echtzeitbetriebes mitzuwirken, um seinerseits zu vertretende Mängel schnellstmöglich zu beseitigen. Die entsprechenden Fachkräfte sind zur Verfügung zu stellen. Der AG und dessen Vertreter oder Bevollmächtigte haben das Recht
am Probebetrieb teilzunehmen und sind über die Betriebsabläufe in Kenntnis zu setzen. Fachpersonal das an den Geräten später arbeiten wird ist in den Probebetrieb einzubeziehen. Dieser erfolgreiche Probebetrieb ist wesentliche Voraussetzung für die
Förmliche VOB- Abnahme. Während des Probebetriebs ist die
Funktion und Einstellung der gesamten Anlagen zu überwachen, zu prüfen und bei Bedarf nach zu regulieren.
Der Verlauf des Probebetriebs, insbesondere die aufgetretenen Störungen ist schriftlich und digital zu dokumentieren und wöchentlich vorzulegen.

Dazu gehören:
- Trendaufzeichnungen
- Nachweis der Leistungsfähigkeit der Anlagen
- Szenarien
- Sommer-/ Winterfall
- Störanfälligkeiten
- und deren Beseitigung

Im Rahmen des Probebetriebs wird zudem ein Gebäudefunktionstests durchgeführt. Hierbei wird das Verhalten aller technischen Anlagen des Gebäudes bei Spannungsausfall und / oder Brandereignissen und Spannungswiederkehr nach definierten Szenarien hinsichtlich erwarteter Anlagen- und Betriebszustände getestet.

Die Testszenarien lassen sich wie folgt definieren:
- wiedereinschalten der elektrisch betriebenen Anlagen nach
  Netzwiederkehr
- Erreichen der eingestellten Sollwertvorgaben der elektrisch
  betriebenen und/oder gesteuerten Anlagenteile des
  vorliegenden Leistungsverzeichnisses nach Netzwiederkehr
- Übergang in Regelbetrieb

Sämtliche eventuell entstehenden Kosten (z.B. Fahrkosten, Geräte, etc.) sind mit einzukalkulieren.
Als Kalkulationsgrundlage kann von 1 Mann x 4 Stunden x 3
Arbeitstage pro Woche ausgegangen werden.
Der Beginn und das Ende des Betreibens der Anlagen werden
von der Fachbauleitung oder dem AG schriftlich festgelegt.

Der Auftraggeber behält sich vor, sämtliche Anlagen während des Probebetriebes zu prüfen.

Aufzeichnungen und Dokumentationen sind auf Verlangen des Auftraggebers bzw. der Objektüberwachung jederzeit zur Einsicht bereitzustellen.

Aufzeichnungen, Dokumentationen und Auswertungen der Prüfungen und des Probebetriebes werden Bestandteil der an den Auftraggeber zu übergebenden Bestandsdokumentation.

Der störungsfreie Betrieb betriebskritischer Anlagen über einen Zeitraum von 28 zusammenhängenden Kalendertagen über jeweils 24h im Regelbetrieb innerhalb des Zeitraums des Probebetriebs ist Voraussetzung für den Abschluss einer erfolgreichen Probebetriebsphase.

Die Kosten des Energieverbrauches (Strom, Wasser, Gas, Fernwärme) des Probebetriebes trägt der Auftraggeber, die Kosten für Verbrauchsstoffe, wie Salze oder Chemikalien für Wasseraufbereitungsanlagen, Schmierstoffe, Filter sind vom Auftragnehmer zu tragen.
Menge: 4,000 Wo

**02.01.09.111 Erhaltungsbetrieb bis zur Übergabe an den Nutzer**
Erhaltungsbetrieb bis zur Übergabe an den Nutzer

Anlagenbetrieb bis zur Übergabe an den Nutzer.
Da zwischen der Inbetriebnahme, Leistungsfeststellung und dem Probebetrieb kein eigenständiger Betreiber vorhanden ist,
ist es erforderlich den Anlagenbetrieb dem Anlagenerrichter zu überantworten.
Ziel: Das Betreiben der Anlagen soll grundsätzlich die
ordnungsgemäße Funktion der Anlagen sicherstellen.
Dies erfolgt z.B. durch:
- regelmäßige Kontrollgänge (ggf. stichpunktartig)
- Prüfung der Anlagenfunktionen
- Dokumentation der Anlagenzustände
- Beseitigung von Störungen,
- nachfüllen von Betriebsstoffen
- Prüfung von sicherheitsrelevanten Einbauteilen
Zur Sicherstellung der eingestellten Anlagenparameter
der Anlagen sind sämtliche im LV beschriebenen
technischen Anlagen bis zum Probebetrieb weiter zu betreiben.
Dabei sind in Zusammenarbeit mit dem Gewerk MSR / GLT
die Sollwerte der Parameter aller technischen Anlagen
einmal pro Woche schriftlich und digital zu dokumentieren.

Das schriftliche Protokoll ist dem AG wöchentlich vorzulegen. Bei Anlagenstörungen ist die OÜ und der AG unverzüglich zu informieren.
Störungen im Anlagenbetrieb sind umgehend zu beseitigen
Die UVV-Vorschriften und die Hausordnung sind zu beachten.

Sämtliche eventuell entstehenden Kosten (z.B. Fahrkosten, Geräte, etc.) sind mit einzukalkulieren.
Der Beginn und das Ende des Betreibens der Anlagen werden
von der Fachbauleitung oder dem AG schriftlich festgelegt.
Positionsmenge = Produkt aus '1'

(Vorhaltemenge)
mal '4'

(Vorhaltedauer).
Menge: 4,000 StWo

*Hinweis: ABNAHME UND DOKUMENTATION*
Dokumentation unter Zugrundelegung der RLBau Teil F einschließlich:

- Entsorgungsnachweise
- Protokolle aller durchzuführenden Leistungsmessungen
- Abnahme-Bescheinigungen mit öffentlich-rechtlicher Wirkung,
  wie TÜV und falls erforderlich, vom Verband der
  Sachversicherer
- Bestandspläne - Ausführungspläne (Grundrisse Schnitte,
  Details)
- Berechnungen

- Schalt- und Leitungspläne
- Anlagen- und System- bzw. Funktionsbeschreibungen
- Geräteverzeichnis mit Bedienungs- und
  Instandhaltungsanleitungen
- Pflegeanleitungen
- Prüfbücher mit dem Ergebnis der vor der Inbetriebnahme
  durchgeführten Prüfungen
- Protokolle der Begehungen der Montage-Zwischenstände
- Fotodokumentation der Baustelle
- Fristenpläne für Wartungs- und Instandhaltungsarbeiten

Qualitätsnachweis über sämtliche eingebauten Stoffe und Teile mit den Angaben zu folgenden Daten (sofern zutreffend):
- Nachweis über die Eignung des Bauprodukts
- Nachweise über Eignungs-, Güte- und Kontroll- und sonstige
  Prüfungen
- Nachweise über Eigen- und Fremdüberwachungen
- Bauart- und Zulassungsbescheinigungen gemäß geltendem
  Recht
- Folgende Angaben sind darüber hinaus aufzuführen.
  Stoff-/ Produktname und Bezeichnung
  Hersteller (Name, Anschrift, Telefon, Telefax)
  Herkunft
  Herstelldatum
  Bestandteile
  physikalische und chemische Eigenschaften
  Brandverhalten

Umfang und Format:
Die Zeichnungen und sonstigen Unterlagen sind in Papierform
3-fach, schwarz/weiß, in Ordnern zu übergeben.
Grundrisse, Schnitte und Ansichten sind in Maßstab 1:100,  Detailpläne im Maßstab 1:20, 1:5 oder 1:1 zu erstellen,
Die Aufmaßpläne sind in Papierform, 1:100, 2-fach, schwarz/weiß zu übergeben.

Neben der Papierform sind alle genannten, durch den AN erstellten Unterlagen als Dateien in einem digitalen Austauschformat dem AG zur Verfügung zu stellen:
- Pläne im pdf- und dwg-Format
- sonstige Unterlagen im pdf-Format

Die Dokumentation ist parallel zur Ausführung der Bauleistung zu erstellen und fortzuschreiben.

Bis spätestens 21 Tage vor Abnahme der Bauleistung ist die
Bestandsdokumentation komplett vom Auftragnehmer an die AG-Objektüberwachung zu übergeben.

Diese Vorbeschreibung gilt für die nachfolgende Position "BESTANDSDOKUMENTATION"

**02.01.09.112 Sachverständigen Abnahme**
Sachverständigen Abnahme

Für die technische Überprüfung und Begutachtung der Lüftungsanlagen hat der AN einen amtlich zugelassenen Prüfingenieur in Abstimmung mit dem AG zu beauftragen. Grundlage der Prüfung stellt die SPrüfV dar.
Die anfallenden Kosten und Prüfgebühren sind in diese Position miteinzukalkulieren. Die Termine der Abnahme sind dem AG mindestens 12 Werktage im Voraus schriftlich mitzuteilen. Der AG behält sich vor, an diesem Termin teilzunehmen.
Die Abrechnung erfolgt je Anlage.
Menge: 1,000 St

**02.01.09.113 Bestanddokumentation**
Bestanddokumentation

Der Auftragnehmer hat folgende Unterlagen und
Zeichnungen zu erstellen und dem Auftraggeber 21 Tage vor Fertigstellung der betriebsbereiten Anlage, vollständig, in DIN-A4 Ordnern zur Prüfung, 1-fach digital und 1-fach Papier vorzulegen.
21 Tage vor Abnahme ist die geprüfte, überarbeitete Dokumentation 3-fach in Papier in DIN-A4 Ordnern an den AG zu übergeben. Die gesamte Bestandsdokumentation ist zusätzlich 3-fach digital auf Datenträger (DVD-ROM) zu übergeben.
Datenformat: Pläne -dwg, -plt, -pdf, und in bearbeitbarer Form von evtl. benutzten Haustechnik Spezialprogrammen (C.A.T.S., Nova Plancal, SOLAR, o. dgl.).
Restliche Unterlagen im PDF-Format oder MS-Windows kompatibler Form (Excel, Word, usw.).
Die Vorlage der vollständigen Bestandsunterlagen ist eine zwingende Voraussetzung für die Durchführung der Abnahme.

Mitzuliefernd sind Unterlagen gemäß VOB Teil C
(insbesondere) Allgemeine Technische
Vertragsbedingungen für Bauleistungen
DIN 18299 Allgemeine Regelungen für Bauarbeiten jeder Art
DIN 18381 Gas-, Wasser- und Abwasserinstallationsarbeiten
DIN 18421 Dämm- und Brandschutzarbeiten an techn. Anlagen

Inhaltsverzeichnis:
1. Anlagenbeschreibung
2. Anlagenschema
3. Zusammenstellung der wichtigsten technischen Daten
4. Vorgeschriebene Prüf- und Herstellerbescheinigungen
5. Elektrische Übersichtsschaltpläne und Anschlusspunkte
6. Bedienungs- und Wartungsanleitungen einschl.
  Wartungs- und Instandhaltungsterminplans
7. Einweisungsprotokoll des Wartungs- und Bedienungspersonals
8. Bestandspläne
9. Protokolle, Analysen, Gutachten
10. Abnahme

Inhalt: (insbesondere)
1. Anlagenbeschreibung
    - AIIg. Beschreibung der technischen Anlage mit allen
  Funktionen und wichtigen Merkmalen
    - Funktionsbeschreibung
2. Anlagenschemata farbig, bevorzugt DIN A4, sonst DIN A3
  gefaltet
    - Automationsschemata
3. Zusammenstellung der wichtigsten technischen Daten
    - Geräteliste
    - Stücklisten
    - Ersatzteilliste
4. Vorgeschriebene Prüf- und Herstellerbescheinigungen
  (je nach Gewerk)
    - CE-Kennzeichnung
    - Zulassungen BSK
    - DVGW Zulassungen
    - sonstige Bescheinigungen
    - Fachunternehmererklärung
5. Elektrische Übersichtsschaltpläne und Anschlusspunkte
    - Pläne nach DIN EN 61082-1 und 61082-3 Dokumente der
  Elektrotechnik
6. Bedienungs- und Wartungsanleitungen
    - Herstellerbedienungsanleitungen
    - Arbeitskarten nach AMEV - Wartung 2018
  (Die Wartungskarten sind gemäß den Herstellerangaben zu
  vervollständigen)
    - Erstellung eines Wartungs- und
  Instandhaltungsterminplans für alle betroffenen
  eingebauten gebäudetechnischen Anlagen
    - Anleitungen
7. Einweisungsprotokoll des Wartungs- und
  Bedienungspersonals
    - Teilnehmerliste
    - Beschreibung über die Art und Umfang der Einweisung
  Ausgehändigte Unterlagen
8. Bestandspläne
    - Papierpausen (farbig angelegt) gefaltet DIN A4 Format
  in M 1:50
9. Protokolle, Analysen, Gutachten (je nach Gewerk)
    - Funktionsmessungen
    - Leistungsmessungen
    - Druckprotokolle
    - Messprotokolle
    - Einregulierprotokolle (z.B. hydr. Abgleich, Luftmengen)
    - Mikrobiologische Wasseruntersuchung nach VDI 6023
    - sonstige Protokolle
10. Abnahme (je nach Gewerk)
      - Abnahmebescheinigung
      - Abnahmeprotokoll (Mängelliste)
      - Teilnehmerliste

Rückenbeschriftung der DIN A4 Ordner: stehend lesbar
- Liegenschaft: siehe Auftragsschreiben
- Bestandspläne und Dokumentationsunterlagen
- Gewerk
- Maßnahmenbeschreibung: siehe Auftragsschreiben
- Vergabebeschreibung: siehe Auftragsschreiben
- Monat/Jahr
- Firmenanschrift
Menge: 1,000 St

**02.01.09.114 Bestandsplan CAD DWG Datenträger Wechseldatenträger USB**
STLB-Bau 2026-04 070
Bestandsplan erstellen, mit CAD-Programm, anhand von Montageplänen des AN, Übergabe vor der Abnahme, als Papierzeichnung/Plotterausdruck, 3-fach, farbig, gefaltet DIN A 4, einschl. Übergabe der Pläne, zur Weiterbearbeitung auf CAD-System, Schnittstelle DWG, Datenaustausch über Datenträger, USB, Organisation und Verwaltung des Datenaustausches, Layerstrukturen und Zeichnungsebenen.
Menge: 1,000 St

**02.01.09.115 wiederh. Einweisg AnzTeilnehmer 2 St**
STLB-Bau 2026-04 070
Wiederholte Einweisung des Bedienungs- und Wartungspersonals
Anzahl der Teilnehmer '2' St,

Dauer Schulung/Einweisung '8' h,
vor Ort, Reise- und Unterbringungskosten übernimmt der AN, die durchgeführte Einweisung wird protokolliert.
Menge: 1,000 St

**02.01.09.116 Fotodokumentation**
Fotodokumentation
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 10,000 St

**02.01.09.117 Fotodokumentation Brandschutz**
Fotodokumentation Brandschutz
für hoch installierte Montagesituationen und später nicht mehr
einsehbare Bereiche wie z. B. in abgehängten Decken, abgemauerten Schächten oder Wand und Bodenaufbauten.
Abrechnungseinheit bestehend aus drei digitalen Fotos der
jeweiligen Einbausituation eingefügt in eine Exceldatei mit
ergänzenden Hinweisen zu Aufnahmeort (Geschoß,
Raumnummer), Aufnahmedatum, Aufnahmegegenstand und
mit ergänzenden Vermaßungen zu Wänden und Decken.
Die Fotodokumentation ist fortlaufend durchnummeriert in einfacher Papierform (Farbbilder) und digital als PDF-Datei auf DVD/CD zusammen mit den Revisionsunterlagen vorzulegen.
Menge: 5,000 St

##### Titel 02.01.10 KG 499.3 Dienstleistungen / Besondere Leistungen

**02.01.10.118 Bezeichnungsschild mehrschichtig Kunststoff H 40mm B 100mm Schildträger Spannband**
STLB-Bau 2026-04 042
Bezeichnungsschild, Farbe und Beschriftung nach Angaben des AG, aus mehrschichtigem Kunststoff, Beschriftung 3-zeilig, geprägt, rechteckig, Höhe 40 mm, Breite 100 mm, Befestigung mit Schildträger aus verzinktem Stahl, Halter und Spannband.
Menge: 10,000 St

**02.01.10.119 Farbkennzeichnung Richtungspfeile**
Farbkennzeichnung der Luftleitungen, Kennzeichnung der Fließrichtung durch Richtungspfeile, Farbe getrennt nach Luftmedium
Menge: 20,000 St

**02.01.10.120 Schaltbild Lüftungsschema**
Schaltbild
mit Darstellung des gesamten Anlagenaufbaus einschl. Kanäle, Rohren, VVS + KVS-Regler, Ventilen, Fühler sowie Leistungsangaben und allen Beschriftungen, farbig angelegt in
Kunststoffplatten staubdicht eingeschweißt einschl. Befestigungsmaterial.
Das Anlagenschema ist vor dem Anbringen, dem AG zur Genehmigung vorzulegen und vor der Abnahme an einer vom AG bezeichneten Stelle anzubringen.
Abmessungen:  1,6 x 0,6 m.
Verwendung:  Lüftungsschema
Menge: 1,000 St

**02.01.10.121 Aufhänge-Stützkonstruktion Stahl verz**
STLB-Bau 2026-04 075
Aufhänge- und Stützkonstruktion aus verzinktem Stahl, mit schalldämmender Zwischenlage, einschl. Decken-/Mauerwerksbefestigung, befestigen mit Befestigungsmitteln mit bauaufsichtlichem Nachweis einschl. Bohrungen.
Menge: 40,000 kg
